# P_G+2S, Umgestaltung Kurpark Kötzing
Angebotsaufforderung (GAEB DA XML 3.3, DA83)
Projekt: 2026-527
Währung: EUR
Vergabeart: Verhandlungsverfahren
Auftraggeber: DV-Nummer: 10; Vergabenummer: 10
Erstellt mit: BECHMANN AVA 2025.120/ GXML Toolbox V3.3 R20210630, BECHMANN AVA 2025.120, 17.08.2026

## 10 Landschaftsbauarbeiten
Datum: 17.08.2026

### Bereich 00 Vorbemerkungen

*Hinweis: Baubeschreibung, Allgemeines*
Allgemeines
Das Leistungsverzeichnis umfasst die Landschaftsbauarbeiten zur Umgestaltung des Kurparks in Bad Kötzting.
Ziel der Maßnahme ist die städtebauliche Aufwertung und Neugestaltung des Kurparks: Bestehende Wegeverbindungen werden saniert bzw. neu hergestellt, ergänzende Wegeverbindungen neu angelegt, Rodungsarbeiten durchgeführt sowie vorhandene Plätze und Themenbereiche überarbeitet bzw. neu geschaffen.
Das Leistungsverzeichnis gliedert sich grob in folgende Leistungsbereiche:
- Baustelleneinrichtung, Verkehrssicherung, Unterlagen
- Freimachen des Baugeländes (Rodung, Abbruch)
- Oberbodenarbeiten
- Bodenbewegungen und Geotextilien
- Wasserhaltung
- Baugrubenverbau, Tiefgründung, Baugrundverbesserung
- Leitungsgräben, Bau(m)gruben, Bauwerkshinterfüllung
- Straßen- und Brückenentwässerung, Kabelkanäle
- Ungebundene Schichten des Oberbaus
- Asphaltschichten
- Pflaster-, Platten- und Zeilenbeläge einschließlich Fugen
- Beton-, Stahlbeton- und Spannbetonarbeiten
- Ingenieurbauwerke aus Beton und Stahlbeton
- Oberflächenschutz, Abdichtung, Fugen in Beton
- sonstige Landschaftsbauarbeiten
- Einbauten (Ausstattung, Möblierung u. Ä.)
- Pflanz- und Saatarbeiten
- Fertigstellungspflege
- Entwicklungspflege 1. und 2. Jahr

Lagerflächen:
Als Lagerflächen können keine zusätzlichen Flächen seitens AG zur Verfügung gestellt werden.
Weitere Flächen sind vom AN selbst zu beschaffen.
Eine mögliche Lagerfläche direkt angrenzend an das Baufeld ist auf Fl.Nr. 983/1, die im Privatbesitz ist.
Hier wären ca. 1.500 m² in Absprache mit dem Grundstückseigentümer zur Verfügung.

Ausführung & Bauablauf
Das Bauvorhaben wird in einem Abschnitt abgewickelt.

Bauzeit & Bauzeitenplan
Baubeginn: Mitte Oktober
Bauende: Mitte November 2027
Bauzeitenplan Bau-Soll-0: ist zwingend dem Angebot beizulegen

Die Baustellenkapazitäten sind so zu kalkulieren und einzuteilen, dass diese Bauzeit eingehalten wird.
Der AN hat der Bauüberwachung innerhalb von 14 Kalendertagen
nach Auftragserteilung, mindestens 4 Tage vor Arbeitsbeginn einen detaillierten und verbindlichen Bauzeitenplan vorzulegen.
Der Bauzeitenplan sollte Ausführungsfristen, Bauabschnitte, Personal- und Geräteeinsatz, Bauzeitenfenster für z.B. Kabelarbeiten, Kanalarbeiten, Wasserleitungsarbeiten, Hausanschlüsse, Strassenbau etc. enthalten.
Die vorgegebene Bauzeit der Ausschreibung ist dem Bauzeitenplan
zugrunde zu legen. Aufgrund der umfangreichen Arbeiten und Gewährleistung eines zügigen und stetigen Baufortschritts ist der Einsatz mehrerer Kolonnen einzukalkulieren.
Die Durchführung von parallelen Arbeiten werden vom Arbeitgeber vorausgesetzt.
Bei Verzug zum Bauzeitenplan sind Arbeiten am Wochenende
einzuplanen.
Alle daraus resultierenden Personal- und Maschinenkosten sind entsprechend einzukalkulieren.

Fotodokumentation und Aufmassskizzen
Zur Baustelleneinrichtung gehört eine Dokumentation der wesentlichen Bauabläufe in digitalisierter Form (Auflösung mindestens 3,0 Megapixel) mit einer Digitalkamera.
Dazu sind Fotos der Bauabläufe zu erstellen und nach Aufforderung des AG auf einer CD als Datenträger vorzulegen (spätestens zur Abnahme).

Bautagesberichte
Der Auftragnehmer ist verpflichtet Bautagesberichte zu führen und davon der Bauüberwachung eine Durchschrift zu übergeben. Die Durchschriften sind unaufgefordert innerhalb von zwei Tagen zu übergeben / einzureichen.
Die Originale sind den Schlussrechnungen beizufügen.
Dem Auftragnehmer kann der Empfang der Tagesberichte durch die Bauüberwachung bestätigt werden; dadurch erfolgt jedoch kein Anerkenntnis der Richtigkeit der
Bautagesberichte.
Die Bautagesberichte müssen die Angaben enthalten, die für die
Ausführung und Abrechnung des Vertrages von Bedeutung sein können.
Dies sind zum Beispiel:
- Auftragnehmer
- ggf. eingesetzte Nachunternehmer
- fortlaufende Nummerierung
- Uhrzeit von Arbeitsbeginn und Arbeitsende
- Wetter
- Temperaturen
- Zahl und Art der auf der Baustelle beschäftigten Arbeitskräfte
- Zahl und Art der auf der Baustelle beschäftigten Arbeitskräfte von
  Nachunternehmern
- Zahl und Art der eingesetzten Großgeräte
- Zugang und Abgang von Großgeräten
- Dauer und Ursache eines etwaigen Ausfalls von Großgeräten
- Unterbrechung und Verzögerung der Ausführung, einschließlich kürzerer
  Unterbrechungen der Arbeitszeit mit der Angabe der Gründe
- Eingang von Stoffen und Bauteilen
- Eingang von Ausführungsunterlagen
- Notwendigkeiten etwaiger Abweichungen von den Ausführungsunterlagen,
  einschließlich Begründung
- Angaben zum wesentlichen Baufortschritt (Beginn und Ende von
  Leistungen größeren Umfangs oder dgl.)
- Angaben zu wesentlichen Bauleistungen
- Angaben über bestimmte Arten der Ausführung oder Abrechnung
- Vermerk über Stundenlohnarbeiten
- Vermerk über zusätzliche Bauleistungen, einschließlich Begründung
- Vermerk über Aufmaße
- besondere Abnahmen nach VOB/B, § 12
- Anordnungen des Auftraggebers
- Durchführung von Kontrollprüfungen
- bemerkenswerte Ereignisse (Unfälle und dgl.)
- Behinderungen
- Bedenken
- sonstige Vorkommnisse

Versicherungen/Bauleistungsversicherungen:
Der Bauherr beabsichtigt keine Bauwesensversicherung abzuschließen.

Eigenüberwachung
Die Baufirma hat im Zuge der Baustelle die in den Vorschriften aufgeführten Eigenüberwachungen durchzuführen. Die Ergebnisse der Eigenüberwachung ist der Bauüberwachung vorzulegen.

Sonstiges
Soweit in der Leistungsbeschreibung auf Technische Spezifikationen, z. B. nationale Normen, mit denen Europäische Normen umgesetzt werden, europäische technische Zulassungen, gemeinsame technische Spezifikationen, internationale Normen, Bezug genommen wird, werden auch ohne den ausdrücklichen Zusatz:

oder gleichwertig,
immer gleichwertige Technische Spezifikationen in Bezug genommen.

Folgende Mehraufwendungen sind in die entsprechenden Einheitspreise mit einzurechnen:

- Verschmutzungen von befestigten Oberflächen im Baufeld und im Bereich der Baustellenzufahrten sind laufend (auch mehrmals täglich) zu beseitigen, soweit sie durch die Baumaßnahme verursacht wurden

Wassrechtliche Vorgaben:

Während des Baubetriebes ist jede Verunreinigung des Weihers sowie sonstiger Oberflächengewässer, insbesondere durch wassergefährdende Stoffe, sorgfältig zu vermeiden.
Bei den Erdarbeiten ist darauf zu achten, dass keine Erosions- und Bodenabschwemmungen in ein Oberflächengewässer erfolgen.

Frischer Beton und Zement sind fischgiftig und dürfen daher nicht im Weiher verbaut bzw. in diesen eingeleitet werden.

Überschüssiges Erdmaterial darf nicht in wasserwirtschaftlich sensiblen Bereichen, wie Überschwemmungsgebieten, Feuchtflächen, sonstigen wasserwirtschaftlichen Schutzgebieten oder erosionsgefährdeten Gebieten abgelagert werden.

Die Betankung von Baumaschinen und -Fahrzeugen sowie die Lagerung wassergefährdender Stoffe dürfen nur außerhalb des Gewässerbereiches erfolgen.

Es sind nur technisch einwandfreie Baumaschinen zu verwenden. Diese dürfen ausschließlich mit biologisch abbaubaren Hydraulikölen betrieben werden.

In unmittelbarer Nähe des Arbeitsbereiches ist eine Auffangwanne bereitzuhalten, um bei einer evtl. Leckage an Fahrzeugen auslaufende, wassergefährdende Stoffe aufnehmen zu können.

An jeder Einsatzstelle von Baumaschinen ist ausreichend Ölbindemittel bereitzustellen.
Durch Leckagen, auch im geringen Umfang, verunreinigtes Erdreich ist unverzüglich abzutragen und vorschriftsmäßig zu entsorgen.

Eine Beseitigung von Gehölzen ist außerhalb der Vogelbrutzeit nur im Zeitraum von 1. Oktober bis 28. Februar zulässig.

*Hinweis: Vorbemerkung für Leitungsgraben - Grabenlänge*
Die Grabenlänge bei den Positionen Leitungsgraben & Rohrgraben wird  wie folgt festgelegt und abgerechnet:

Bei Hauptleitungen:
Die Abrechnungslänge entspricht dem Abstand der jeweiligen Schachtmitten.
Schächte werden übermessen.

Bei Anschlussleitungen (Hausanschlüsse oder Straßensinkkästen):
Die Abrechnungslänge entspricht der Länge von Achse Hauptrohr bis Ende Rohr.

Zulagen:
Am planmäßigen Ende einer Leitung (incl. Schacht, Straßensinkkasten, o. ä.) wird ein Zuschlag von 0,50m gewährt.
Bei einem Anschluss an ein bestehendes Bauwerk (Schacht, Straßensinkkasten, Gebäude o.ä.) wird dieser Zuschlag nicht gewährt.
Bei Leitungen, die außerhalb von Schächten von Leitungen abzweigen, wird zur Herstellung des Anschlusses ein Zuschlag von 1,00m gewährt.

*Hinweis: Vorbemerkung für Leitungsgraben - Grabentiefe*
Die Abrechnungstiefe bei den Positionen Leitungsgraben & Rohrgraben wird  wie folgt festgelegt und abgerechnet:

Die Abrechnungstiefe berechnet sich ab OK Urgelände bzw. befestigter Fläche bis planmäßiger Rohrgrabensohle.

Falls vor dem Erstellen der Leitungsgräben vorarbeiten ausgeführt und vergütet wurden (Oberboden abtragen, befestigte Flächen ausbauen, Boden lösen, ...) beträgt die Abrechnungstiefe Unterkante der Vorarbeiten bis planmäßige Rohrgrabensohle.

Bei Straßenneubauten errechnet sich die Abrechnungstiefe für Entwässerungs- leitungen ab OK Planum + 0,20 m Kiesschüttung bis planmäßige Rohrgrabensohle.

Die Mehrtiefe bei Schächten und Einbauten wird übermessen und nicht vergütet. Der Mehraushub ist in die Einheitspreise einzurechnen.

Bei eventuellem Bodenaustausch (nur nach Angabe der Bauleitung) unterhalb der Rohrgrabensohle erfolgt die Vergütung des Aushubs und des Austauschmaterials unabhängig von der Grabentiefe.
Der Bodenaustausch wird separat in einer eigenen Position vergütet.

*Hinweis: Vorbemerkung für Leitungsgraben - Grabenbreite*
Die Abrechnungsbreite einschl. Verbau bei den Positionen Leitungsgraben & Rohrgraben wird entgegen den Mindestbreiten nach DIN EN 1610 für alle Tiefen wie folgt festgelegt und abgerechnet:

Bei Kabel und Kabelleerrohre (1 Stück)0,30 m
Zulage für jedes weitere Kabel:+ 0,10 m

Bei Sickerleitungen und Mehrzweckrohren: DN + 0,25 m

Bei Rohrleitungen: bis einschl. DN 500,80 m
  bis einschl. DN 1501,00 m
  bis einschl. DN 2501,20 m
  bis einschl. DN 800DN + 1,10 m
  bis einschl. DN 1400DN + 1,30 m
  > DN 1400  DN + 1,40 m

Die Mehrbreite bei Schächten wird übermessen und nicht vergütet. Der Mehraushub ist in die Einheitspreise einzurechnen.

*Hinweis: Vorbemerkung Abrechnung - Gewichtsansätze*
Folgende Abrechnungsgrundsätze gelten als vereinbart:

Gewichtsansatz Erdbaustoffe eingebaut und verdichtet:
Schottertragschicht 0/32:2,20 to / cbm
Frostschutzkies 0/32:2,15 to / cbm
Auffüllkies 0/32:2,05 to / cbm
Rollkies 16/32:1,65 to / cbm
Rollkies 8/16:  1,65 to / cbm
Sand 0/4:  1,80 to / cbm
Oberboden:  1,70 to / cbm
Schroppen:  1,50 to / cbm
Edelsplitt:  1,70 to / cbm
Schotter 32/56:1,60 to / cbm

Gewichtsansatz Erdbaustoffe lose geschüttet:
Schottertragschicht 0/32:1,95 to / cbm
Frostschutzkies 0/32:1,90 to / cbm
Auffüllkies 0/32:1,70 to / cbm
Rollkies 16/32:1,60 to / cbm
Rollkies 8/16:  1,60 to / cbm
Sand 0/4:  1,45 to / cbm
Oberboden:  1,30 to / cbm
Schroppen:  1,35 to / cbm
Edelsplitt:  1,40 to / cbm
Schotter 32/56:1,40 to / cbm

Lieferscheine:
Die Originallieferscheine der Materialanlieferungen für Schotter,
Vorabsiebung, Sicherungsbeton, Ton etc. sind der Bauüberwachung unaufgefordert innerhalb von drei Tagen zur Unterschrift vorzulegen / einzureichen. Nicht gegengezeichnete Lieferscheine werden bei Rechnungslegung nicht anerkannt und berechtigen zu keinerlei Vergütung.

Folgende Angaben müssen aus dem Lieferschein unbedingt
ersichtlich sein:
- Lieferwerk
- Lieferscheinnummer
- Lieferdatum
- Uhrzeit von Ankunft und Abfahrt des Liefertages
- Kundenanschrift
- Kundennummer
- Abladestelle (Bezeichnung der Baustelle - Ort, Straße, Maßnahme,
  evtl. Baustellennummer)
- Abholfirma (Eigene LKW oder externe Fuhrunternehmer)
- amtliches Fahrzeugkennzeichen
- Material (Sorte)
- Gewichte (Brutto, Tara, Netto)
- Unterschrift des Wiegemeisters
- Unterschrift des Fahrers
- Unterschrift des Empfängers
Die Lieferscheine sind in nachvollziehbaren, prüfbaren Listen zu
erfassen.
Den Abschlägen / Schlussrechnungen sind Soll-Ist-Vergleiche für
Schüttgüter beizulegen.

*Hinweis: Vorbemerkung Rechnungsaufteilung*
Abrechnung

Rechnungsadressat:
Das Bauvorhaben ist voraussichtlich in einer Rechnung abzurechnen.

Es kann sein, dass zu Beginn der Baumaßnahme noch weitere Unterteilungen in Absprache mit dem Bauherrn stattfinden.

Die Aufmaße sind übersichtlich & nachvollziehbar, nach LV-Positionen gegliedert
vorzubereiten und vor Ort gemeinsam mit der Bauüberwachung zu
kontrollieren.

*Hinweis: Homogenbereiche*
Aufgrund der Änderungen der Bodenklassen in Homogenbereiche werden folgende Homogenbereiche festgelegt.

Die Homogenbereiche sind in der Geo- und Umwelttechnischen Unteruchung definiert.

Zusätzlich:
Homogenbereich O (Ehem. Bodenklasse 1, Mutter-/ Oberboden):
Oberflächig stehen die obersten Bodenschichten, welche neben anorganischen Stoffen auch Humus und Bodenlebewesen enthalten an (Mutterboden).
Der Mutterboden ist in nutzbarem Zustand zu erhalten und vor Vernichtung und Vergeudung zu schützen (§ 202 BauGB „Schutz des Mutterbodens“).

*Hinweis: Mehraufwand Überdachungen*
Der Mehraufwand bei der Ausführung der Abtrags- und
Verfüllarbeiten (incl. Oberbau) infolge von
Überdachungen incl. Stützen und dergleichen,  Sicherungsmaßnahmen und baubetriebliche Erschwernisse, sowie erf. Handschachtungen sind in die EP der jeweiligen Position einzurechnen und werden nicht zusätzlich vergütet.

*Hinweis: Vorbemerkung Hochwasserabflussquerschnitt und Gewässerschutz*
Während der gesamten Bauarbeiten ist darauf zu achten, dass kein Eintrag von Stoffen in das Gewässer oder den Untergrund stattfindet, insbesondere keine wasserfährdenden Stoffe. Während der Betonierarbeiten ist dafür Sorge zu tragen, dass keine Betonschlempe in das Gewässer gelangt. Ausgelaufene oder verschüttete Stoffe müssen unverzüglich und schadlos beseitigt werden. Bindemittel sind vor Ort vorzuhalten und Vorfälle umgehend beim Landratsamt und Bauherr anzuzeigen. Die Lagerung wassergefährdender Stoffe hat grundsätzlich außerhalb des Überschwemmungsgebietes zu erfolgen.
Daraus entstehende Aufwendungen und Mehrkosten sind in die entsprechenden Einheitspreise mit einzurechnen.

*Hinweis: Vorbemerkung Betonierarbeiten*
Im Rahmen der Baumaßnahme wird Frischbeton auf der Baustelle angeliefert und verarbeitet. Dabei ist folgendes zu achten:
- Eine Reinigung des Betonmischers auf der Baustelle ist verboten. Sämtliche Reinigungsarbeiten sind im Lieferwerk durchzuführen. Dabei anfallendes Abwasser ist ordnungsgemäß zu entsorgen.

- Bei Verwendung einer vor Ort eingesetzten Mischanlage für die Herstellung der beim Verfahren benötigten Bindemittelsuspension / Betone ist anfallendes Reinigungswasser und Restmaterial zu sammeln und fachgerecht zu entsorgen. Eine Einleitung in den Untergrund oder angrenzende Gewässer ist nicht zulässig.

Sämtliche Mehraufwendungen, die dadurch entstehen sind in die entsprechenden Einheitspreise einzurechnen.

*Hinweis: Vorbemerkung Betonierarbeiten im Grundwasserschwankungsbereich*
Im Rahmen der Baumaßnahme wird Frischbeton im Grundwasserschwankungsbereich eingebaut. Dabei ist folgendes zu achten:

- Bei Ansetzen des Betons, der planmäßig im Grundwasserschwankungsbereich eingebaut wird, ist lösliches Chrom VI (Cr(VI)) durch Zugabe von Chromatreduzierern (z.B. Eisen-(II)-Sulfat) zu weitgehend unlöslichem Chrom III (CR(III)) zu reduzieren. Der Chromat-VI-Gehalt im Überstandswasser der Bindemittelsuspension darf nicht mehr als 0,050 mg/l betragen. Ein Wert von 0,020 mg/l ist anzustreben.
Hinweis: Auch bei Verwendung heutiger „chromatarmer Bindemitte / Zemente“ mit einem Chromatanteil von <2 mg/kg Trockenmasse Zement können im fertigen Bindemittel (Beton) beim Überstandswasser die einzuhaltenden Werte überschritten werden. Daher sind auch mit chromatarmen Bindemitteln hergestellte Betone zu prüfen. In der Regel ist auch hier ein Chromatreduzierer einzusetzen.

- Jede Beton-Lieferung die planmäßig im Grundwasserschwankungsbereich eingebaut wird, ist vor Einbringen des Betons entweder im Labor des Herstellers oder auf der Baustelle mit einem Schnelltest auf den Chromat-VI-Gehalt im Überstandswasser des Betons bzw. der Bindemittelsuspension zu überprüfen. Bei Vorortüberprüfung sind entsprechende Schnelltest in ausreichender Menge auf der Baustelle vorzuhalten. Im Labor können gleichwertige Methoden verwendet werden.
Hinweis: Eine generelle Bescheinigung des Herstellers zur Einhaltung der vorgegebenen Werte durch eine entsprechende Zugabe von Eisensulfat bei der Herstellung ist, sofern die Kreisverwaltungsbehörde zustimmt, ebenfalls denkbar. In diesem Fall wäre lediglich im Rahmen der Eigenüberwachung durch Vorortüberprüfungen sicherzustellen, dass entsprechende Zusagen vom Hersteller auch eingehalten werden.

- Für jede Lieferung, die im Grundwasserschwankungsbereich eingebaut wird, ist Datum, Uhrzeit, Liefermenge und ggf. das Schnelltestergebnis zu dokumentieren. Dies kann in Tabellenform erfolgen. Das Dokumentation ist nach Abschluss der Baumaßnahmen der Kreisverwaltungsbehörde und dem privaten Sachverständigen der Wasserwirtschaft auf Verlangen vorzulegen.

- Bei vor Ort eingesetzten Betonmischanlagen ist die Überprüfung und Behandlung der hergestellten Bindemittelsuspension / Betone bzgl. des Chromat-(VI)-Gehalts im Überstandswasser der Bindemittelsuspension bzw. des Betons hat analog zu erfolgen.
Hinweis: Nach Einstellung einer geeigneten Rezeptur wird eine Beprobung auf 10m³ Suspension für ausreichend erachtet. Bis zu diesem Zeitpunkt ist verstärkt zu beproben und ggf. Chromatreduzierer zuzugeben.
Aber: Wird das eingesetzte Material in kleinen Mengen hergestellt (z. B. mittels Trommelmischer oder mit Handgeräten), so ist die Einhaltung der Grenzwerte unabhängig vom Erreichen der 10 m³-Grenze stichprobenartig häufiger zu überprüfen.

Sämtliche Mehraufwendungen, die dadurch entstehen sind in die entsprechenden Einheitspreise einzurechnen.

### Bereich 01 Baustelleneinrichtung, Verkehrssicherung, Unterlagen

**01.1 Baustelleneinricht. herstellen**
StL-Nr. 18901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 Psch

**01.2 Baustelleneinricht. vorhalten**
StL-Nr. 18901102
Baustelleneinrichtung vorhalten.
Vorhalten der Baustelleneinrichtungen. Mieten, Pacht,
Gebühren und dgl. gehören zum Leistungsumfang.
Ausser den vollen Monaten werden Teilzeiten nach
Kalendertagen zu 1/30 des Einheitspreises abgerechnet.
Stillstandszeiten und Bauzeitverlängerungen werden
nur vergütet, wenn die Ursachen vom AG zu
vertreten sind.
Menge: 13,000 Mt

**01.3 Baustelleneinricht. unterh. u. betr.**
StL-Nr. 18901103
Baustelleneinrichtung unterhalten und
betreiben.
Unterhalten und Betreiben der Baustelleneinrichtungen.
Vergütet werden die Tage, an denen auf der Baustelle
gearbeitet wird. Bauzeitverlängerungen werden nur vergütet, wenn die Ursachen vom AG zu vertreten sind.
Der Nachweis erfolgt durch Vorlage der Tagesberichte.
Menge: 390,000 d

**01.4 Baustelle räumen**
StL-Nr. 1890110401
Räumen der Baustelle von allen Geräten,
Anlagen, Einrichtungen und dgl. einschließlich Rückbau
der vom AN erstellten Zufahrtswege.
Alle Flächen entsprechend dem ursprünglichen Zustand
unter Wahrung der landschaftspflegerischen Belange
ordnungsgemäß herrichten.
Die Beseitigung der vom AN verursachten Schäden
vom AG zur Verfügung gestellten Zufahrtswegen gehört zum Leistungsumfang.
Menge: 1,000 Psch

**01.5 Büro aufstellen**
StL-Nr. 1890110801000201
Baubüro des AN für die Bauaufsicht des AG
anfahren und aufstellen. Das Baubüro muss gut
erhalten, beleuchtbar, isoliert und klimatisierbar
(Heizung, Klimaanlage) sein.
Stromanschluss und Stromverbrauch werden gesondert
vergütet.
Sofern mit Gas geheizt wird, wird die Verbrauchsmenge
vom AG gegen Nachweis vergütet.
Der Zugang muss wetterfest und verschließbar sein.
Die Fenster müssen mit Läden versehen sein.
Die Leistungen sind gesondert in Rechnung zu stellen.
Baubüro auf Flächen des AN innerhalb der
Baustelle aufstellen,
Baubüro mit Benutzung der sanitären Einrichtungen
des AN bestehend aus Toilette und Waschgelegenheit
mit Kalt- und Warmwasser.
Das Baubüro umfasst eine Bürofläche von
ca. 15 m2 und ist wie folgt ausgestattet:
1 verschließbarer Schreibtisch,
1 Ablagetisch, der zugleich als Zeichentisch
verwendet werden kann,
1 verschließbarer Aktenschrank in Metallausführung,
1 Kleiderschrank,
2 Regale,
3 Stühle,
1 Deckenbeleuchtung mit Leuchtstoffröhren,
2 Tischleuchten,
2 Steckdosen,
1 Feuerlöscher,
1 Erste-Hilfe-Kasten.
Menge: 1,000 Psch

**01.6 Baubüro unterhalten**
StL-Nr. 1890110901
Baubüro für die Bauaufsicht des AG unterhalten
und ggf. vorhalten.
Die Leistungen sind gesondert in Rechnung zu stellen.
Baubüro vorhalten, wöchentlich reinigen.
Menge: 390,000 d

**01.7 Baubüro abbauen**
StL-Nr. 18901110
Baubüro für die Bauaufsicht des AG
abbauen und abfahren.
Alle Flächen entsprechend dem ursprünglichen Zustand
unter Wahrung der landschaftspflegerischen Belange
ordnungsgemäß herrichten.
Die Leistungen sind gesondert in Rechnung zu stellen.
Menge: 1,000 Psch

**01.8 Baustelleninfoschild**
Baustelleninformationsbeschilderung herstellen,
vorhalten, unterhalten und abbauen.
Baustelleninformationsschild standsicher aufstellen.
Notwendige Erdarbeiten ausführen, Fundamente herstellen. Statischen Nachweis erbringen.
Baustelleninformationsschild während der Bauzeit
unterhalten und säubern.
Fundament abbrechen, Abbruchgut einer Entsorgung
nach Wahl des AN zuführen. Benutzte Fläche entsprechend dem ursprünglichen Zustand herrichten.
Baustelleninformationsschild einschließlich Aufstellvorrichtung nach Unterlagen des AG anfertigen
und beschriften, zur Baustelle anfahren.
(31)Größe 'max 5,50 m x 5,50 m'

Vorübergehende Vekehrssicherung durchführen,
Baustelleninformationsschild und Aufstellvorrichtung einer Entsorgung nach Wahl des AN
zuführen.
Menge: 1,000 St

**01.9 Vermessungsarb. durchführen**
StL-Nr. 1890112104
Vermessungsarbeiten für die Absteckung von
Bauteilen nach Unterlagen des AG einschließlich
aller Geräte- und Personalkosten durchführen.
Bauteil 'Alle notwendigen baustellenbezogenen Vermessungs-, Nivellier- und
Absteckungsarbeiten sind in die Pauschale einzurechnen.
(wie zum Beispiel: Eckausrundungen, Fahrbahnränder, Entwässerungsleitungen, Straßensinkkästen, Entwässerungsrinnen, Borde, Grenzpunkte, Kanalschächte, Hausanschlüsse, ..)

Einzukalkulieren sind:
1. Jegliche Kosten des Baustellenpersonals,
2. zus. Personalkosten die über das Baustellenpersonal hinaus gehen,
z.B. Vermessungsingenieur bzw. -techniker mit Vermessungshelfern,
3. An- und Abfahrtskosten sowie Kilometergeld eines zus. Messtrupps,
4. Gestellung aller Geräte und Hilfsmittel für die Vermessung und
Absteckungsarbeiten.'
Menge: 1,000 Psch

**01.10 Verk.Fl.unterh.**
StL-Nr. 189012010103
Verkehrsflächen zur Aufrechterhaltung
des öffentlichen und Anlieger-Verkehrs
sowie des Baustellenverkehrs
innerhalb des Baubereiches einschließlich zwischenzeitlich benutzter Behelfsfahrstreifen verkehrssicher unterhalten.
Abgerechnet wird nach Kalendertagen.
Befestigung nach Unterlagen des AG,
Verkehrsflächen 'im Zuge der Baustrecke.

Das mehrfache provisorische Herstellen und Entfernen von Zugängen und Zufahrten für den Anliegerverkehr ist in dieser Position einzurechnen und einzukalkulieren.
Eine weitere Vergütung für diese Arbeiten (Ankeilungen, Anschüttungen oder Planierungen herstellen und wieder entfernen) werden NICHT vergütet!'
Menge: 390,000 d

**01.11 Beschilderung herstellen**
StL-Nr. 1890120905010201
Beschilderung herstellen und abbauen,
für die Bauzeit vorhalten und warten.
Aufstellvorrichtung nach statischen Erfordernissen.
Verkehrsschilder mit retroreflektierender Folie,
Retroreflexions-Klasse 2.
Abgerechnet wird nach Anzahl der Aufstellvorrichtungen.
Das Material bleibt Eigentum des AN.
Verkehrszeichen 'für angeordnete Beschilderung aller Art'

1 Verkehrsschild
Aufstellvorrichtung mit Fußplattenträger und
Fußplatte aufstellen.
Aufstellhöhe 2,2 m.
Menge: 30,000 St

**01.12 Absperrung herstellen**
StL-Nr. 18901214030800
Absperrung herstellen.
Absperrgerät oder Warneinrichtung aufstellen und
beseitigen, für die Bauzeit vorhalten, warten und
betreiben.
Verkehrszeichen mit retroreflektierender Folie,
Retroreflexions-Klasse 2.
Absperrschranke, Zeichen 600- 'Mehrfaches Umsetzten in der Baustelle'

mit '3 - 5 Richtstrahler einseitig; gelb oder rot'
Menge: 20,000 St

**01.13 Kontr. Verkehrs- sicherung**
StL-Nr. 18901231030101
Kontrolle der Verkehrssicherung durchführen.
Die Kontrolle ist unmittelbar nach deren Durchführung
zu erfassen und zu dokumentieren. Arbeits- und
Hilfsmittel sind vom AN zu stellen und dem AG
jederzeit zugänglich zu machen.
Die Kontrollausdrucke sind dem AG arbeitstäglich
vorzulegen.
Die Abrechnung erfolgt nach Anzahl der nachgewiesenen
Kontrollen.
Verkehrssicherung an Arbeitsstellen im
gesamten Baustellenbereich und an
Umleitungsstrecken
Kontrolle zweimal täglich, an arbeitsfreien Tagen
einmal täglich.
Kontrolle durch schriftliche Dokumentation nach
Unterlagen des AG.
Menge: 580,000 St

**01.14 Bauzaun herstellen vorhalten u. abb.**
StL-Nr. 18901113010304
Bau- bzw. Schutzzaun einschließlich Eckpfosten und
Verstrebungen herstellen, für die Dauer der Bauzeit
vorhalten, abbauen und von der Baustelle entfernen.
Beschädigte oder abhanden gekommene Teile der
Einrichtungen ersetzen. Umsetzungen auf Grund der
Bauabwicklung des AN gehören zum Leistungsumfang.
Einsatzort(e) nach Unterlagen des AG
Ausführung nach Wahl des AN,
Höhe m '2,00m'

Umsetzen 'mehrfaches Umsetzten auf der Baustelle'
Menge: 150,000 m

**01.15 Behelfsbrücke Fußgänger herstellen**
Behelfsbrücke Fußgänger herstellen,
innerhalb der vereinbarten Bauzeit vorhalten, unterhalten, täglich umsetzten und abbauen.
Abmessungen der Brücke und sonstige Anforderungen nach Unterlagen des AG.
Lichte Weite(n) m:bis 3,00m
Gesamtbreite m :bis 1,50m
Brücke für Fußgänger
Brücke mit beidseitigem Geländer,
Material und konstruktive Ausbildung nach Wahl des AN
Keine Brückenskizze erforderlich
Menge: 10,000 St

**01.16 Stahlplatten als provisorische Überfahrten**
Behelfsbrücke Fahrbahn herstellen,
innerhalb der vereinbarten Bauzeit vorhalten, unterhalten, täglich umsetzten und abbauen.
Abmessungen der Brücke und sonstige Anforderungen nach Unterlagen des AG.
Lichte Weite(n) m:bis 3,00m
Gesamtbreite m :bis 4,00m
Brücke für PKW 's & LKW' s

(für Überbrückung der Pflasterstreifen)
Brückenklasse SLW 60
Brücke ohne Geländer,
Material und konstruktive Ausbildung nach Wahl des AN
Keine Brückenskizze erforderlich
Menge: 20,000 St

**01.17 Plattendruckversuche**
Plattendruckversuche nach DIN 18134 zum Nachweis der
geforderten Tragfähigkeitswerte durchführen (nur auf
besondere Anordung der Bauleitung).
Im Preis enthalten ist die Bereitstellung von Hilfskräften,
das Vorhalten der dazu erforderlichen Werkzeuge und
Geräte, Probeentnahmen, Versand- und Transportkosten,
sowie die Kosten für die kompletten Auswertungen der
Prüfungen.
Die neutrale Prüfstelle zur Durchführungen der
Prüfungen ist mit dem Auftraggeber (AG) abzustimmen.
Stellen eines geeigneten LKW einschl. Ladung für
Lastplattenversuche.
Werden wegen nicht erreichens der geeforderten Werte
Wiederholungsprüfungen erforderlich, wird der
Lastplattenversuch nicht neu vergütet.
Menge: 10,000 St

**01.18 Fotoaufnahmen auf USB-Stick**
Fotoaufnahmen incl USB-C - Stick
Menge: 1,000 psch

*Hinweis: Abrechnungsunterlagen*

**01.19 Abrechnungsunterlagen**
Erstellung von Bestandsunterlagen nach Fertigstellung der Maßnahme
für die Strassen (Fahrbahnränder, SSK-Einlaufroste, Parkplätze, MW-Kanal, Wasserleitung, OFH-UFH-Schieber, RW-SW-Schächte, Hausanschlüsse MW-WL, bzw. für alle Titel ect.).
Die Abrechnungspläne müssen DIN-Format aufweisen. Kilometrierung, Sohl- und Geländehöhen, Schächte, Knotenpunkte, Winkelpunkte, Bahn-, Straßen- und Flußkreuzungen sowie Kreuzungen mit Rohren, Kabeln usw. sind einzutragen. Sämtliche Einträge sind mit den entsprechenden Einträgen im Bauentwurf abzustimmen.
Insbesondere müssen die Bezeichnungen der Winkelpunkte, der Knotenpunkte und der Schächte mit denen des Bauentwurfes identisch sein. Höhenangaben sind auf NN zu beziehen.
Je nach Gewerk sind dafür Lagepläne und Entwässerungspläne sowie Detailpläne zu erstellen. Die Bestandsunterlagen sind spätestens mit der Schlussrechnung dem AG zu übergeben. Die erforderlichen Vermessungsleistungen sind in die Position einzurechnen.
Die Erstellung der Bestandsunterlagen für Bauwerke nach ZTV-ING wird gesondert vergütet.
Alle Bestandsunterlagen müssen beinhalten:
- Projektbezeichnung
- Bezeichnung der Unterlage
- Datum der Herstellung der Bauleistung
- Datum der Herstellung der Unterlage
- Lokalisierung gemäß „Anweisung Straßendatenbank“ (ASB)
- Teil „Netz“ (Stationierung)
- Ersteller der Bestandsunterlagen
- Maßstab
Höhenbezugssystem:
DHHN2016, Status 170

Der Maßstab ist entsprechend der Ausführungspläne
(M 1/200 bzw. 1/1000), Details (Knotenpunkte) auch größer,
zu wählen.
Die digitale Flurkarte mit Darstellung der Grundstücke, Gebäude, etc. wird durch den AG im Format dwg oder dxf in einer Vorlagendatei zur Verfügung gestellt. Die in der Zeichnung vorgegebene Layerstruktur für die einzelnen Bestandteile ist zu verwenden.
Die Stationierung der Straße entspricht den tatsächlichen Längen. Die Achse mit Stationierung ist in der durch den AG zur Verfügung gestellten Vorlagendatei enthalten und muss verwendet werden.
Die Unterlagen sind durch den AN sind jeweils 2 x als Papierpausen sowie in Digitaler-Form - Geoinformationssysteme (GIS), sowie auf Datenträger in den Formaten pdf und dwg zu übergeben; 1 x zu jeder Schlußrechnungsfertigung zu übergeben
Menge: 1,000 psch

*Hinweis: Bauzeitenplan*

**01.20 Bauzeitenplan**
Erstellen & Fortschreiben des Bauzeitenplans über die gesamte Bauzeit

Bau-SOLL-0 ist bereits dem Angebot beizulegen!

Wesentliche Mindestinhalte:

- alle einzelnen Arbeitsabschnitte mit Angabe des jeweiligen Gewerkes
- Zeitrahmen für Beginn und Ende dieser Arbeitsschritte (Angabe der Dauer in Tagen)
- Personalplanung
- Verknüfung der Vorgänge zueinander
- Einplanung von Eigenleistungen nach Tagen und Umfang
- Auflistung und Zeitangabe für alle arbeitsunabhängigen Zeiträume, beispielsweise Trocknungszeiten, zu erwartende Witterungsumstände wie Frost etc.
- Zwischenstände der Bauleistungen in Euro
- Liste der verbauten Materialien und der eingesetzten Techniken
- Terminangaben für erforderliche Zwischenprüfungen und/oder Teilabnahmen
Menge: 1,000 psch

### Bereich 02 Freimachen des Baugeländes

*Hinweis: Vorbemerkung*
StL-Nr. 15902000
Vorbemerkungen zu LB 902
1. Allgemeines
1.1 In Waldstrecken ist der Waldboden mit der darüberliegenden, durchwurzelten Oberbodenschicht erst abzuheben und seitlich zu lagern, wenn Bäume, Unterholz,
Astwerk, Rinden und die Wurzelstöcke entfernt sind.
1.2 Infolge der Massenunsicherheit bei der Kampfmittelsondierung und Räumung sind in die Räumungspositionen
keine AGK und BGK einzurechnen.
2. Nebenleistungen, Besondere Leistungen
Die nachfolgend aufgeführten Leistungen gehören zum
Leistungsumfang:
2.1 Das Beseitigen am Boden liegender Äste beim
Roden in geschlossenem Bestand.
3. Abrechnung
3.1 Der Stammdurchmesser von Bäumen ist der
mittlere Durchmesser, gemessen 1 m über dem Boden.
3.2 Der Durchmesser von Wurzelstöcken ist der
mittlere Durchmesser der Schnittfläche.
3.3 Die gerodete Fläche wird durch die Außenränder
des Bestandes auf der Bodenoberfläche begrenzt.
Das Aufmaß wird vor der Rodung durchgeführt.
3.4 Für die Ermittlung der Rodungsfläche im Mittel- und
Trennstreifen zweibahniger Straßen gilt:
Als Breite wird die gesamte Breite des Mittel- bzw.
Trennstreifens gemessen.
Lücken im Bestand bis 10 m Länge werden übermessen.

**02.1 Spartenerkundung Räumflächen**
StL-Nr. 14902303
Spartenerkundung für alle Räumflächen.
Erkundung von Kabeln und Leitungen aller Art durch
geeignete Methoden, z.B. durch Einholen von Kabelplänen und/oder Einweisung durch den
Spartenträger.
Bekannte Spartenträger nach Unterlagen des AG.
Die Vorschriften und Anordnungen der Spartenträger
sind zu beachten.
Menge: 1,000 Psch

**02.2 Fläche säubern - Bauschutt**
Störende Stoffe auf der Bearbeitungsfläche aufnehmen und nach Eigenschaften trennen.
Die Stoffe sind laut TV zu beseitigen.

Art der Stoffe: Bauschutt u. ä.
Abrechnung nur gegen Nachweis nach TV
Einschließlich Laden, Transport und Kippgebühr
Menge: 5,000 t

**02.3 Fläche säubern - Baumischabfälle**
Störende Stoffe auf der Bearbeitungsfläche aufnehmen und nach Eigenschaften trennen.
Die Stoffe sind laut TV zu beseitigen.

Art der Stoffe: Baumischabfälle, d.h. Stoffe, die schwer zu sortieren sind wie z.B.: Betonbrocken, Mörtel u. Kabelreste, Holz, Folien, Styropor, Dämmmaterialien

Abrechnung nur gegen Nachweis nach TV
Einschließlich Laden, Transport und Kippgebühr
Menge: 5,000 t

**02.4 Baum fällen**
Baum fällen und Wurzelstock roden.

Wurzelstock in Eigentum des AN übernehmen und einer Verwertung nach Wahl des AN zuführen.

Stammmaterial auf Lagerplatz des AG transportieren und ablagern.
Lieferweg bis 1.000m

Stammdurchmesser cm '10 bis ca. 50'
Menge: 40,000 St

**02.5 Hecken im geschl. Bestand roden**
Hecken, Buschwerk auf Stock setzen und Bäume
bis 10 cm Stammdurchmesser  in geschlossenem
Bestand fällen und Wurzelstöcke roden.

Anfallendes Material häckseln, Spangröße des
Häckselgutes max. 10 cm,

Anfallendes Material in Eigentum des AN übernehmen und einer Entsorgung nach Wahl
des AN zuführen.
Menge: 1200,000 m2

**02.6 Sitzbank demontieren**
Sitzbank demontieren,
Bank von Betonresten säubern,
Fundamentbeton abbrechen,  und Abbruchgut einer Entsorgung nach Wahl des AN zuführen.

Bänke abschleifen,
sand- oder kugelstrahlen,
neu lackieren
und nach Anweisung des AG wieder im Baufeld einbauen.

Farbe: Farbbeschichtet nach Angabe AG

Incl. Betonfundament und aller erforderlichen Erd-,
Beton-und Nebenarbeiten.

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Menge: 15,000 St

**02.7 Mülleimer demontieren**
Mülleimer demontieren, abbauen, laden, und auf Lagerplatz des AG transportieren und in Eigentum des AG übergeben.

Mülleimer von Betonresten säubern, Fundamentbeton abbrechen,  und Abbruchgut einer Entsorgung nach Wahl des AN zuführen.

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Menge: 10,000 St

**02.8 Straßenbeleuchtung demontieren**
Bestehende Straßenbeleuchtungmit einer Masthöhe bis zu 8,00m dauerhaft vom Stromnetz trennen (abklemmen der Anschlusskabel und verkappen), demontieren, abbauen, laden, zum Lagerplatz AG fördern und abladen.
Fundamente ausbauen und in Eigentum des AN übernehmen und von der Baustelle entfernen.

Das Trennen vom Stromnetz muss in Absprache mit dem zuständigen Energienetzbetreiber von einem zugelassenen Elektriker erfolgen.
Da die Lampen nur im Zuge des Baufortschritts abgebaut werden, muss gewährleistet werden, dass die übrigen Lampen noch in funktion bleiben, d.h. die Kabel sind nach Vorschrift mit einer Muffe wieder zusammenzufügen

Maße:  Lichtpunkthöhe bis ca. 8,00m

Entfernung zum Lagerplatz: bis 1 km
Menge: 10,000 St

**02.9 Stahlbeton abbr.**
Stahlbeton nach Unterlagen des AG
abbrechen.
Abbruchgut in Eigentum des AN übernehmen
und entsorgen.

Abbruch erschütterungsarm.
Menge: 20,000 m3

**02.10 Bohr- und Abbauhammer,m.Bed.,bis 20 kg**
Stundensatz für das Gerät, einschl. der Vorhaltekosten (Abschreibung und Verzinsung) sowie Betriebskosten (Betriebs- und Wartungsstoffe, Reparaturkosten) und Lohnkosten für das Bedienungspersonal.
Bohr- und Abbauhammer bis 20 kg, mit Kompressor und
Bedienungspersonal.

Für Kleinflächen

Einschl. Abbruchgut in Eigentum des AN übernehmen
und entsorgen.

Abbruchfläche ebenflächig abarbeiten,
Anschlussbewehrung nach Unterlagen des
AG erhalten, sichtbare Abbruchkanten
geradlinig abschneiden,
Abbruch erschütterungsarm.
Menge: 20,000 h

**02.11 Beton abbrechnen**
Beton nach Unterlagen des AG
abbrechen.

Abbruchgut in Eigentum des AN übernehmen
und entsorgen.
(11)Bauteil(e) 'Betonfundamente, -mauern und Flächenbeton als gebundenen Oberbau'

Abbruch erschütterungsarm.
Menge: 20,000 m3

**02.12 Betontrennschnitt herstellen teilweise bewehrt**
Betontrennschnitt herstellen teilweise bewehrt
in verschiedenen Stärken 0,30 - 0,40m, i.M. 0,35m entlang
bestehenden Hausfassaden, bestehender Stahlbetonmauer
senkrecht oder waagrecht
Menge: 40,000 m

### Bereich 03 Oberboden

**03.1 Oberboden abtragen**
StL-Nr. 16903101040206
Oberboden des/der Homogenbereiche(s) '0'

einschließlich leicht verrottbarer
Pflanzendecke innerhalb des Baugeländes
in einer mittleren Dicke von cm '5 bis 30 cm'

abtragen,
für Flächen nach Unterlagen des AG,
Oberboden von Grünflächen,
in Eigentum des AN übernehmen und einer
Entsorgung nach Wahl des AN zuführen.
Menge: 680,000 m3

**03.2 Oberboden abtragen**
StL-Nr. 16903101040201
Oberboden des/der Homogenbereiche(s) '0'

einschließlich leicht verrottbarer
Pflanzendecke innerhalb des Baugeländes
in einer mittleren Dicke von cm '20-30'

abtragen,
für Flächen nach Unterlagen des AG,
Oberboden von Grünflächen,
ggf. laden, fördern und innerhalb der Baustelle
lagern.
Menge: 220,000 m3

**03.3 Oberboden andecken**
StL-Nr. 16903102010104
Oberboden einschließlich leicht verrottbarer
Pflanzendecke andecken.
Oberboden von Grünflächen, Äckern, Gärten und
dgl.,
innerhalb der Baustelle gelagert, ggf. laden, fördern
und nach Unterlagen des AG innerhalb der Baustelle
zur Geländeangleichung, Rekultivierung und dgl.
andecken.
Menge: 220,000 m3

**03.4 Oberboden gesiebt liefern und andecken**
Oberboden gesiebt
liefern und in mittleren Dicken von 5 - 15 cm andecken,

Einbaubereich 'Pflanzflächen'

Mengenermittlung nach Aufmaß

Oberfläche abrechen und mit Rasenwalze abdrücken.
Menge: 150,000 m3

### Bereich 04 Bodenbewegungen, Geotextilien

**04.1 Boden schichtenweise lösen und zwischenlagern**
Boden bzw. Fels (unbelastet und belastet) profilgerecht in Schichten lösen, laden, fördern und
auf einer sebst zu beschaffenden Lagerfläche des AN
in Haufwerken getrennt zwischenlagern und mit Folie abdecken.

Der Bodenaushub ist  nach Augenschein (Bauschutt, Verfärbungen, ...) und gemäß den Erkenntnissen aus dem Geotechnischen Bericht bezüglich der voraussichtlichen Schadstoffbelastungen in separaten Abschnitten schichtenweise zu lösen und auf dem Zwischenlager in separaten Haufwerken zur Beprobung zu lagern.

Es ist darauf zu achten, dass keine Asphaltreste, bzw teerhaltige Bestandteile der Makadamschicht in diese Haufwerke gelangen.

Voraussichtliche Schadstoffbelastung bis Z 1.2

Boden des/der Homogenbereichs/e
B1, B2 lt. Bodengutachten

Boden aus
"allen Flächen des Bauvorhabens"
zwischenlagern.

Einzurechnen sind hier zudem alle Aufwendungen, die dem AN für die Bereitstellung der Lagerfläche anfallen.
Hierzu wird keine weitere Vergütung bezahlt.
Menge: 3250,000 m3

**04.2 Boden wieder einbauen**
Boden von Zwischenlager des AN (Haufwerk) laden, fördern und als Auffüllmaterial / Bodenaustausch profilgerecht wieder einbauen und  verdichten.
Menge: 250,000 m3

**04.3 Boden verwerten und entsorgen Z0**
Boden von Zwischenlager (Haufwerk) laden, fördern und entsorgen.
Die Entsorgung ist nachzuweisen (Lieferscheine).
Abgerechnet werden die Massen der Haufwerke nach der Einstufung der Beprobung

Schadstoffbelastung Z 0

Die anfallenden Gebühren werden NICHT separat vergütet und sind einzurechnen!!

Transport mit Abdeckung.
Menge: 2000,000 t

**04.4 Zulage zu Boden Z 0 Belast. Boden verwerten und entsorgen Z1.1**
Zulage zu der Position "Boden verwerten und entsorgen Z0"

Belasteten Boden von Zwischenlager (Haufwerk) laden, fördern und entsorgen.
Die Entsorgung ist nachzuweisen (Lieferscheine).
Abgerechnet werden die Massen der Haufwerke nach der Einstufung der Beprobung

Schadstoffbelastung Z 1.1
zum Teil mit Ziegel- und Mauerresten verunreinigt

Die anfallenden Gebühren werden NICHT separat vergütet und sind einzurechnen!!

Transport mit Abdeckung.

Boden in das Eigentum des AN übernehmen und einer Entorgung nach Wahl des AN zuführen.
Menge: 2400,000 t

**04.5 Zulage zu Boden Z 1.1 Belast.Boden verwerten und entsorgen Z1.2**
Zulage zu der Position "Boden verwerten und entsorgen Z1.1"

Belasteten Boden von Zwischenlager (Haufwerk) laden, fördern und entsorgen.
Die Entsorgung ist nachzuweisen (Lieferscheine).
Abgerechnet werden die Massen der Haufwerke nach der Einstufung der Beprobung

Schadstoffbelastung Z 1.2
zum Teil mit Ziegel- und Mauerresten verunreinigt

Die anfallenden Gebühren werden NICHT separat vergütet und sind einzurechnen!!

Transport mit Abdeckung.

Boden in das Eigentum des AN übernehmen und einer Entorgung nach Wahl des AN zuführen.
Menge: 1000,000 t

**04.6 Wassergebundene Wegedecke lösen & entsorgen**
Wassergebundene Wegedecke innerhalb von
Wegeeinfassungen 5 cm tief ausbauen.

Ausgebautes Material in Eigentum des AN
übernehmen und einer Entsorgung nach Wahl
des AN zuführen.

Die Mehraufwendungen für das Lösen innerhalb von zu erhaltenden Einfassungen ist in den EP einzurechnen und wird nicht zusäzlich vergütet.
Menge: 200,000 m3

**04.7 Baugrubenaushub innerhalb Verbau, übernehmen**
Baugrubenaushub für Bauteile nach Unterlagen des AG,
Aushub innerhalb von Baugrubenumschließungen,
Baugrube nach statischen Erfordernissen verbauen,
Behinderungen durch Absturzsicherungen und Baugrubenverbau mit Aussteifungen sind in diese Positionen mit einzurechnen.
Die Arbeitsschritte des Aushubs sind auf die ggf.
erforderliche Verankerung/ Aussteifung der Baugrubenumschließung abzustimmen.

Boden in Eigentum des AN übernehmen und von der Baustelle entfernen,

für Bauteil:  nach Unterlagen des AG
Homogenbereich:  H1, H2, H3, H4
  (früher Bodenklassen 3 bis 5)
Aushubtiefe:  0,00 m bis 6,25m

Die Abrechnung erfolgt analog senkrechter Baugrubenwände.
Die Baugrubenabmessungen entsprechend Unterlagen des AG,
einschl. Aufwendungen für die Entfernung von am Baugrubenverbau anhaftende Böden durch zuarbeiten per Hand Zug um Zug.
Menge: 400,000 m³

**04.8 Planum herstellen - Verkehrsflächen**
Planum herstellen,
zulässige Abweichung von der Sohlhöhe +/- 2 cm, Abweichung innerhalb einer 4m langen Messstrecke nicht größer als 2 cm.
Kettenfahrzeuge sind bevorzugt zu verwenden.

Bereich: Verkehrsflächen

kf - Wert ist im Vorfeld mit einer Eignungsprüfung durch ein unabhängiges Bodenlabor nachzuweisen. KF - Wert ist durch Eigenüberwachungsprüfung nach ZTV E _ StB zu belegen.
Menge: 3100,000 m²

**04.9 Planum herstellen - Vegetationsflächen**
Planum herstellen,
zulässige Abweichung von der Sohlhöhe +/- 5 cm,
Abweichung innerhalb einer 4m langen Messstrecke nicht größer als 5 cm.
Kettenfahrzeuge sind bevorzugt zu verwenden.

Bereich: Vegetationsflächen
Menge: 2500,000 m²

**04.10 Baugrund lockern**
Planierten Baugrund vor Auftrag der
Vegetationsschichten lockern durch Aufreißen
mit geeignetem Gerät.

Abstand der Aufreisser bis 30 cm.
Lockerungstiefe bis 40 cm.
Steine und Fremdkörper, Durchmesser ab 6 cm,

Unkraut und schwer verrottbare  Pflanzenteile ablesen;
anfallendes Material entsorgen gern TV, einschl. Kippgebühr.
Homogenbereich 1

Ausführung nur unter Vegetationsflächen

Abrechnung nach Aufmaß.
Menge: 2500,000 m²

**04.11 Mehraufwand bei der Ausführung der Abtrags- und/oder Verfüllarbeiten**
Mehraufwand bei der Ausführung der Abtrags-
und/oder Verfüllarbeiten einschließlich des ungebundenen Oberbaues in Folge von vorhandenen Leitungen unter Beachtung der einschlägigen Vorschriften.
Der Mehraufwand wird bis zu einem Abstand von
50 cm in horizontaler und vertikaler Richtung
vergütet, sofern kein anderer Abstand angegeben ist.

Bei parallel laufenden Leitungen wird diese Position
bis zu einem Achsabstand der Kabel von 1,00m (Breite der Kabeltrassen <= 1,00m) nur einmal vergütet, unabhängig von der Anzahl der Kabel, die nebeneinander oder übereinander liegen.

Abgerechnet wird in der Achse der jeweiligen Leitungen.
Leitungen wie Strom, Telekom, Gasleitung, und sonstige Sparten
Verlauf der Leitung 'längslaufend und/oder querend

Evtl. Sicherungsmaßnahmen (Kabel zur Seite und zurück rücken, Aufhängen der Kabel, ...)  während der Abtrags- und Verfüllarbeiten und baubetriebliche Erschwernisse, sowie erf. Handschachtungen sind hier einzurechnen.
Menge: 800,000 m

**04.12 Mehraufwand vorh. Bauwerke**
StL-Nr. 189041190001
Mehraufwand bei der Ausführung der Abtrags- und
Verfüllarbeiten infolge von vorhandenen Bauwerken.
Schächte.
Menge: 10,000 St

**04.13 Mehraufwand vorh. Bauwerke**
StL-Nr. 189041190002
Mehraufwand bei der Ausführung der Abtrags- und
Verfüllarbeiten infolge von vorhandenen Bauwerken.
Hydranten- und Schieberkappen.
Menge: 8,000 St

**04.14 Mehraufwand bei der Ausführung der Abtrags- und Verfüllarbeiten**
Mehraufwand bei der Ausführung der Abtrags- und
Verfüllarbeiten infolge von vorhandenen Bauwerken.
(31)Einbauten 'Straßenbeleuchtungen & Schaltkästen'
Menge: 18,000 St

**04.15 Mehraufwand vorh. Bauwerke**
StL-Nr. 189041190003
Mehraufwand bei der Ausführung der Abtrags- und
Verfüllarbeiten infolge von vorhandenen Bauwerken.
Straßenabläufe.
Menge: 5,000 St

**04.16 Mehraufwand Überdachungen**
Mehraufwand bei der Ausführung der Abtrags- und
Verfüllarbeiten (incl. Oberbau) infolge von

Überdachungen incl. Stützen

Evtl. Sicherungsmaßnahmen und baubetriebliche Erschwernisse, sowie erf. Handschachtungen sind hier einzurechnen.

Abrechnung: bis Außenkante Dachüberstand
Menge: 750,000 m2

**04.17 Mehraufwand an Zäunen, Gebäuden, Einfassungen, Zaunsockel**
Mehraufwand bei der Ausführung der Abtrags- und
Verfüllarbeiten (incl. Oberbau) infolge von

Behinderungen entlang von Zäunen, Gebäuden, Einfassungen, Zaunsockel u. dergleichen.

Evtl. Sicherungsmaßnahmen und baubetriebliche Erschwernisse, sowie erf. Handschachtungen sind hier einzurechnen.
Menge: 1,000 psch

**04.18 Untergrund.verb herstellen.**
Verbesserung von wenig tragfähigem Untergrund
profilgerecht oder nach Unterlagen des AG
herstellen. Material gleichmäßig verteilen
und einwalzen.
(11)Zu verbessernde Fläche 'lokale, schlechte Stellen'

Das Herstellen des Planums wird ggf. gesondert
vergütet.
Schrotten, Körnung 63/X, Material liefern,

Ausführung auf besondere Anordnung des AG.
Menge: 550,000 t

**04.19 Trennsch. aus Geot. u. Schütt. herst.**
StL-Nr. 1790430108040107
Trennschicht aus Geotextilien und Verbundstoffen
unter Schüttungen herstellen.
Trennschicht nach Unterlagen des AG
aus Verbundstoff aus Vlies mit Verstärkung durch
Geogitter,
Geotextilrobustheitsklasse (GRK) 3,
verlegen 'in Teilbereichen der Fahrbahn;
Der Mehraufwand für das überschütten des Geotextils mit SOB ist in dieser Position einzukalkulieren.'
Menge: 500,000 m2

**04.20 Sickergrube herstellen**
Sickergrube unter Sand- bzw. Fallschutzfläche herstellen.
Maße: 2,0 x 2,0 m,
Tiefe ab Unterkante Fallschutzbelag: 1,0 m.

Der Aushub ist aufzunehmen und zu entsorgen.

Grubenwände und -decken mit Vlies (aus PP, 200 g/m2,
GRK 3) auskleiden.

Einschl. Verfüllen der Sickergrube mit gewaschenen Grobkies 32/63.
Andruck  herstellen,
mit Dränschichtmaterial 0/22, Dicke 10cm abdecken .

Einschl. aller Erd- und Nebenarbeiten und sämtlichen Materiallieferungen.

Abrechnung nach Aufmaß
Menge: 5,000 m³

**04.21 Sauberkeitsschicht liefern, einbauen und verdichten**
Sauberkeitsschicht liefern, einbauen und verdichten
unter Sandspielflächen u. dgl.
Ausführung in Einzel-/Kleinflächen.

Art: Kies, Körnung 0/16
Einbaudicke: 20 cm,
Ebenflächigkeit ± 2 cm
Zulässige Abweichung von der Sollhöhe: 2 cm
Verdichtungsgrad Dpr 103 %;
Verformungsmodul EV 2 120 MN/m2 ;
d < 0.063 max. 5%

Abrechnung nach Aufmaß
Menge: 20,000 m³

**04.22 Riesel liefern und einbauen**
Fallschutzkies liefern und einbauen

Körnung: 4-8 mm
Riesel als Fallschutzkies
Quarzgestein
geprüft gem. DIN EN 1177-1 für Spielplatzgeräte und Spielplatzböden
Rundkies, mehrfach gewaschen
Staubfrei und ohne bindende Feinanteile
frostsicher
geeignet für stoßdämpfende Spielplatzböden

Abrechnung  nach Aufmaß.
Menge: 42,000 m³

**04.23 Waldstreu/Nadelstreu liefern und einbauen**
Waldstreu/Nadelstreu liefern und einbauen

im Bereich Sinnespfad

Abrechnung  nach Aufmaß.
Menge: 5,000 m³

### Bereich 05 Wasserhaltung

**05.1 Pumpe für offene Wasserhaltung**
Pumpe für offene Wasserhaltung liefern, betriebsbereit aufbauen, an Rohrleitung anschließen
und nach Einsatz abbauen und abfahren.
Die Herstellung sowie die Verfüllung des Pumpensumpfes sowie die ggf. erforderliche Umsetzung(en)
der Pumpe einschließlich des Pumpensumpfes
nach Fortschritt des Baugrubenaushubes
gehören zum Leistungsumfang.
Das Unterhalten, Vorhalten und Betreiben der Pumpe
sowie die Rohrleitung zur Vorflut werden gesondert
vergütet.
Wasserhaltung für Baugrube für Grundwasserwanne,
Pumpe in Br2, Br3, Br 4 und Br5'
Förderdurchfluss über 20 m3/h bis 25 m3/h,
Förderhöhe ab Baugrubensohle bis 5,00 m.
Menge: 6,000 St

**05.2 Rohrleitung herst. und abbauen**
Rohrleitung zum schadlosen Ableiten des
durch Pumpen/Pumpenanlagen geförderten Wassers
herstellen, entsprechend dem Bauablauf umbauen,
abbauen und abfahren.
Die Vorhaltung und Unterhaltung der Rohrleitung
werden gesondert vergütet.
Ggf. erforderliche Erdarbeiten gehören zum Leistungsumfang.
(21)Rohrleitung von Pumpenanlage
Vergütet wird die Länge aller Leitungen nach
Unterlagen des AG.
(31)zu Sandfang der OZ 'LB 03/ 907'

(41)mit Erschwernis durch 'Geländeunebenheiten'

(51)Förderdurchfluss m3/h 'entsprechend der jeweiligen Pumpe,
Pumpe in Br1 bis Br6'
Menge: 50,000 m

**05.3 Rohrleitung unter- halten u. vorhalten**
StL-Nr. 18907110
Rohrleitung der OZ 'LB 03/ 907
für Pumpen in Br1 bis Br6,
in Zeiten der Gebrauchsüberlassung wird diese Position nicht vergütet'

unterhalten und betriebsbereit vorhalten.
Abgerechnet wird nach Kalendertagen, an denen die
Rohrleitung betriebsbereit vorgehalten werden muss.
Der angebotene Einheitspreis gilt unabhängig von der
Anzahl der abgerechneten Tage.
Menge: 35,000 d

**05.4 Sandfang herst. und abbauen**
Sandfang einschließlich der Rohranschlüsse herstellen,
entsprechend dem Bauablauf umbauen, abbauen
und abfahren.
Die Vorhaltung und Unterhaltung des Sandfangs
werden gesondert vergütet.
Ggf. erforderliche Erdarbeiten gehören zum Leistungsumfang.
(11)Zuleitung Rohrleitung '(12)Ableitung Rohrleitung (21)Durchfluss m3/h' aus drei Rohrleitungen mit jeweils bis zu 30m3/h.

Die maximal zulässige Oberflächenbeschickung beträgt 18 m³/(m²*h).'
Menge: 2,000 St

**05.5 Sandfang vorhalten, unterhalten und betreiben**
StL-Nr. 1890711202
Sandfang der OZ 'LB 03/ 907'

vorhalten, unterhalten und betreiben.
Abgerechnet wird nach Kalendertagen, an denen der
Sandfang betriebsbereit vorgehalten werden muss.
Der angebotene Einheitspreis gilt unabhängig von der
Anzahl der abgerechneten Tage.
Material 'in Eigentum des AN übernehmen und von der Baustelle entfernen,
in Zeiten der Gebrauchsüberlassung wird diese Position nicht vergütet'
Menge: 35,000 d

### Bereich 06 Baugrubenverbau, Tiefgründung, Baugrundverb.

*Hinweis: Vorbemerkung Spundwand*
Vorbemerkung:
Beim Nachweis der Standsicherheit für die Spundwand ist
- Grundwasserstand ca. 1,20 m unter GOK
- Einbindetiefe: mind. 3,50 m unter Baugrubensohle
- Baugrubentiefe: siehe Ausführungsplanung Übergabeschacht SW & Trinkwasser, siehe Ausführungsplan und Regelquerschnitte Brückenbauwerk
- die Befahrbarkeit bis hin zur Spundwand mit Bagger, LKW und sonstigen Baustellenfahrzeugen ist zu gewährleisten und in der Statik zu berücksichtigen
- das Aushubmaterial wird abgefahren und ist in der Statik nicht zu berücksichtigen

Abrechnung Spundwandfläche:
- von Unterkante der eingebrachten Spundwand
- bis 10 cm über Gelände oder Schutzstreifen
- die über die vorgeschriebene Oberkante des Verbaus hinaus ausgeführte Höhe von Bohlen und Trägern wird nicht vergütet

**06.1 Geräteeinsatz für Spundwände**
Geräte für die Herstellung von Stahlspundwänden einsetzen. Der Geräteeinsatz
umfasst das Anfahren, das Aufstellen und ggf.
Umsetzen im angegebenen Bereich sowie das
Abbauen und Abfahren.
Bauteil: bei Schachtbauwerk und Brückenbauwerk
bis zu drei Aufzüge
Menge: 1,000 Psch

**06.2 Verbauplan Spundwände**
Erstellen Ausführungsplanung Spundwandverbau
vor Beginn der Bauarbeiten
entsprechend statischen Erfordernissen,
Abmessungen Spundwandkasten entsprechend den Anforderungen für Mindestarbeitsraumbreiten,

die Ausführungsplanung besteht aus:
- Lageplan, M= 1/ 100
- Ansichten/ Schnitt, M= 1/ 100

einschl. zeichnerische Eintragung von folgenden Inhalten:
- Beschriftung der einzelnen Spundwandprofile
- Nummerierung der einzelnen Spundwandprofile
- Art des Profils
- Profilabmessungen
- Angabe Einbindetiefe ab Urgelände
- Angabe Schloßabdichtung
- Beschriftung der Eckprofile
- Beschriftung der Sonderelemente
- ggf. erforderliche Überflutungsöffnungen in Lage, Höhe und Breite vermaßen
- ggf. erforderliche Aussteifungen in Lage und Höhe vermaßen, Profilabmessungen angeben
- ggf. erforderliche Rückverankerungen in Lage und Höhe vermaßen, Art und Zugfestigkeit angeben
- tabellarische Auflistung und Zusammenstellung aller erforderlichen Schalungselemente,

Verbauplan
einschl. der Liste der erforderlichen Schalungselemente vor der Materialbestellung bzw. Ausführung an den Bauherren übergeben und von diesem freigeben lassen,
Übergabe im pdf-Format, dwg-Format und  3fach auf Papier.

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Menge: 1,000 Psch

**06.3 Stahlsp. für vor. Zwecke herstellen**
Stahlspundwand für vorübergehende Zwecke
einschl. ggf. erforderlicher Eck-, Pass- und Keilbohlen
nach Unterlagen des AG herstellen, ggf. vorhalten
und wiederausbauen.
Ggf. erforderliche Gurtungen, Aussteifungen
und/oder Verankerungen werden gesondert vergütet.
Beschreibung der Homogenbereiche nach Unterlagen
des AG.

Spundwand mit besonderen Anforderungen
an die Dichtheit,
Spundbohlen einrütteln,
Spundwand abschneiden. Schnitt im Trockenen.
Abgeschnittene Spundwandstücke einer
Entsorgung nach Wahl des AN zuführen.

Profil Larssen 604, S240 GP
Länge 7 Meter
laut Vordimensionierung Statiker

Im Erdbereich ist vor dem Verbau baugrubenseitig noch eine Stützböschung mit 45° zu belassen.
Zugehöriger Systemschnitt:

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
Im Wasserbereich ist keine Stützböschung erforderlich.
Zugehöriger Systemschnitt:
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Menge: 430,000 m2

**06.4 Zul. Stahlspundwand für Vorbohrung**
Zulage zu
Stahlspundwandkasten einschl. Gurtungen,
Aussteifungen und/oder Verankerungen sowie ggf.
erforderlicher Eck-, Pass- und Keilbohlen herstellen
für
Zusatzmaßnahmen bei der Einbringung durch
vorbohren

Bauteil:  wie vor genannt
Baugrubentiefe: wie vor genannt

einschl. u.a.
Stillstandskosten Spundwandrammgerät,
An- und Abtransport Bohreinrichtung,
Umbau Ramme auf Bohrbetrieb,
Durchführung Vorbohrung,
Wiederherstellung Planie,
Umbau Ramme auf Rammbetrieb,
Beihilfe Erdbau,
Übernahme Bohrmaterial in Eigentum des AN und Entsorgung,
einschl. aller dazu erforderlichen Werkzeuge, Werkstoffe und Verschleißteile.
Menge: 430,000 m²

**06.5 Zul. Stahlspundwand für Schloßabdichtung**
Zulage zu
Stahlspundwand einschl. Gurtungen,
Aussteifungen und/oder Verankerungen sowie ggf.
erforderlicher Eck-, Pass- und Keilbohlen herstellen
für
Zusatzmaßnahmen bei der Einbringung durch
Abdichtung der Spundwandschlösser
mit Bitumenverguß

Bauteil:  wie vor genannt
Baugrubentiefe: wie vor genannt

einschl. aller dazu erforderlichen Werkzeuge, Werkstoffe und Verschleißteile.
Menge: 430,000 m²

**06.6 Aussteifung herstellen**
Aussteifung nach Unterlagen des AG herstellen,
einschl. ggf. erforderlicher Umsteifungen.
(11)Bauteil(e) 'Brückenbauwerk'

Aussteifung für Stahlspundwand,
Aussteifung aus Walzprofilträger,
Aussteifung für  vorübergehende Zwecke
vorhalten, abbauen und einer Entsorgung
nach Wahl des AN zuführen.
Menge: 20,000 t

### Bereich 07 Leitungsgräben, Bau(m)gruben, Bauwerkshinterfüllung

**07.1 Suchschlitz herstellen**
StL-Nr. 1890511100080102
Suchschlitz zur Feststellung der Lage von Kabeln,
Leitungen und dgl. herstellen.
Lage nach Angabe des AG.
Homogenbereich(e) nach Unterlagen des AG.
Leitungsart 'unbekannte Sparten aller Art'

Tiefe bis 1,25 m
Boden seitlich lagern, wiedereinbauen und
verdichten.
Menge: 10,000 m3

**07.2 Leitungsgraben einschließlich Verbau Rohrleitungen und Drainage**
Leitungsgraben einschließlich Verbau, für Rohrleitungen,
Sickereinrichtungen und dgl. herstellen.
Die Abrechung des Leitungsgrabenaushubes erfolgt
mit senkrechten Baugrubenwänden (verbauter Graben).
Die Abrechnungsbreiten und -tiefen gelten auch im
Bereich der Schächte, der Arbeitsräume für Rohrverbindungen und Kabelmuffen, darüber hinausgehender Aushub gehört zum Leistungsumfang.
Boden in Schichten lösen, gegebenenfalls zwischenlagern,
laden, fördern für senkrecht begrenzte Grabenabschnitte
(verbauter Graben) mit einer Grabentiefe

von  0 bis 2,00 m,
für  Rohrleitungen und Drainagen

Boden des/der Homogenbereiches/e
B1, B2 lt. Bodengutachten

Boden in Leitungsgräben oberhalb
der Leitungszone einbauen und verdichten.

Überschüssiges oder unbrauchbares Material
lösen, laden, fördern und einer Verwertung nach Wahl des AN zuführen.
Menge: 25,000 m³

**07.3 Leitungsgraben einschließlich Verbau Leerrohre und Kabel**
Leitungsgraben einschließlich Verbau, für Leerrohre,
Kabel und dgl. herstellen.
Die Abrechung des Leitungsgrabenaushubes erfolgt
mit senkrechten Baugrubenwänden (verbauter Graben).
Die Abrechnungsbreiten und -tiefen gelten auch im
Bereich der Schächte, der Arbeitsräume für Rohrverbindungen und Kabelmuffen, darüber hinausgehender Aushub gehört zum Leistungsumfang.
Boden in Schichten lösen, gegebenenfalls zwischenlagern,
laden, fördern für senkrecht begrenzte Grabenabschnitte
(verbauter Graben) mit einer Grabentiefe

von  0 bis 1,00 m,
für  Leerrohre und Kabel

Boden des/der Homogenbereiches/e
B1, B2 lt. Bodengutachten

Boden in Leitungsgräben oberhalb
der Leitungszone einbauen und verdichten.

Überschüssiges oder unbrauchbares Material
lösen, laden, fördern und einer Verwertung nach Wahl des AN zuführen.
Menge: 300,000 m³

**07.4 Zulage zu Leitungsgraben am Gebäude**
Zulage zu Leitungsgraben herstellen
entlang von Gebäudefassaden/Überdachungen.
Menge: 25,000 m

**07.5 Zulage: Kabelkreuzungen, bis 5 St.**
Zulage zum Leitungsgrabenaushub
für das Suchen, freilegen, aufhängen, sichern, einsanden von
Fernmelde-, Strom- und sonstigen Kabelkreuzungen.
Die einzelnen Spartenträger sind sorgfältig zu
sichern und im Zuge der Leitungsgrabenverfüllung
mit steinfreiem Material wieder zu umhüllen.
Einschließlich liefern, verlegen und verbinden eines
Warn- und Ortungsbandes aus Kunststoffüberzogenem
Metall (Metalltrassenband) ca. 60 - 80 cm über der
Rohrleitung.
Das Einholen der evtl. erforderlichen Aufgrabungs-genehmigungen ist im EP inbegriffen.

Das Suchen der Leitung (Suchschlitz) wird hier nicht mehr zusätzlich vergütet und ist in den Einheitspreis einzurechnen.

Jede Kreuzung ist genau zu stationieren und mit einem Foto zu dokumentieren. Auf dem Foto muss eine Nivellierlatte (o.ä.) als maßstabsvergleich, die Kreuzung und die Grabensohle zu
erkennen sein.

Größe: bis 5 Kabelstränge
Menge: 5,000 St

**07.6 Zulage: Trassenkreuzungen, bis DN 300**
Zulage zum Leitungsgrabenaushub
für das Suchen, freilegen, aufhängen, sichern, einsanden von
Kanal-, Wasserleitung-, Gas-, Fernwärme- und
sonstigen Trassenkreuzungen.
Die einzelnen Spartenträger sind sorgfältig zu
sichern und im Zuge der Leitungsgrabenverfüllung
mit steinfreiem Material wieder zu umhüllen.
Einschließlich liefern, verlegen und verbinden eines
Warn- und Ortungsbandes aus Kunststoffüberzogenem
Metall (Metalltrassenband) ca. 60 - 80 cm über der
Rohrleitung.
Das Einholen der evtl. erforderlichen Aufgrabungs-genehmigungen ist im EP inbegriffen.

Das Suchen der Leitung (Suchschlitz) wird hier nicht mehr zusätzlich vergütet und ist in den Einheitspreis einzurechnen.

Jede Kreuzung ist genau zu stationieren und mit einem Foto zu dokumentieren. Auf dem Foto muss eine Nivellierlatte (o.ä.) als maßstabsvergleich, die Kreuzung und die Grabensohle zu erkennen sein.

Größe: bis DN 300
Menge: 10,000 St

**07.7 Zulage: Rohrgrabenaushub von Hand**
Zulage zum Leitungsgrabenaushub
Leitungsgrabenaushub von Hand
bei Querungen
Bodenklasse: 3 - 5
Vergütet wird in dieser Position:
Tiefe: ab Unterkante Kabel-, bzw. Kanalkreuzung bis
  Rohrgrabensohle
Breite:  wie Rohrgrabenbreite
Länge:  - Breite Kreuzung, + 1,00m vor und 1,00m nach der
  Kreuzung
        - bei mehreren Kreuzungen (Abstand < 2,00m):
  Länge erste Kreuzung bis letzte Kreuzung
  + 1,00m vor und 1,00m nach den
  Kreuzungen (Überschneidungen des Handaushubs werden nicht vergütet)
Menge: 15,000 m3

**07.8 Zulage: Längsverlauf von Ver- u. Entsorgungsleitungen**
Zulage zum Leitungsgrabenaushub
für Längsverlauf von Ver-u. Entsorgungsleitungen
für das Suchen, freilegen, aufhängen, sichern, einsanden von
Kabel- ein- und mehrlagig, Kanäle, Wasserleitung und dgl.,
sowie evtl. Sicherungsmaßnahmen und baubetriebliche
Erschwernisse, sowie erf. Handschachtung sind hier einzurechnen.
Einschließlich liefern, verlegen und verbinden eines
Warn- und Ortungsbandes aus Kunststoffüberzogenem
Metall (Metalltrassenband) ca. 60 - 80 cm über der
Rohrleitung.
Das Einholen der evtl. erforderlichen Aufgrabungsgenehmigungen ist im EP inbegriffen.

Das Suchen der Leitung (Suchschlitz) wird hier nicht mehr zusätzlich vergütet und ist in den Einheitspreis einzurechnen.

Jeder Längsverlauf ist genau zu stationieren und mit einem Foto zu dokumentieren. Auf dem Foto muss eine Nivellierlatte (o.ä.) als maßstabsvergleich, der Längsverlauf und die Grabensohle zu erkennen sein.

Eine Vergütung erfolgt nur, wenn die Leitungen im Rohrgrabenbereich liegen!

Im Längsverlauf wird die Position nur einmal vergütet.
Menge: 450,000 m

**07.9 Baugrube herstellen**
Baugrube für kleinere Bauteile, wie Mauern, Sockel,
Treppen, Schächte und dgl. herstellen.
Boden lösen und laden.
(11)Bauteil(e) 'Fundamente für Stufen, Beleuchtungen, Kleinteile'

(21)Boden des/der Homogenbereiches/e  B 'B1, B2 lt. Bodengutachten'

Beschreibung des Homogenbereichs nach Unterlagen
des AG.
(31)Tiefe m 'bis 2,00'

Aushub in offener Baugrube.
(51)Boden 'wieder einbauen und  verdichten.
Überschüssiges oder unbrauchbares Material lösen, laden, fördern und einer Verwertung nach Wahl des AN zuführen.
Planie wiederherstellen'
Menge: 50,000 m3

### Bereich 08 Straßen- und Brückenentwässerung, Kabelkanäle

*Hinweis: Rückbau Rohre und Einbauten*

**08.1 Rohrleitung ausbauen**
Rohrleitung aus Beton-, Kunststoff-, Asbestzement-,
Steinzeugrohren und dgl. ggf. einschl. Auflager
und  Ummantelung aus Beton ausbauen.
Die Herstellung des Leitungsgrabens bis Oberkante
Rohrleitung bzw. Ummantelung wird gesondert vergütet.
Zusätzliche Erdarbeiten in der verbliebenen Leitungszone gehören zum Leistungsumfang.
(11)Größe und Art der Bettung 'Kies'

(12)Größe und Art der Ummantelung 'Kies'

(21)Rohrleitung aus 'Kunststoff, Steinzeug oder Beton'

(31)DN 'bis DN 300'

(41)Fließsohlentiefe m 'bis 2,00'

Rohre und übriges Abbruchmaterial in Eigentum des
AN übernehmen und einer Entsorgung nach Wahl
des AN zuführen.
Menge: 20,000 m

**08.2 Verschließen des Rohres bis DN 150**
Verschließen eines Rohres bis DN 300
nach Ausbau eines Straßensinkkastens (oder ähnliches) und evtl der Rohrleitung, ordnungsgemäßes verschließen der Leitung mit Verschlussdeckel und Betonummantelung
Menge: 5,000 St

**08.3 Straßenablauf aus Betonfertigteilen einschl. Aufsatz und Eimer, sowie Auflager aus Beton**
Straßenablauf aus Betonfertigteilen einschl. Aufsatz
und Eimer, sowie Auflager aus Beton ausbauen.
Das ggf. erforderliche Schließen der Anschlussleitungen
wird gesondert vergütet.
Straßenablauf mit Schaft, tiefe Bauform,
Aufsatz 300/500 x 500
Tiefe bis Sohle in Ablaufmitte über 0,80 m bis 1,20 m,
Straßenablauf einschließlich Aufsatz und Eimer
in Eigentum des AN übernehmen und einer
Entsorgung nach Wahl des AN zuführen.
Übriges Abbruchgut in das
Eigentum des AN übernehmen und einer Entsorgung
nach Wahl des AN zuführen.
Menge: 2,000 St

**08.4 Straßenablauf Fertigteil ausb.**
StL-Nr. 18909301010101
Straßenablauf aus Betonfertigteilen einschl. Aufsatz
und Eimer, sowie Auflager aus Beton ausbauen.
Das ggf. erforderliche Schließen der Anschlussleitungen
wird gesondert vergütet.
Straßenablauf mit Schaftkonus, niedrige Bauform,
Aufsatz 300 x 500
Tiefe bis Sohle in Ablaufmitte bis 0,80 m,
Straßenablauf einschließlich Aufsatz und Eimer
in Eigentum des AN übernehmen und einer
Entsorgung nach Wahl des AN zuführen.
Übriges Abbruchgut in das
Eigentum des AN übernehmen und einer Entsorgung
nach Wahl des AN zuführen.
Menge: 2,000 St

**08.5 Hofablauf Fertigteil ausb.**
Hofablauf aus Betonfertigteilen einschl. Aufsatz
und Eimer, sowie Auflager aus Beton ausbauen.
Das ggf. erforderliche Schließen der Anschlussleitungen
wird gesondert vergütet.
Hofablauf mit Schaftkonus,
Aufsatz: rund/quadratisch in versch. Größen
Tiefe bis Sohle in Ablaufmitte bis 0,80 m,
Hofablauf einschließlich Aufsatz und Eimer
in Eigentum des AN übernehmen und einer
Entsorgung nach Wahl des AN zuführen.
Übriges Abbruchgut in das
Eigentum des AN übernehmen und einer Entsorgung
nach Wahl des AN zuführen.
Menge: 1,000 St

*Hinweis: Rohrleitungen*

**08.6 Rohrleitung DN 110, PP, vollwandig**
Rohrleitung nach DIN EN 1610,
aus Vollwand- Polypropylen- Kanalrohren (PP-MD)
gemäß DIN EN 14758-1 mit mit angeformter
Steckmuffe und Gleitringdichtung,
einschließlich Leitungszone herstellen.
Statik herstellen und liefern.
beständig gegen Säuren und Laugen
  im Bereich von pH 2 bis pH 12
geeignet für den Einsatz im Temperaturbereich
  von -20°C bis 90°C
Verkehrslast:  mind. SLW 60
Ringsteifigkeit:> SN 10
Durchmesser:  DN 110

in verschiedenen Einzellängen,

Leitungsgrabentiefe von  0 bis 3,00 m,
Bettung und Leitungszone aus Kies - Sand (steinfrei),
Material liefern,
Dicke der unteren Bettungsschicht cm '12'

System: KG 2000 oder gleichwertig

System:  _______________________________
Menge: 10,000 m

**08.7 Zulage für Bögen DN 110, PP, vollwandig**
Zulage zu Position Rohrleitung

Art:  Bogen, in verschiedenen Winkeln
Durchmesser:  DN 110

System:  _______________________________
Menge: 10,000 St

**08.8 Zulage für Reduzierung DN 160 / DN 110, PP, vollwandig**
Zulage zu Position Rohrleitung

Art:  Reduzierung
Durchmesser:  DN 160 / DN 110

System:  _______________________________
Menge: 4,000 St

**08.9 Rohrleitung DN 160, PP, vollwandig**
Rohrleitung nach DIN EN 1610,
aus Vollwand- Polypropylen- Kanalrohren (PP-MD)
gemäß DIN EN 14758-1 mit mit angeformter
Steckmuffe und Gleitringdichtung,
einschließlich Leitungszone herstellen.
Statik herstellen und liefern.
beständig gegen Säuren und Laugen
  im Bereich von pH 2 bis pH 12
geeignet für den Einsatz im Temperaturbereich
  von -20°C bis 90°C
Verkehrslast:  mind. SLW 60
Ringsteifigkeit:> SN 10
Durchmesser:  DN 160

in verschiedenen Einzellängen,

Leitungsgrabentiefe von  0 bis 2,00 m,
Bettung und Leitungszone aus Kies - Sand (steinfrei),
Material liefern,
Dicke der unteren Bettungsschicht cm '12'

System: KG 2000 oder gleichwertig

System:  _______________________________
Menge: 20,000 m

**08.10 Zulage für Bögen DN 160, PP, vollwandig**
Zulage zu Position Rohrleitung

Art:  Bogen, in verschiedenen Winkeln
Durchmesser:  DN 160

System:  _______________________________
Menge: 10,000 St

**08.11 Zulage für Abzweig DN 160/160, PP, vollwandig**
Zulage zu Position Rohrleitung

Art:  Abzweiger
Durchmesser:  DN 160 / 160

System:  _______________________________
Menge: 5,000 St

**08.12 Zulage für Reduzierung DN 200 / DN 160, PP, vollwandig**
Zulage zu Position Rohrleitung

Art:  Reduzierung
Durchmesser:  DN 200 / DN 160

System:  _______________________________
Menge: 5,000 St

**08.13 Zulage für Verschlussteller DN 160, PP, vollwandig**
Zulage zu Position Rohrleitung

Art:  Verschlussteller
Durchmesser:  DN 160

System:  _______________________________

Die Lage des Verschlusstellers ist mit einem Stellbrett zu sichern.
Länge Stellbrett von Sohle Rohrleitung bis 50cm über GOK.
Menge: 5,000 St

**08.14 Zulage für Übergangsstück DN 160, PP, vollwandig**
Zulage zu Position Rohrleitung

Übergangsstück von PP 160 auf
Sickerleitung DN 100

System:  _______________________________
Menge: 5,000 St

**08.15 Rohranschluss PP - Kanalrohr DN 160 an Stahlbetonrohr**
Sattelstück DN/ OD 160,
mit gelenkiger Steckmuffe, stufenlos abwinkelbar von 0-7,5°,
zum nachträglichen Anschluss von Rohren aus PVC und PP,

an Stahlbetonrohre

einschl. aller Materialien liefern und  einbauen.

Im Einheitspreis ist der fachgerechte Anschluss mittels Kernbohrgerät (Bohrung: bis 200 mm) am Hauptkanal einzurechnen.
Die Verlege- und Verarbeitungsvorschriften des Herstellers
sind zu beachten.

einschl. Dichtungen und Abdichtung
Hersteller: Fa. Rehau, AWADOCK

o.gl.: '.........................'

einschl. aller dazu notwendigen Werkzeuge, Werkstoffe und Verschleißsteile.
Menge: 2,000 St

**08.16 Rohranschluss PP - Kanalrohr DN 160 an Kunststoffrohr**
Sattelstück DN/ OD 160,
mit gelenkiger Steckmuffe, stufenlos abwinkelbar von 0-7,5°,
zum nachträglichen Anschluss von Rohren aus PVC und PP,

an Kunststoffrohre

einschl. aller Materialien liefern und  einbauen.

Im Einheitspreis ist der fachgerechte Anschluss mittels Kernbohrgerät (Bohrung: bis 200 mm) am Hauptkanal einzurechnen.
Die Verlege- und Verarbeitungsvorschriften des Herstellers
sind zu beachten.

einschl. Dichtungen und Abdichtung
Hersteller: Fa. Rehau, AWADOCK

o.gl.: '.........................'

einschl. aller dazu notwendigen Werkzeuge, Werkstoffe und Verschleißsteile.
Menge: 2,000 St

**08.17 PP - Abzweigstutzen mit Kugelgelenk DN 150,**
PP - Abzweigstutzen mit Kugelgelenk DN 150

zum nachträglichen Anschluss von Rohren aus PP DN 150 glattwandig.

an Stahlbetonrohre oder Kunststoffrohre

für DN 100 bis DN 200

einschl. aller Materialien liefern und  einbauen.

Im Einheitspreis ist der fachgerechte Anschluss mittels Kernbohrgerät (Bohrung: bis 200 mm) am Hauptkanal einzurechnen.
Die Verarbeitungsvorschriften des Herstellers sind zu beachten.
Menge: 2,000 St

**08.18 Schachtanschluss PP - Kanalrohr DN 160**
Sattelstück DN/ OD 160,
mit gelenkiger Steckmuffe, stufenlos abwinkelbar von 0-7,5°,
zum nachträglichen Anschluss von Rohren aus PVC und PP,
an Schächte liefern und einbauen.
Anschlussschacht: Dimension unbekannt
Im Einheitspreis ist der fachgerechte Anschluss mittels
Kernbohrgerät am Schacht mit einzurechnen.
Die Verlege- und Verarbeitungsvorschriften des Herstellers
sind zu beachten.
einschl. Dichtungen und Abdichtung
Hersteller: Fa. Rehau, AWADOCK

o.gl.: '.........................'

einschl. aller dazu notwendigen Werkzeuge, Werkstoffe und Verschleißsteile.
Menge: 5,000 St

**08.19 Abflussrohr und Formstücke aus Gusseisen**
Abflussrohr und Formstücke aus Gusseisen, muffenlos,
einschliesslich Befestigungen, Anschlüssen und Reinigungsöffnungen rückbauen und erneuern

Die Länge wird in Rohrachse gemessen.
Formstücke werden übermessen.
Länge bis 80 cm
für Regenstandrohr bei Dachrinnenabläufen

Rohr DN mm bis 150 mm

einschl. Rohrbefestigung mit Rohrschelle mit Dübel

Das Einbinden des Rohres in die Fallleitung der Dachrinne und der Abflussleitung ist einzurechnen.
Menge: 3,000 St

**08.20 Regenfallrohr angleichen**
Vorh. Regenfallrohre aus Kupfer- oder Titanblech und
Grunleitung aus PP angleichen durch höhenmäßiges
Ablängen der Grundleitung aus PP, DN 110 bis 160,
Schnittgut in Eigentum des AN übernehmen und einer
Verwertung nach Wahl des AN zuführen.
Das Regelfallrohr wird in die Grundleitung gesteckt und
mittels einer zu liefernden Manschette abgedeckt .
Ausbaulänge bis 100 cm.
Menge: 2,000 St

*Hinweis: Sinkkästen, Hofabläufe*

**08.21 Straßenablauf aus Betonfertigteilen Klasse C 250 herstellen**
StL-Nr. 1890930401010100
Straßenablauf aus Betonfertigteilen und Eimer,
DIN 4052, auf 10 cm dicker Sauberkeitsschicht
aus Beton C12/15, und Aufsatz
Klasse C 250, DIN EN 124 und DIN 1229, herstellen.
Betonteile auf Dünnbettmörtel, ggf. Aufsatz auf Normalbettmörtel setzen.
Straßenablauf, niedrige Bauform,
Bauhöhe fertig 0,85 m:
Boden 1, Schaftkonus 11, Auflagerring 10 b,
Eimer Form D1,
mit eingearbeitetem Kunststoffmuffenauslauf
aus PVC mit Elastomerdichtung,
DIN EN 681 und DIN 4060,
Aufsatz 300x500, Rahmen aus Gusseisen, DIN 19594,
Menge: 2,000 St

**08.22 Straßenablauf aus Betonfertigteilen Klasse C 250 herstellen**
Straßenablauf aus Betonfertigteilen und Eimer,
DIN 4052, auf 10 cm dicker Sauberkeitsschicht
aus Beton C12/15, und Aufsatz
Klasse C 250, DIN EN 124 und DIN 1229, herstellen.
Betonteile auf Dünnbettmörtel, ggf. Aufsatz auf Normalbettmörtel setzen.
Straßenablauf, niedrige Bauform,
Bauhöhe fertig 0,85 m:
Boden 1, Schaftkonus 11, Auflagerring 10 b,
Eimer Form D1,
mit eingearbeitetem Kunststoffmuffenauslauf
aus PVC mit Elastomerdichtung,
DIN EN 681 und DIN 4060,
Aufsatz 500x500, Rahmen aus Gusseisen, DIN 19594,
Menge: 2,000 St

**08.23 Zulage für SSK-Aufsatz für Fußgängerstraßen**
Zulage für Aufsatz 300x500, für Fußgängerstraßen,
Schlitzweite 16 mm, Rahmen aus Gusseisen,
Menge: 4,000 St

**08.24 Hofablauf aus Betonfertigteilen herstellen**
StL-Nr. 189093110101
Hofablauf aus Betonfertigteilen mit Eimer,
DIN 1236, auf 10 cm dicker Sauberkeitsschicht
aus Beton C12/15, mit eingearbeitetem Kunststoffmuffenauslauf aus PVC mit Elastomerdichtung,
DIN EN 681 und DIN 4060, herstellen.
Betonteile auf Dünnbettmörtel, Aufsatz auf Normalbettmörtel setzen.
Hofablauf, niedrige Bauform,
Bauhöhe fertig 0,70 m:
Boden 21, Schaft 26, Auflagerring 28,
Eimer Form K,
Aufsatz 300x300, Klasse B 125, Rahmen aus Gusseisen, DIN 19593, DIN EN 124 und DIN 1229.
Menge: 2,000 St

*Hinweis: Schächte*

**08.25 Schachtabdeckg. ausbauen**
Schachtabdeckung ausbauen.
Der ggf. erforderliche Aufbruch des gebundenen Oberbaues wird gesondert vergütet.

Abdeckung Klasse B 125 oder D 400

alte Schachtabdeckungen ausbauen bei den bestehenden, nicht neu gebauten Schächten

mit Schmutzfänger
Deckel ohne Verriegelung.
Abbruchgut in das Eigentum des AN übernehmen
und einer Entsorgung nach Wahl des AN
zuführen.
Menge: 5,000 St

**08.26 Zulage zu Schachtabdeckung ausbauen**
Zulage zu Schachtabdeckung ausbauen

für das Ausbauen und Entsorgen des best. Konus und Einbauen eines Minikonus

Minikonus liefern und herstellen

incl. aller Erdarbeiten
Menge: 3,000 St

**08.27 Schachtabd. herstellen**
Schachtabdeckung, DIN EN 124 und DIN 1229,
vollfugig auf Mörtelbett aus Fertigzementmörtel
herstellen.
Druckfestigkeit fck,cube des Mörtels min. 20 N/mm2,
Zement Art CEM I, max. w/z 0,50, frost-/tausalz-
beständig.
Neue Schachtabdeckungen für die bestehenden Schächte.
Abdeckung Klasse D 400 mit Rahmen aus Gusseisen
mit Beton, DIN 19584 Form C1 (mit Einlage),
mit Schmutzfänger, DIN 1221,
Deckel mit Betonfüllung und dämpfender Einlage.
Schachtabdeckung auf vorläufige Höhe lose
auflegen.
Menge: 5,000 St

**08.28 Vorh. Schächte tiefer setzen**
Bauseits vorhandene Revisions- und Kanalschächte
durch Ausbau  eines oder mehrerer Ausgleichsringe
an Belags- bzw. Geländeniveau  anpassen.

Geringfügige Höhenanpassung durch Aufmörteln.
Höhendifferenzen:  ca. 5-25 cm
Schachtdurchmesser: bis DN 1000

Einschl. aller Materiallieferungen und Nebenarbeiten.
Anfallendes Material wird Eigentum des AN und ist
gem. TV zu entsorgen, einschl.  Kippgebühr.

Abrechnung  nach Aufmaß.
Menge: 4,000 St

**08.29 Vorh. Schächte höher setzen**
Vorh. Schächte höher setzen wie Position vorhergehend,
jedoch Schacht durch Einbau von Ausgleichsringen höher setzen.
Höhendifferenz ca. 5-25 cm.

 Abrechnung  nach Aufmaß.
Menge: 3,000 St

*Hinweis: Kabel, Leerrohre*

**08.30 Kabel ausbauen**
Kabel ggf. einschließlich Schutzvorrichtung ausbauen.
Kabel und ggf. Schutzvorrichtung aufnehmen.
Ggf. erforderliche Erdarbeiten und Trennen der Kabel
werden gesondert vergütet.
(11)Kabelart 'Strom- und Fernmeldekabel'

Kabel erdverlegt mit Abdeckung.
(31)Art der Abdeckung 'Sand'

(51)Ausgebautes Material in Eingentum des AN übernehmen und einer Verwertung nach Wahl des AN zuführen.
Menge: 50,000 m

**08.31 Kabel trennen**
StL-Nr. 189095020004
Kabel trennen.
Ggf. erforderliche Erdarbeiten werden gesondert
vergütet.
Kabelart 'Straßenbeleuchtung'

Verlegeart 'Kabel erdverlegt ohne Abdeckung
Vor dem Trennen ist nochmals zu prüfen, ob die Leitungen stromlos sind!!!'
Menge: 15,000 St

**08.32 Kabel verlegen**
StL-Nr. 189095030007
Seitlich gelagertes Kabel aufnehmen,
verlegen und ggf. abdecken.
Ggf. Verfüllung der Leitungszone herstellen.
Ggf. erforderliche Erdarbeiten werden gesondert
vergütet.
Das Verlegen des Kabeltrassenbandes wird gesondert
vergütet.
Kabelart 'Straßenbeleuchtung'

Verlegeart 'Kabel verlegen ohne Abdeckung.
Verfüllung der Leitungszone mit Sand herstellen.
Maximale Korngröße 4 mm, Sand liefern.

Das Einziehen in ein Leerrohr wird mit dieser Position vergütet.'
Menge: 350,000 m

**08.33 Kabelkanal herst. DN 100**
Kabelkanal einschließlich Verfüllung der
Leitungszone herstellen. Kabelschutzrohre liefern.
Kabelkanal aus Kunststoffrohr PE-HD, SN 8,
(31)E DIN 16842, einzügig, DN 'DN 100'

Verfüllung der Leitungszone mit Sand herstellen.
Maximale Korngröße 4 mm, Sand liefern.
Dicke der Bettung 10 cm.
Menge: 50,000 m

**08.34 Kabelkanal herst. DN 50**
Kabelkanal einschließlich Verfüllung der
Leitungszone herstellen. Kabelschutzrohre liefern.
Kabelkanal aus Kunststoffrohr PE-HD, SN 8,
(31)E DIN 16842, einzügig, DN 'DN 50'

Verfüllung der Leitungszone mit Sand herstellen.
Maximale Korngröße 4 mm, Sand liefern.
Dicke der Bettung 10 cm.
Menge: 400,000 m

**08.35 Kabelkanalabdichtung liefern und herstellen, DN 100**
Schutzrohrabdichtung DN 100 liefern und in Kabelkanal einbauen.

Bei belegten und unbelegten Leerrohren
Menge: 2,000 St

**08.36 Kabelkanalabdichtung liefern und herstellen, DN 50**
Schutzrohrabdichtung DN 50 liefern und in Kabelkanal einbauen.

Bei belegten und unbelegten Leerrohren
Menge: 4,000 St

**08.37 Warneinr. Kabel herstellen**
StL-Nr. 189095060301
Warneinrichtung für erdverlegte Kabel aus Trassenband herstellen.
Trassenband liefern, DIN EN 12613,
Trassenband auf Leitungszonenverfüllung auslegen.
Menge: 400,000 m

### Bereich 09 Ungebundene Schichten des Oberbaues

**09.1 Boden u. Baust. liefern**
StL-Nr. 14904108080108
Boden oder Baustoff liefern und nach Unterlagen
des AG profilgerecht einbauen und verdichten.
Die Abrechnung erfolgt im Auftrag.
Das Herstellen von Mulden und Gräben sowie das
Herstellen der Ausrundung am Dammfuß wird gesondert
vergütet.
Boden 'Auffüllkies ohne RC-Stoffe und industriell hergestellte Gesteinskörnungen'

Einbauklasse 0,
liefern und 'nach Unterlagen des AG einbauen'
Menge: 150,000 m3

**09.2 FSS herstellen**
Frostschutzschicht (FSS) herstellen,
(21)Einbaubereich 'in allen Flächen wie Fahrbahn, Gehwege, Parkflächen, Seitenflächen, Anschlussbereiche, ...'

Baustoffgemisch ohne industriell hergestellte
Gesteinskörnung,
(41)Einbaudicke cm 'zwischen 20 und 40 cm lt. Regelquerschnitte'

(Mindestdicke im Regelquerschnitt),
Menge: 1380,000 m3

**09.3 STS herstellen**
Schottertragschicht (STS) herstellen
(11)auf 'FSK'

(21)Einbaubereich 'Pflaster/Asphaltflächen'

Baustoffgemisch 0/32,
Einbaudicke 15 cm
(Mindestdicke im Regelquerschnitt).
Menge: 3450,000 m2

**09.4 Dynamische Schicht gem. FLL-Fachbericht**
Dynamische Schicht gem. FLL-Fachbericht
Dynamische Schicht aus Splitt-Brechsand-Gemisch
gemäß FLL-Fachbericht ‚Wassergebundene Wege‘,
Körnung 0/16-0/22 mm,
Frostwiderstands-Kategorie F1-F4,
profilgerecht einbauen und verdichten,
Schichtdicke im verdicht. Zustand: 6 cm
Max. Unebenheit auf 4 m Messstrecke:< 1,5 cm
Verformungsmodul EV2:>= 80 MN/m2
Oberflächenscherfestigkeit:>= 50 kN/m2
Wasserdurchlässigkeit (k-Wert):>= 36 l/m2 x h
Menge: 890,000 m²

**09.5 Wassergebundene Deckschicht**
Wassergebundene Deckschicht
Wassergebundene Decke mit organisch-mineralischem
Psyllium-Bindemittel, unbedenklich gem. EU-Sicherheitsdatenblatt,
profilgerecht herstellen in Wege- und Platzflächen,
aus Splitt-Brechsand-Gemisch aus Hartgestein bzw. Hartkalk,

Farbton:  sandbeige

Körnung:  0/5 mm gem. Herstellervorgabe
Frostwiderstand:  Kat. F1-F4 gemäß TL-Gestein-StB
Anteil Feinkorn < 0,063 mm:  13-18% (bei Kalkgestein ca. 10-15%)
Anteil Bindemittel:  5,5 bis 6 kg/to
Vermischt homogen und erdfeucht in geeigneter Mischanlage.

Schichtdicke im verdicht. Zustand:  4 cm
Max. Unebenheit auf 4 m Strecke:< 1,5 cm
Wasserdurchlässigkeit (k-Wert):>= 3,6 l/m2 x h
Oberflächenscherfestigkeit:>= 50 kN/m2

Vorverdichten erdfeucht durch statisches Walzen,
Einmaliges Wässern/Durchnässen der gesamten Deckschicht,
Nachverdichten nach Wartezeit erdfeucht durch statisches Walzen,
Walzengewicht ca. 0,8-2,5 to. Decke muss 1 x trocknen vor Freigabe.

Fabrikat Stabilizer Binder
Liefernachweis und Fachberatung:
Hermann Kutter GmbH & Co. KG, 87700 Memmingen
Tel: 08331-9773 0, Fax: 08331-9773 50
www.stabilizer-wege.de

_____________________________________
oder gleichwertig
Menge: 2800,000 m²

**09.6 Nachverdichten Wege-Deckschicht**
Nachverdichten Wege-Deckschicht
Wassergebundene Stabilizer-Deckschicht
nachverdichten durch Walzen ohne Vibration im erdfeuchten Zustand.
Zeitpunkt: ca. 7-15 Tage nach dem Einbau.

Ausführung nur auf gesonderte Anweisung des Auftraggebers
(zum Beispiel, wenn witterungsbedingt keine Austrocknung der Decke
nach 1-2 Wochen erfolgt ist).
Menge: 2800,000 m²

### Bereich 10 Asphaltschichten

*Hinweis: Vorbemerkung LB 911*
Zulagen für das Ausbauen / Fräsen der Asphaltschichten werden nur vergütet, wenn die Einfassungen/Zäune/Einbauteile NICHT im Zuge der Maßnahme ausgebaut werden.

Zulagen für das Herstellen der Asphaltschichten werden nur vergütet, wenn die Einfassungen/Zäune/Einbauteile NICHT im Zuge der Maßnahme erneuert wurden!

Maßnahmen für das Aufbringen der Asphaltdeckschicht:
Der gesamte Bereich ist nach dem Aufspritzen des Haftklebers gegen Befahren und Begehen zu schützen! Es muss verhindert werden, dass der Haftkleber auf die Pflasterflächen übertragen wird!
Zudem sind vor dem Anspritzen alle Schachtabdeckungen gegen alte Abdeckungen auszutauschen, damit diese durch das Anspritzen und anschließende Freistemmen nicht verunreinigt und/oder beschädigt werden.
Nach dem Anheben der Abdeckungen sind die Deckel wieder zurückzutauschen!
Diese Maßnahmen sind in die Einheitspreise einzukalkulieren und werden nicht separat vergütet.

**10.1 Asphalt fräsen**
Asphalt fräsen und Material aufnehmen.
Verwertungsklasse A
Der Schnittlinienabstand darf maximal 15 mm betragen.
Reinigen der gefrästen Fläche zur Herstellung des
Schichtenverbundes wird gesondert vergütet.
Abgerechnet wird die obere Frästiefe (FT-O).
(21)Bereich 'Fahrbahnbereiche und Nebenflächen'

(31)Asphaltdeckschicht aus 'ATS / Kreuzungsbereich Hauptstraße'

(41)Frästiefe von cm '3,0'

(42)bis cm '5,0'

(43)und einer Fräsbreite von ca. m '2,00'

(44)bis m '6,00'

unter Berücksichtigung von Einbauten wie
Schächte, Einläufe, Schieber u. ä.

Die Erschwernisse werden gesondert vergütet.
Material in Eigentum des AN übernehmen und
einer Verwertung nach Wahl des AN zuführen.
Menge: 2000,000 m2

**10.2 Gebundenen Ober- bau aufbrechen**
Gebundenen Oberbau aufbrechen und aufnehmen. Material soweit erforderlich zerkleinern.
Verwertungsklasse A
Im Fahrbahnbereich,
(31)Befestigung aus 'ADS & ATS'

(32)Dicke von cm '10,0'

(33)bis cm '20,0'

(41)Aufbruchbreite von ca. m '2,00'

(42)bis m '6,00'

Material in Eigentum des AN übernehmen und
einer Verwertung nach Wahl des AN zuführen.
Menge: 200,000 m3

**10.3 Zulage zu Fräs- oder Aufbrucharb. an Einbauten**
StL-Nr. 1891110900010503
Zulage zu Fräs- oder Aufbrucharbeiten
für Mehraufwendungen durch Erschwernisse
infolge von Einbauten einschließlich des
verminderten Leistungsansatz in der Fläche.
Zu diesen Mehraufwendungen gehört auch das
Entfernen von Belagsresten an den Einbauten.
Die Abrechnung erfolgt pro Einbauteil nur einmal für
alle Fräs- und Aufbrucharbeiten.
Schächte
betroffene Schicht(en) 'alle Asphaltschichten'

Ausbau '..........'
Menge: 10,000 St

**10.4 Zulage zu Fräs- oder Aufbrucharb. an Einbauten**
StL-Nr. 1891110900020503
Zulage zu Fräs- oder Aufbrucharbeiten
für Mehraufwendungen durch Erschwernisse
infolge von Einbauten einschließlich des
verminderten Leistungsansatz in der Fläche.
Zu diesen Mehraufwendungen gehört auch das
Entfernen von Belagsresten an den Einbauten.
Die Abrechnung erfolgt pro Einbauteil nur einmal für
alle Fräs- und Aufbrucharbeiten.
Hydranten- und Schieberkappen
betroffene Schicht(en) 'alle Asphaltschichten'

Ausbau '..........'
Menge: 8,000 St

**10.5 Asphalt trennen**
StL-Nr. 1891111103010104
Asphaltoberbau geradlinig trennen
in Einzelflächen längs und quer zur
Fahrbahnachse,
durch Schneiden
senkrecht,
Trenntiefe über 12 cm bis 18 cm.
Menge: 150,000 m

**10.6 Unterlage reinigen**
StL-Nr. 18911114010101
Vorhandene Unterlage reinigen.
Anfallendes Material einer Verwertung nach
Wahl des AN zuführen.
Das Reinigen von Ecken, Zwickeln und An-
schlüssen von Hand gehört zum Leistungsumfang.
Unterlage aus Asphaltbefestigung
in zusammenhängenden Teilflächen
reinigen mit Hochdruckreinigungsgerät
mit Drehjet und sofortiger Absaugung des
Schmutz-Wasser-Gemisches.
Menge: 2500,000 m2

**10.7 Schichtenverbund herstellen**
StL-Nr. 18911116010102
Schichtenverbund durch Ansprühen der Unterlage mit bitumenhaltigem Bindemittel herstellen,
Das Reinigen wird gesondert vergütet.
Bindemittel C60BP4-S,
Ansprühmenge ca. 250 g/m2.
Menge: 2500,000 m2

**10.8 Seitliche Anschlussflaeche reinigen und anstreichen**
Seitliche Anschlussflaeche reinigen und zur
Herstellung des Verbundes mit bitumenhaltigem
Bindemittel:

Heißbitumen 160/220 Bitumenemulsion

anstreichen.
(Kein Haftkleber!!)
Menge: 150,000 m

**10.9 ATS aus AC 22 T N herstellen**
StL-Nr. 1871120808050101
Asphalttragschicht aus Asphalttragschichtmischgut
AC 22 T N herstellen auf 'Schottertragschicht'

Einbaubereich 'Gehwegbereiche, Straßenanschlüsse'

Einbaudicke 10,0 cm,
mit Bindemittel 70/100,
Unebenheiten der Oberfläche max. 6 mm.
Menge: 2500,000 m2

**10.10 ADS aus AC 11 D N herstellen**
StL-Nr. 18711405080102
Asphaltdeckschicht aus Asphaltbeton AC 11 D N
herstellen. Das Abstumpfen der Oberfläche wird
gesondert vergütet.
Einbaubereich 'Gehwegbereiche/Anschlüsse Straßen'

Einbaudicke 4,0 cm,
mit Bindemittel 70/100.
Menge: 2500,000 m2

**10.11 Asphaltgitter liefern und einbauen**
Asphaltgitter aus Glasfasern liefern und einbauen.

Technische Eigenschaften:
- Flächengewicht: > 500 g/m²
- Breite: 1,00m
- Bewehrung mit hochpolymermod. Bitumen
  penetriert
- Schichtenverbund auf gefrästen Flächen:
  nach Leutner > 15 kN (Mittelwert aus drei Probekörpern)oder
  70% der Nullprobe
- inkl. Verlegung in Kurven und dem dadurch verbundenen Mehraufwand

Verlegung:
- Einbau auf der gebrochenen Bitumenemulsion
  (Penetrationsindex>0,3; Erweichungspunkt > 47°C, ca. 350g/m²
  anspritzen) z.B. C60BP1-S
- Überlappung längs: mind. 10 cm quer: mind. 40 cm
- Die Verleghinweise des Herstellers sind zu beachten
- Keine Absplittung nach der Verlegung zum Erhalt des
  Schichtenverbundes!

Bereich:
- Im Übergang zum Asphalt bei der neu gesetzten Einfassung

Einbau nach Anweisung Bauleitung
Menge: 50,000 m2

**10.12 Anschluss als Fuge herstellen**
StL-Nr. 1871190304010401
Anschluss von Asphaltdecken als Fuge herstellen.
Fugenspalttiefe min. mm 'Deckschicht'

Fugenspaltbreite mm '10 mm'

Randfuge an Borden
in der Deckschicht
mit 'mit heiss verarbeitbarer Fugenmasse Typ N1'

Fugenraum verfüllen in einer Lage.
Menge: 1600,000 m

**10.13 Abstumpfung herstellen**
StL-Nr. 189119110100
Abstumpfung maschinell herstellen.
Abstreumaterial gleichmäßig auf die noch heiße
Oberfläche der Deckschicht aufbringen und einwalzen. Nicht gebundenes und gelöstes Material aufnehmen und einer Verwertung nach Wahl des
AN zuführen.
Mit Bitumen umhüllte Lieferkörnung 1/3,
PSVangegeben(48), Abstreumasse 1,0 kg/m2.
Menge: 2500,000 m2

**10.14 Fläche kehren**
StL-Nr. 189119120101
Straßenfläche mit einer selbstaufnehmenden Kehrmaschine nach Verkehrsfreigabe unmittelbar nach
Aufforderung durch den AG kehren. Nicht gebundenes und gelöstes Material aufnehmen. Material
in Eigentum des AN übernehmen und einer
Verwertung nach Wahl des AN zuführen.
Deckschicht aus Walzasphalt,
Verkehrssicherungsmaßnahmen gehören zum
Leistungsumfang.
Menge: 2500,000 m2

**10.15 Zul. für Erschwern. durch Einbauten beim Einbau von Asphaltschichten**
StL-Nr. 18911913000103
Zulage für Mehraufwendungen durch Erschwernisse beim Einbau von Asphaltschichten
infolge von Einbauten einschließlich des verminderten Leistungsansatzes in der
Fläche.
Die Erschwernisse für das Herstellen des
Schichtenverbundes unter, bzw. zwischen
den einzubauenden Asphaltschichten
gehören zum Leistungsumfang.
Schächte.
Deck- und Tragschicht
Menge: 10,000 St

**10.16 Zul. für Erschwern. durch Einbauten beim Einbau von Asphaltschichten**
StL-Nr. 18911913000203
Zulage für Mehraufwendungen durch Erschwernisse beim Einbau von Asphaltschichten
infolge von Einbauten einschließlich des verminderten Leistungsansatzes in der
Fläche.
Die Erschwernisse für das Herstellen des
Schichtenverbundes unter, bzw. zwischen
den einzubauenden Asphaltschichten
gehören zum Leistungsumfang.
Hydranten- und Schieberkappen.
Deck- und Tragschicht
Menge: 8,000 St

### Bereich 11 Pflaster, Platten, Zeilen, Fugen

*Hinweis: Vorbemerkung Dehnungsfugen Einfassungen*
Vorbemerkung Herstellen von Bewegungsfugen in Einfassungen

Bewegungsfugen sind in sämtlichen Einfassungen, wie z.B. Bordsteinen, Zeilen, Rinnensteinen sowie vergleichbaren Bauteilen, fachgerecht herzustellen.

Die Bewegungsfugen sind in regelmäßigen Abständen von 8,0m bis 12,0 m anzuordnen. Darüber hinaus sind Bewegungsfugen an konstruktiv erforderlichen Stellen, insbesondere im Bereich von Einbauten, vorzusehen.
Bei Einbauten, wie z.B. Straßenabläufen oder vergleichbaren Bauwerken, ist jeweils eine Bewegungsfuge 1,0 m vor und hinter dem Einbau vorzusehen.

Es ist darauf zu achten, dass die Bewegungsfugen durchgehend über den gesamten Querschnitt ausgebildet werden. Dies umfasst sowohl die Einfassung (z.B Bordstein, Rinnenstein oder Zeile) als auch das darunterliegende Betonfundament inkl. der Rückenstützen. Eine Unterbrechung der Bewegungsfuge im Fundament ist unzulässig.

Zur Ausbildung der Bewegungsfugen darf kein Styropor oder vergleichbares druckempfindliches Dämmmaterial verwenden werden! Stattdessen sind dauerhaft elastische Fugenbänder bzw. Fugeneinlagen (z.B. Plexband, PU-Kautschuk oder gleichwertig) zu verwenden. Die verwendeten Materialien müssen den anerkanten Regeln der Technik entsprechen und eine dauerhafte Funktionsfähigkeit der Bewegungsfuge gewährleisten.

*Hinweis: Ausbau*

**11.1 Streifen/Rinne/ Mulde aus Natursteinen ausbauen, 1-Zeiler**
Streifen, Rinne oder Mulde
(11)zeilig '1'

aus Naturpflastersteinen einschließlich Fundament
bzw. Bettung ausbauen.
(12)Steingröße ca. mm/mm/mm '170/150/150'

(13)Gesteinsart 'Granit'

(21)Abgrenzung/Einfassung 'vor Einfassungen oder freistehend'

Fundament und Fugenfüllung aus hydraulisch
gebundenem Material,

Wieder verwendbare Steine säubern, palettieren, auf Lagerplatz des AG verbringen und abladen

Lieferstrecke: bis zu 10 km

Übriges Aufbruchgut in Eigentum des AN übernehmen und einer Verwertung nach Wahl des AN
zuführen.
Menge: 980,000 m

**11.2 Streifen/Rinne/ Mulde aus Natursteinen ausbauen, 2-Zeiler**
Streifen, Rinne oder Mulde
(11)zeilig '2'

aus Naturpflastersteinen einschließlich Fundament
bzw. Bettung ausbauen.
(12)Steingröße ca. mm/mm/mm '170/150/150'

(13)Gesteinsart 'Granit'

(21)Abgrenzung/Einfassung 'vor Einfassungen oder freistehend'

Fundament und Fugenfüllung aus hydraulisch
gebundenem Material,

Wieder verwendbare Steine säubern, palettieren, auf Lagerplatz des AG verbringen und abladen

Lieferstrecke: bis zu 10 km

Übriges Aufbruchgut in Eigentum des AN übernehmen und einer Verwertung nach Wahl des AN
zuführen.
Menge: 50,000 m

**11.3 Bord oder Einfass. ausbauen, Naturstein**
Bord oder Einfassung aus Bord- oder
Einfassungssteinen,
einschließlich Fundament und Rückenstütze ausbauen.

Bord aus Naturstein

Länge ca:  bis 100 cm
Breite  ca:  bis  15 cm
Höhe  ca:  bis  30 cm

Wieder verwendbare Steine säubern, palettieren, auf Lagerplatz des AG verbringen und abladen

Lieferstrecke: bis zu 10 km

Übriges Aufbruchgut in Eigentum des AN übernehmen und einer Verwertung nach Wahl des AN
zuführen.
Menge: 140,000 m

**11.4 Bord oder Einfass. ausbauen, Betonstein**
Bord oder Einfassung aus Bord- oder
Einfassungssteinen,
einschließlich Fundament und Rückenstütze ausbauen.

Bord aus Beton
Länge ca:  bis 100 cm
Breite  ca:  bis  15 cm
Höhe  ca:  bis  30 cm

Ausgebauten Beton in Eigentum des AN übernehmen und einer Verwertung nach Wahl
des AN zuführen.

Steine in Eigentum des AN übernehmen und einer
Verwertung nach Wahl des AN zuführen.
Menge: 50,000 m

**11.5 Pflasterdecke aus Naturpflaster- steinen ausbauen, Kleinstein**
Pflasterdecke aus Natursteinen
einschließlich Pflasterbett ausbauen.

Natursteinmaterial 'Granit'

Decke aus
Pflastersteinen ca. 90/90/90 mm,
Pflasterbett und Fugenfüllung aus ungebundenem
Material.

Wieder verwendbare Steine säubern, palettieren, auf Lagerplatz des AG verbringen und abladen

Lieferstrecke: bis zu 10 km

Übriges Aufbruchgut in Eigentum des AN übernehmen und einer Verwertung nach Wahl des AN
zuführen.
Menge: 40,000 m2

**11.6 Pflasterdecke aus Naturpflaster- steinen ausbauen, Großstein**
Pflasterdecke aus Natursteinen
einschließlich Pflasterbett ausbauen.

Natursteinmaterial 'Granit'

Decke aus
Pflastersteinen ca. 160/160-220/160 mm,
Pflasterbett und Fugenfüllung aus ungebundenem
Material.

Wieder verwendbare Steine säubern, palettieren, auf Lagerplatz des AG verbringen und abladen

Lieferstrecke: bis zu 10 km

Übriges Aufbruchgut in Eigentum des AN übernehmen und einer Verwertung nach Wahl des AN
zuführen.
Menge: 35,000 m2

**11.7 Pflasterdecke aus Betonpflastersteinen ausbauen**
Pflasterdecke aus Betonpflastersteinen
einschließlich Pflasterbett ausbauen.
Anteil wieder verwendbarer Betonpflastersteine
(11)etwa % '80'

Decke aus
(21)Pflastersteinen, Dicke mm '100'

Pflasterbett und Fugenfüllung aus ungebundenem
Material.

Wieder verwendbare Steine in Eigentum des AN
übernehmen und einer Verwertung nach Wahl des
AN zuführen.

Übriges Aufbruchgut in Eigentum des AN übernehmen und einer Verwertung nach Wahl des AN
zuführen.
Menge: 40,000 m2

**11.8 Stele/Palisade ausbauen**
Bestehende Beton Stele/Palisade abbrechen, in Eigentum des AN übernehmen und einer fachgerechten Entsorgung nach Wahl des AN zuführen.

Fundamente ausbauen und in Eigentum des AN übernehmen und von der Baustelle entfernen.

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Menge: 155,000 m

**11.9 Granitgroßpflastereinfassung reinigen**
Bestehende Granitpflastereinfassung reinigen von Überwachsungen Rasen bzw. Überschüttungen wassergebundene Wegedecke.

Material aufnehmen, in Eigentum des AN übernehmen und einer Verwertung nach Wahl des AN zuführen.

Reinigung mittels Stahlbesen, Hochdruckreiniger o.ä.

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Menge: 8500,000 m

*Hinweis: Zeiler, Rinnen*

**11.10 Granitgroßpflasterrinne herstellen, 1-Zeiler**
Rinne aus Granitgroßpflastersteinen
mit einer maximalen Fugenbreite von 15 mm
auf 20 cm dickem Fundament herstellen.

Den Fundamentbeton als seitliche Stütze, soweit die
Rinne nicht an Borde oder dgl.anschließt, 15 cm breiter
als die Rinne herstellen und bis zur halben Steinhöhe
hochziehen.
Mehrzeilige Rinnen sind mit beidseitigen
Schnurkanten herzustellen.

Fundamentbeton C25/30

1-zeilig

als 'Rinne vor Bordstein und dgl. oder freistehend

Nennmaße 160/160-220/160 mm

Sichtfläche gespalten
Farbe: grau-gelblich
Körnung: mittelkörnig

Angebotenes Material

Bruch  ………………………………………

Herkunftsland  ………………………………………

Fugen mit Fertigzementmörtel verfüllen,
Druckfestigkeit fck,cube des Mörtels min. 50 MPa,
Zement Art CEM I, max. w/z 0,50,
frost-/tausalzbeständig, Ausbreitmaßklasse F3.
Menge: 2300,000 m

**11.11 Granitgroßpflasterrinne herstellen, 2-Zeiler**
Rinne aus Granitgroßpflastersteinen
mit einer maximalen Fugenbreite von 15 mm
auf 20 cm dickem Fundament herstellen.

Den Fundamentbeton als seitliche Stütze, soweit die
Rinne nicht an Borde oder dgl.anschließt, 15 cm breiter
als die Rinne herstellen und bis zur halben Steinhöhe
hochziehen.
Mehrzeilige Rinnen sind mit beidseitigen
Schnurkanten herzustellen.

Fundamentbeton C25/30

2-zeilig

als 'Rinne vor Bordstein und dgl. oder freistehend

Nennmaße 160/160-220/160 mm

Sichtfläche gesägt & gestrahlt
Farbe: grau-gelblich
Körnung: mittelkörnig

Angebotenes Material

Bruch  ………………………………………

Herkunftsland  ………………………………………

Fugen mit Fertigzementmörtel verfüllen,
Druckfestigkeit fck,cube des Mörtels min. 50 MPa,
Zement Art CEM I, max. w/z 0,50,
frost-/tausalzbeständig, Ausbreitmaßklasse F3.
Menge: 50,000 m

**11.12 Dehnungsfugen in Straßeneinfassung mit Betonbettung herst.**
Dehnungsfugen herstellen,
von OK Straßeneinfassung/ Straßenentwässerung bis UK Bettung,

Fugenbreite:  1cm
Breite:  bis 0,4m
Tiefe:  bis 0,5m

mit Unterfüllung aus Kunststoffhartschaumplatten und
mit elastischer Fugenmasse verfüllen.
Menge: 235,000 St

*Hinweis: Einfassungen - Betonmaterial*

**11.13 Einfassung herstellen, 100 x 300 x 1000**
Einfassung aus Betonbordsteinen
auf 20 cm dickem Fundament herstellen.
Den Fundamentbeton als Rückenstütze
mit einer Breite von 15 cm hochziehen. Oberkante
nach Dicke der angenzenden Flächenbefestigung.
(21)Form TB mm x mm '100 x 300 x 1000'

Fundamentbeton C25/30.
Gerader Stein,
mit Stoßfugen ohne Verfüllung.
einseitig gefast

angegebenes Fabrikat:

'vom Bieter einzutragen`
Menge: 1180,000 m

**11.14 Einfassung herstellen, 100 x 250 x 1000**
Einfassung aus Betonbordsteinen
auf 20 cm dickem Fundament herstellen.
Den Fundamentbeton als Rückenstütze
mit einer Breite von 15 cm hochziehen. Oberkante
nach Dicke der angenzenden Flächenbefestigung.
(21)Form TB mm x mm '100 x 250 x 1000'

Fundamentbeton C25/30.
Gerader Stein,
mit Stoßfugen ohne Verfüllung.
einseitig gefast

angegebenes Fabrikat:

'vom Bieter einzutragen`
Menge: 100,000 m

**11.15 Anpassung von Bordst. herstellen**
Anpassung von Bordsteinen
herstellen.
Betonbordstein,
Größe max mm x mm '1000 x 140 x 300'

Senkrechter Schnitt
für Anpassung an bestehende Fundamente,
Sockel und ähnliches.
Menge: 200,000 St

**11.16 Dehnungsfugen in Straßeneinfassung mit Betonbettung herst.**
Dehnungsfugen herstellen,
von OK Straßeneinfassung/ Straßenentwässerung bis UK Bettung,

Fugenbreite:  1cm
Breite:  bis 0,4m
Tiefe:  bis 0,5m

mit Unterfüllung aus Kunststoffhartschaumplatten und
mit elastischer Fugenmasse verfüllen.
Menge: 130,000 St

*Hinweis: Einfassungen - Granitmaterial*

*Hinweis: Vorbemerkung Granit*
Vorbemerkung Granit

Pflasterdecken und Plattenbeläge aus Naturstein
nach DIN EN 1342, DIN18318 Ausgabe 2009,
TL-Pflaster StB 06, ZTV Pflaster Stb 06

Borde Einfassungen, Zeilen und Rinnen aus Naturstein
nach DIN EN 1342 und DIN EN 1343, DIN 18318 Ausgabe
2009, TÖ-Pflaster StB 06, ZTV Pflaster Dtb 06

Abweichung zur Toleranz der Nennflächenmaße
nach TL Pflaster-StB 06, Pkt 4.3.8
Abweichung zur Toleranz der Nenndicke
nach TL Pflaster-StB 06, Pkt. 4.3.3.2
Abweichung für Unregelmäßigkeiten von Sichtflächen
nach Tabelle 3 DIN EN 1342

Gemäß Bauproduktionsgesetz dürfen nur Bauprodukte mit
einer CE-Kennzeichung, die mindestens den Angaben der
DIN EN 1342 entspricht, verwendet werden.
Bauprodukte mit unzutreffender, unvollständiger oder
fehlerhafter Kennzeichnung dürfen nicht verwendet
werden.

Bemusterung:
Vor Ausführung ist eine Musterfläche von 2,5 qm für jede Pflasterart
zur Abstimmung mit dem AG zu erstellen.
Diesbezüglicher Aufwand ist mit einzukalkulieren und
wird nicht extra vergütet.

Diese Steine werden ggf.anschließend vom AG durch ein
unabhängiges Prüfinstitut bezüglich der gefordeten
Nachweise überprüft.

An sämtlichen Kanten, Schächten, Einbauten, etc. ist
eine Steinreihe als Läufer zu verlegen.
Diesebezüglicher Mehraufwand wird nicht extra vergütet.

**11.17 Granitbord herstellen 100 x 14 x 30**
Hochbord aus Granitbordstein Form B
mit einer Fugenbreite von 10 mm
auf 20 cm dickem Fundament herstellen.
Den Fundamentbeton als Rückenstütze
mit einer Breite von 15 cm hochziehen.
Oberkante nach Dicke der angenzenden Flächenbefestigung.
Fundamentbeton C25/30

Gerader Stein

Oberseite gespalten

100cm x 14cm x 30cm (lxbxh)

Farbe: grau-gelblich
Körnung: mittelkörnig

Angebotenes Material

Bruch  ………………………………………

Herkunftsland  ………………………………………

Fugen mit Fertigzementmörtel verfüllen,
Druckfestigkeit fck,cube des Mörtels min. 50 MPa,
Zement Art CEM I, max. w/z 0,50,
frost-/tausalzbeständig, Ausbreitmaßklasse F3.
Menge: 55,000 m

**11.18 Granitbord herstellen 100 x 14 x 25 Radius**
Hochbord aus Granitbordstein Form B
mit einer Fugenbreite von 10 mm
auf 20 cm dickem Fundament herstellen.
Den Fundamentbeton als Rückenstütze
mit einer Breite von 15 cm hochziehen. Oberkante
nach Dicke der angenzenden Flächenbefestigung.
Fundamentbeton C25/30

Radienstein 3,00m - 6,00m

Oberseite gespalten

100cm x 14cm x 30cm (lxbxh)

Farbe: grau-gelblich
Körnung: mittelkörnig

Angebotenes Material

Bruch  ………………………………………

Herkunftsland  ………………………………………

Fugen mit Fertigzementmörtel verfüllen,
Druckfestigkeit fck,cube des Mörtels min. 50 MPa,
Zement Art CEM I, max. w/z 0,50,
frost-/tausalzbeständig, Ausbreitmaßklasse F3.
Menge: 15,000 m

**11.19 Dehnungsfugen in Straßeneinfassung mit Betonbettung herst.**
Dehnungsfugen herstellen,
von OK Straßeneinfassung/ Straßenentwässerung bis UK Bettung,

Fugenbreite:  1cm
Breite:  bis 0,4m
Tiefe:  bis 0,5m

mit Unterfüllung aus Kunststoffhartschaumplatten und
mit elastischer Fugenmasse verfüllen.
Menge: 10,000 St

*Hinweis: Einfassung - Stahlband*

**11.20 Einfassung Stahlband herstellen**
Stahlband als Einfassung liefern und höhen-/fluchtgerecht
als Einfassung/Abgrenzung von Befestigungen einbauen,

einschl. Fundamente, Paßstücke, Schnitte
in Teilabschnitten, in geschwungenen Längen

Material:
Stahl, verzinkt
t=8mm
Höhe: 500mm
Kanten gerundet
Pulverbeschichtet RAL 9006, Aluminiumweiß

senkrecht stehend,
inkl. Pratzen zur Lage- und Höhenausrichtung

Pratzen:
Länge 300 mm mit Stahlband  verschweißt
Verteilung: 4 Pratzen je lfm

Verbindung der Stücke mittels beidseitigen Schaubverbinder

senkrecht mit Bettung und zweiseitiger Rückenstürze,
Bettung und Rückenstütze DIN 18318 aus Fundamentbeton C 20/25
DIN EN 206-1,

Die Einbauhinweise des Herstellers sind zu beachten.

Höhenverlauf Oberkante bündig mit Belag
Abrechnung pro Meter komplett eingebauter Einfassung.

Liefernachweis:

Greenleaf GmbH & Co. KG
Rudolf-Diesel-Straße 4
51674 Wiehl
Tel.: 02261 92028-0
E-Mail: info@greenleaf.de
Internet: www.greenleaf.de

oder gleichwertig

_________________________________
Menge: 60,000 m

**11.21 Anpassung von Flachstahl herstellen**
Anpassung von Flachstahl
herstellen.

Länge: nach Ausführungsplanung
Material: verzinkter Stahl

Senkrechter Schnitt
Menge: 20,000 St

*Hinweis: Pflaster - Betonmaterial*

**11.22 Betonpflaster d=10cm liefern und einbauen**
*** Wahlposition ZZ 0.1
Pflasterdecke aus Betonpflastersteinen
auf vorhanderener Tragschicht nach
DIN 18318 verlegen herstellen
in profilgerechter Lage,
Abweichung der Oberfläche von der Sollhöhe ±20 mm
Abweichung von der Ebenheit nach TP Eben bei 4 m Messstrecke ≤ 10 mm,
Querneigung ≥ 2,0 % gemäß DIN 18318

Bettungsmaterial: Spitt 2/5
Bettungsdicke: 3 - 5 cm,
Fugenbreite: 3 - 5 mm
Verfugen mit Splitt 2/5

Rastermaße:
Mischpflaster
Länge: 32/24/16 cm,
Breite: 16 cm
Dicke: 10 cm
Qualität KDI gemäß DIN EN 1338

Oberfläche:
nativo - naturbelassen
scharfkantig

Farbe:
Grau Gelb

Verlegeart:
Reihenverband

Die Einbauhinweise des Herstellers sind zu beachten.

Liefernachweis:
Pflastersystem "CAMPA stone"
Betonwerk Godelmann
Pointer 2
83558 Maithenbeth
Tel.: 08076/8872-0

_________________________________
oder gleichwertig

Abrechnung nach Aufmaß
Menge: 340,000 m²

**11.23 Betonplatten aus Beton**
Flächenbefestigung mit Platten aus Beton gemäß DIN EN 1339.
Produkte aus TÜV zertifizierter, CO2-neutraler Produktion,

Platten ohne seitlich angeformte Abstandhalter.
Kanten gefast
Liefern und in profilgerechter Lage verlegen gemäß ZTV-Wegebau, Ausgabe 2013,

Abweichung der Oberfläche von der Sollhöhe ±20 mm,
Neigung: ≥1,5 % gemäß ATV DIN 18318
Ebenheit, Stichmaß unterhalb:
∙ der  4 m Latte ≤ 10 mm
∙ der  2 m Latte ≤  6 mm
∙ der  1 m Latte ≤  4 mm
Die Verlegung mit unmittelbarem Kontakt Platte-zu-Platte ist nicht zulässig.

Rastermaße
Länge / Breite / Dicke in cm
100,0 /  100,0  / 12,0,
Qualität RLDUI4 gemäß DIN EN 1339
char. Biegezugfestigkeit Klasse 3 ≥ 5,0 MPa

Oberflächenbearbeitung
ferro (edelstahlkugelgestrahlt)
Bewertungsgruppe nach DIN 51130: R13
USRV nach DIN EN 1339 ≥ 65,0

Farbe
Grau

Bettung
Bettungsmaterial: Mörtelbett
Bettungsdicke: 3 - 5 cm,
Fugenbreite: 3 - 5 mm
Verfugen mit Splitt-Brechsand  0/5

Verlegeart
Reihenverband
Die Einbauhinweise des Herstellers sind zu beachten.

Witterungswiderstand
Masseverlust nach Frost-Tausalzprüfung ≤ 0,1 kg/m²,
normative Zuordnung: Klasse 3, Kennzeichnung D,
SOLL gem. DIN EN 1339 Masseverlust ≤1,0 kg/m².

Abriebwiderstand
≤ 18,5 mm normative Zuordnung: Klasse 3, Kennzeichnung I,
SOLL gem. DIN EN 1339 ≤ 20 mm.

Charakteristische Biegezugfestigkeit
Anforderungen für Platten aus Beton gemäß DIN EN 1339, siehe Formate.
SOLL gem. DIN EN 1339: ≥ 5,0 Mpa.

Maximale Differenzen bei Messung der Diagonalen
Anforderungen für Platten aus Beton gemäß DIN EN 1339 sowie TL Pflaster-StB:
Klasse 3, Kennzeichnung L
Diagonale ≤ 850 mm: Maximale Differenz 2 mm
Diagonale > 850 mm: Maximale Differenz 4 mm

Nachweise
Qualitätsanforderungen sind jederzeit mit Prüfzeugnissen des Herstellers durch den Bieter nachzuweisen.

Liefernachweis:
Godelmann Scada Stone
Betonwerk Godelmann
Pointer 2
83558 Maithenbeth
Tel.: 08076/8872-0

_________________________________
oder gleichwertig

Abrechnung nach Aufmaß
Menge: 90,000 m²

**11.24 Zulage zur Position Betonplattenbelag**
Zulage zur Position vorhergehend
- Betonplattenbelag -

Zulage für die Fertigung der Platten mit schräger Kante (Sonderfertigung) für den Einbau entlang konischen Betonsockeln.
Menge: 25,000 m

**11.25 Rasenkammersteine d=10cm (befahrbar) liefern und einbauen**
Rasenkammersteine als begrünbare Flächenbefestigung zur  Retention von Niederschlagsabflüssen von Verkehrsflächen
42% versickerungsfähiger/begrünbarer Flächenanteil,
auf vorhanderener Tragschicht nach
DIN 18318 verlegen herstellen
in profilgerechter Lage,
Abweichung von der Ebenheit nach TP Eben bei 4 m Messstrecke ≤ 10 mm, Querneigung ≥ 1,0 % bis maximal 5,0 % gemäß Merkblatt für versickerungsfähige Verkehrsflächen (MVV)
nach DWA-M 153 ansetzbarer Abflussbeiwert Ψ = 0,15,

Bettungsmaterial: Spitt 2/5
Bettungsdicke: 3 - 5 cm,
Fugenbreite: 3 - 5 mm
Verfüllen mit Splitt 0/5 und gesiebten Oberboden im Verhältniss 50/50

Rastermaße:
Länge: 40 cm,
Breite: 40 + 20 cm
Dicke: 10 cm
Qualität KDI gemäß DIN EN 1338

Material:
Vorsatzbeton aus hochfester Quarzkörnung und UV-beständigen Eisenoxidfarben,
Kernbeton ressourcenschonend, mit Anteilen an hochwertigem Recyclingbeton, mit hochfesten Quarz-, Granit- oder Basaltzuschlägen, ohne Kalkstein.

Oberfläche:
nativo (naturbelassen)
mit Fase
mit verdeckt angeformten Abstandshilfen / Verbundstabilisatoren,

Farbe:
grau

Verlegeart:
Reihenverband

Die Einbauhinweise des Herstellers sind zu beachten.

Liefernachweis:
Pflastersystem "Green Stone"
Betonwerk Godelmann
Pointer 2
83558 Maithenbeth
Tel.: 08076/8872-0

_________________________________
oder gleichwertig

Abrechnung nach Aufmaß
Menge: 100,000 m²

**11.26 Flächenbefest. aus Rasengitterst. herstellen**
Flächenbefestigung aus Rasengittersteinen
auf vorhandener Tragschicht herstellen.
Bettungsdicke 3 bis 5 cm,
(11)Nennmaße mm/mm/mm '600/400/100'

Das Trennen von Rasengittersteinen wird
gesondert vergütet.
(12)Steinform 'rechteckig'

(21)Einbaubereich 'Sandkasten/Fallschutzbeläge'

Gittersteine aus Beton,
auf Plattenbett aus Baustoffgemisch 0/5,
C90/3,

Aussparungen 'Split 8/12 bis OK Gitterteine verfüllen.'
Menge: 100,000 m2

**11.27 Anpassung von Rasenkammersteine herstellen**
Anpassung von Rasenkammersteine herstellen.
Pflastersteine/-platten auf Passmaß zuarbeiten und an Kanten
und Einfassungen bzw. an Aussparungen und
Einbauten über 1 m2 Einzelgröße verlegen.
(21)Einbauteil 'Kanten wie Hausmauern, Borde, Rinnen, Einbauten, Aussparungen'

Rasenkammersteine,
Dicke 100 mm.
Steine schneiden.
Menge: 20,000 m

**11.28 Anpassung von Pflasterdecke herstellen**
Anpassung von Pflasterdecke herstellen.
Pflastersteine/-platten auf Passmaß zuarbeiten und an Kanten
und Einfassungen bzw. an Aussparungen und
Einbauten über 1 m2 Einzelgröße verlegen.
(21)Einbauteil 'Kanten wie Hausmauern, Borde, Rinnen, Einbauten, Aussparungen'

Betonpflastersteine,
Dicke 50 mm bis 100 mm.
Steine schneiden.
Menge: 100,000 m

*Hinweis: Pflaster - Granitmaterial*
Anarbeiten an Einfassungen, eckige, stumpfe Anschlüsse:
- Kanten müssen vor Ort nachbearbeitet werden!
- kleinste Kantenlänge: 4cm
-> ist in die EP der jeweiligen Position einzurechnen

Anarbeiten an runde Anschlüsse:
 - Anpassung mit Kernbohrung oder Wasserschnitt
-> wird separat vergütet

**11.29 Granit - Trittplatten einbauen**
Granit - Trittplatten in gebrochener Ausführung mit einer Fugenbreite von max. 10 mm, im 5 cm Mörtelbett auf 20 cm dickem Fundament aus Beton (C20/25 - XC4) auf vorhandener Kiestragschicht herstellen.
Verlegeart: nach Anweisung und Detailplänen des AG und freigegebenen Werkstattzeichnungen des AN,

Auf saubere und passgenaue Anschlüsse ist bei der Ausführung besonders zu achten.

Materialeigenschaften:
Kanten unregelmäßig gebrochen
Oberseite sandgestrahlt
Sichtseiten sandgestrahlt
oben und unten gesägt,
h= ca. 10-12 cm
l=  ca. 120cm
b= ca.  60 cm

Auf saubere und passgenaue Anschlüsse ist bei der Ausführung besonders zu achten.

Farbe: grau-gelblich
Körnung: mittelkörnig

Angebotenes Material

Bruch  ………………………………………

Herkunftsland  ………………………………………
Menge: 95,000 St

**11.30 Pflasterdecke aus Granitkleinpfl. herstellen**
Pflasterdecke aus Granitkleinpflastersteinen
mit einer maximalen Fugenbreite von 10 mm
auf vorhandener Tragschicht herstellen.

Bettungsdicke 4 cm
auf Pflasterbett aus 'aus Splitt 0/5'

verfugen mit 'Splitt 0/5'

Verband 'konzentrisch'

Einbaubereich 'gemäß Planunterlagen'

Nennmaße b x h x l :
ca. 100/100/90 - 110 mm (wechselnde Längen für o.g. Verlegeart)

Granit Kleinsteine allseits gebrochen

Auf saubere und passgenaue Anschlüsse ist bei der Ausführung besonders zu achten.

Farbe: grau-gelblich
Körnung: mittelkörnig

Angebotenes Material

Bruch  ………………………………………

Herkunftsland  ………………………………………
Menge: 370,000 m2

**11.31 Pflasterdecke aus Granitkleinpfl. herstellen**
Pflasterdecke aus Granitkleinpflastersteinen
mit einer maximalen Fugenbreite von 10 mm
auf vorhandener Tragschicht herstellen.

Bettungsdicke 4 cm
auf Pflasterbett aus 'aus Splitt 0/5'

verfugen mit 'Splitt 0/5'

Verband 'Segmentbogen'

Einbaubereich 'gemäß Planunterlagen'

Nennmaße b x h x l :
ca. 100/100/90 - 110 mm (wechselnde Längen für o.g. Verlegeart)

Granit Kleinsteine allseits gebrochen

Auf saubere und passgenaue Anschlüsse ist bei der Ausführung besonders zu achten.

Farbe: grau-gelblich
Körnung: mittelkörnig

Angebotenes Material

Bruch  ………………………………………

Herkunftsland  ………………………………………
Menge: 400,000 m2

**11.32 Pflasterdecke aus Granitgroßpfl. herstellen**
*** Grundposition ZZ 1.0
Pflasterdecke aus Granitgroßpflastersteinen
mit einer maximalen Fugenbreite von 10 mm
auf vorhandener Tragschicht herstellen.

Bettungsdicke 4 cm
auf Pflasterbett aus 'aus Splitt 0/5'

verfugen mit 'Splitt 0/5'

Verband 'konzentrisch'

Einbaubereich 'gemäß Planunterlagen'

Nennmaße b x h x l :
ca. 160/160/140 - 180 mm (wechselnde Längen für o.g. Verlegeart)

Granit Großsteine 4-seitig gesägt & sandgestrahlt, zwei Stirnseiten gebrochen

Auf saubere und passgenaue Anschlüsse ist bei der Ausführung besonders zu achten.

Farbe: grau-gelblich
Körnung: mittelkörnig

Angebotenes Material

Bruch  ………………………………………

Herkunftsland  ………………………………………
Menge: 340,000 m2

**11.33 Anpassung von Pflasterdecke herstellen**
Anpassung von Pflasterdecke herstellen.
Pflastersteine/-platten auf Passmaß zuarbeiten und an Kanten
und Einfassungen bzw. an Aussparungen und
Einbauten über 1 m2 Einzelgröße verlegen.
(21)Einbauteil 'Kanten wie Hausmauern, Borde, Rinnen, Einbauten, Aussparungen u.dgl.'

Granitpflastersteine/-platten,
Dicke 50 mm bis 150 mm.
Steine/Platten schneiden.
Menge: 500,000 m

*Hinweis: Betonblockstufen*

**11.34 Beton - Blockstufe 750 x 350 x150**
Blockstufen aus Beton in gerader Ausführung mit einer Fugenbreite von max. 10 mm, im Mörtelbett auf 10 cm dickem Fundament aus Beton (C25/30 - XC4) auf vorhandener Tragschicht C16/20 - XC2 herstellen.
Verlegeart: nach Anweisung und Detailplänen des AG und freigegebenen Werkstattzeichnungen des AN,

Verlegefläche: Treppe

Maße (lxbxh): 750 x 350 x 150 mm

Oberkante gefast/gerundet ca. 5 mm
Oberflächenbehandlung: Auftrittsfläche gestrahlt -> R13
Farbe: Betongrau

Auf saubere und passgenaue Anschlüsse ist bei der Ausführung besonders zu achten.

Hersteller:

__________________________________
Menge: 22,000 St

**11.35 Beton - Blockstufe 1500 x 350 x170**
Blockstufen aus Beton in gerader Ausführung mit einer Fugenbreite von max. 10 mm, im Mörtelbett auf 10 cm dickem Fundament aus Beton (C25/30 - XC4) auf vorhandener Tragschicht C16/20 - XC2 herstellen.
Verlegeart: nach Anweisung und Detailplänen des AG und freigegebenen Werkstattzeichnungen des AN,

Verlegefläche: Treppe

Maße (lxbxh): 1500 x 350 x 170 mm

Oberkante gefast/gerundet ca. 5 mm
Oberflächenbehandlung: Auftrittsfläche gestrahlt -> R13
Farbe: Betongrau

Auf saubere und passgenaue Anschlüsse ist bei der Ausführung besonders zu achten.

Hersteller:

__________________________________
Menge: 4,000 St

**11.36 Zulage Verdornung - Blockstufen**
Zulage Verdornung - Blockstufen
Herstellung von je 2 Bohrungen in Unterseite der Antrittsblockstufen
und Einbau von VA-Anker.
(Abrechnung je Blockstufe)
Menge: 26,000 St

**11.37 Kernbohrungen in Betonblockstufen herstellen bis DN 100**
Kernbohrungen in Betonblockstufen herstellen

Kernbohrung in Beton (bis Dicke 15 cm) herstellen
Durchmesser: bis DN 100 mm
Menge: 12,000 St

### Bereich 12 Beton, Stahlbeton, Spannbeton, Stahl

*Hinweis: Formteile aus Sichtbeton*
Allgemeines
Zur Abstimmung der Oberflächenbeschaffenheit werden
Handmuster (min. 20x20cm) mit unterschiedlicher
Betonzusammensetzung und Oberflächenbehandlung
gefordert. Refenzflächen werden mit dem AG
ausgewählt. Die Herstellung der Betonfertigteile darf
erst nach Wahl der referenzflächen und Freigabe durch
den AG erfolgen.
Allfällige Zuschlagsmaterialien sind farblich auf die
Betonoberfläche der Flächenbeläge abzustimmen.
Betonqualität It. statischen Erfordernisssen.
Inkl. notwendiger konstruktiver Bewehrung und / oder
Faserverstärkung entsprechend den statischen Erfordernissen.

Expositionsklassen
Sofern in den Positionstexten nicht ander ausgeführt:
XF2, XC4, XD3: Bewehrungskorrosion, wechselnd nass und
trocken

Kriterien Oberflächen Sichtbeton
Sofern in den Positionstexten nicht anders angeführt
sind Sichtbetonteile mindestens in der Sichtbetonklasse
SB 4 auszuführen. Als Qualitätsrichtlinie gilt das DVB
Merkblatt für Sichtbeton in der neusten Fassung.
Gefordert wird ein ebenes, strukturloses Betonbild,
helle Betonfarbe. Kanten gerundet bzw. gefast.
AlsFehler in diesem Sinn gelten:
ungleichmäßigeOberflächenstruktur wie Aussandungen, Luftporenhäufung,
Kiesnester, freiliegende Bewehrundeisen, Roststellen,
starke Tönungsunterschiede, unsymmetrisches
Schalungsbild, Gratbildung, unsaubere Anschlüsse,
ausgebrochene kanten, Verschmutzungen und
Beschädigungen durch Baubetrieb, Farbabweichung vom
Muster.

Kriterien Wasserundurchlässiger Beton
Als Qualitätsrichtlinie gilt die Richtlinie
"Wasserundurchlässige Bauwerke aus Beton
(WU Richtlinie)" des Deutschen Ausschluss für Stahlbeton
(DAfStb) in der neusten Fassung.

Montage
Die Fertigteilelemente sind mit geeignetem Gerät ohne
Versetzspuren einzubauen, an den Kanten / Fugen sind
durch geeignete Schutzmaßnahmen Abplatzungen unbedingt
zu verhindern.
Dieser Aufwand ist in der Kalkulation zu berücksichtigen.

Statik
Statische Berechnungen und Konstruktionszeichnungen
werden vom Autragnehmer in Rücksprache mit dem
Auftraggeber ausgearbeitet und gelten nach Freigabe
durch den Aufraggeber.

Baustellenschutz
nach Einbau sind die Sichtbetonoberflächen mit Folien
und die Kanten mit Kantenschutz (Sperrholz, o.glw.) zu
schützen.
Dieser Mehraufwand ist in der Kalkulation zu berücksichtigen.

Ausführung
Die Ausführung der einzelnen Betonoberflächen müssen
mit dem Architekten abgestimmt werden.
Alle dafür notwendigen Arbeiten, Leistungen, Materialien und
Erschwernisse sind im EH-Preis einkalkuliert.

Die nachfolgenden Positionen beinhalten sämtliche Haupt- und
Nebenleistungen, welche für die sach- und fachgerechte
Herstellung der Bauteile gemäß Plan und  technischer
Beschreibung erforderlich sind.

Wie z.B.:
- Sämtliche Vorbereitsarbeiten, soweit nicht durch
  gesonderte LV-Positionen vergütet
- Sämtliche Materialbeistellungen
- Sämtliche Gerüstungen (Arbeits-, Schutz-,Lehrgerüst),
- Sämtliche Schalungsarbeiten
- Sämtliche Betonierarbeiten incl. Nachbehandlung
- Sämtliche Mehrleistungen und Erschwernisse infolge
  gestalterischer Anforderungen

Normen und Richtlinien
DIN EN 13198:2003-09
DIN EN 206-1
DIN 1045-2
DVB Merkblatt für Sichtbeton in der neusten Fassung
Richtlinie"Wasserundurchlässige Bauwerke aus Beton
(WU Richtlinie) " des Deutschen Ausschluss für Stahlbeton
(DAfStb)

Details gem. Pläne

**12.1 Fertigteil aus Sichtbeton**
Fertigteil aus Sichtbeton liefern und versetzen
Für den Anschluss von Belägen.

Lage und Höhengerecht gem. Plan,
Einbau mit Quer- und Längsgefälle gem. Plan
in Betonbett, C20/25, i.M. 20 cm dick, mit Rückenstütze
bis 1/3 Steinhöhe mit 45 Grad

Farbe:
betongrau

Oberfläche:
gesandet
Qualitätsrichtlinie für Optik und Oberfläche Klasse SB4 nach Merkblatt Sichtbeton!
(DIN EN 13198:2003-09)

Beton:
Qualität C35/45 XF 4 mit Bewehrung

Kanten:
Längskanten gerundet (R=5cm)

Geometrie gem. folgenden Planunterlagen:

Sitztiefe:  50 cm
Sitzhöhe: 50 cm
 ! RADIAL !

- 2147A.6.6_Sitzsockel
- 2147A.5.10_Barockgarten_Nordteil
- 2147A.5.12_Allee_Staudengarten
Menge: 40,000 m

**12.2 Fertigteil aus Sichtbeton**
Fertigteil aus Sichtbeton liefern und versetzen
Für den Anschluss von Belägen.

Lage und Höhengerecht gem. Plan,
Einbau mit Quer- und Längsgefälle gem. Plan
in Betonbett, C20/25, i.M. 20 cm dick, mit Rückenstütze
bis 1/3 Steinhöhe mit 45 Grad

Farbe:
betongrau

Oberfläche:
gesandet
Qualitätsrichtlinie für Optik und Oberfläche Klasse SB4 nach Merkblatt Sichtbeton!
(DIN EN 13198:2003-09)

Beton:
Qualität C35/45 XF 4 mit Bewehrung

Kanten:
Längskanten gerundet (R=5cm)

Geometrie gem. folgenden Planunterlagen:

Sitztiefe:  50 cm
Sitzhöhe: 40 cm
Gesamthöhe: 50 cm

- 2147A. 6.7 Mauerscheiben Alleeauftakt
Menge: 6,000 m

**12.3 Dränbetontragschicht herstellen**
Dränbetontragschicht gemäß Merkblatt für Dränbetontragschichten (DBT) und Merkblatt für versickerungsfähige Verkehrsflächen M VV, ohne RC-Baustoffe, C 12/15, in Geh- und Radwegen, Park- und Platzflächen,
Dicke 15 cm,
Ausführung:
Unter Natursteinplatten u.dgl.

Ebenheit 1 cm bezogen auf 4 m Messstrecke. Druckfestigkeit nach 7 Tagen: C 12/15 N/mm²
Wasserdurchlässigkeit: kf = 10^-3 m/s
Ausführung ohne Kerben und Dehnfugen.
Der erschwerte Einbau um Schächte und Schieberkappen ist in den Einheitspreis einzurechnen.
Erfolgt der Einbau der Drainbetontragschicht in mehreren Abschnitten, so muss zur besseren Verzahnung das Ende jeden Abschnittes bis zur halben Höhe abgeschalt werden. Die obere Hälfte wird abgeschrägt verdichtet.
Der Mehraufwand für den abschnittsweisen Einbau ist in diese Position einzurechnen.
Während des Abbindens ist der Drainbeton vor ungünstigen Witterungseinflüssen (Sonneneinstrahlung, Wind, ...) zu schützen. Eine separate Vergütung hierfür erfolgt nicht.

Empfohlene Zusammensetzung:
Rundkorn:
10% Sand 0-2 mm
10 % Rundkorn 4-8 mm
80 % Rundkorn 8-16 mm

gebrochenes Material:
10 % Sand 0-2 mm
10 % Splitt 4-8 mm
80% Splitt 8-22 mm

Zement: CEM I 42,5; 200 kg/m³
W/Z-Faktor: 0,36-0,37'.
Menge: 50,000 m²

**12.4 Sauberkeitsschicht herstellen**
Sauberkeitsschicht aus unbewehrtem Beton der
Druckfestigkeitsklasse C12/15, 10 cm dick mit einem
allseitigen Überstand von 15 cm über die Fundamentfläche nach Unterlagen des AG herstellen.
Betonoberfläche eben abziehen.
Das Abziehen der Betonoberfläche gehört zum
Leistungsumfang.

Bauwerksteil: Mauern, Wände, Sitzblöcke u.dgl.
Menge: 120,000 m²

**12.5 Ausgleich u.dgl.a. unb.Beton herst.**
Ausgleich, Verfüllung und dgl. aus unbewehrtem
Beton herstellen.
(11)Bauwerksteil(e) 'Treppenunterbeton; Kleinteile, Handlauffundemnte'

(21)Ausgleich, Verfüllung 'Treppenunterbeton; Kleinteile'

(41)Druckfestigkeitsklasse C '20/25'
Menge: 10,000 m3

**12.6 Fundamente für Straßenbeleuchtung**
Fundamente für Straßenbeleuchtung herstellen

geripptes Fundamentrohr aus PVC mit Bohrungen für Kabeleinführungen nach Vorgabe Energieversorger herstellen

Durchmesser innen 290 mm, außen 335 mm.

mit Beton C 15/20 lt. Montageanweisung Hersteller herstellen,

incl. provisorischer Abdeckung und sonstiger Nebenarbeiten.

Länge Rohr: 1,00 m

Die Oberkante des Betonrohrs muss ca. 15 cm unter der fertigen Oberfläche gesetzt werden, so dass der Oberflächenbelag über dem Fundament hergestellt werden kann.

Die erforderlichen Erdarbeiten (Aushub und Wiederverfüllung) sind in den Einheitspreis einzukalkulieren, überschüssiges Erdreich ist in Eigentum des AG zu übernehmen und von der Baustelle zu entfernen.

Bei dem Setzen der Lampenmasten ist der Zwischenraum zwischen dem Betonrohr und dem Lampenmast mit Splitt aufzufüllen und mit Mörtel zu verschließen.

Hauff-Technik GmbH & Co. KG
Robert-Bosch-Straße 9
89568 Hermaringen, GERMANY
Tel.: +49 7322 1333-0

oder gleichwertig,

angegebenes Fabrikat '..............................................................'

'vom Bieter einzutragen'
Menge: 25,000 St

**12.7 Fundamente für Handläufe u.dgl.**
Fundamente für Handläufe u.dgl. herstellen

PP Rohr K 2000  DN 150
in Beton C 15/20

incl. provisorischer Abdeckung und sonstiger Nebenarbeiten.

Länge Rohr: 0,50 m

Die Oberkante des Betonrohrs muss ca. 15 cm unter der fertigen Oberfläche gesetzt werden, so dass der Oberflächenbelag über dem Fundament hergestellt werden kann.

Die erforderlichen Erdarbeiten (Aushub und Wiederverfüllung) sind in den Einheitspreis einzukalkulieren, überschüssiges Erdreich ist in Eigentum des AG zu übernehmen und  von der Baustelle zu entfernen.

Bei dem Setzen der Hanläufe u.dgl ist der Zwischenraum zwischen dem Betonrohr und dem Lampenmast mit Splitt aufzufüllen und mit Mörtel zu verschließen.

angegebenes Fabrikat '..............................................................'

'vom Bieter einzutragen'
Menge: 12,000 St

**12.8 Betonfertigteile herst. u. einb.**
Stahlbetonfertigteil nach Unterlagen des AG
für besondere Bauteile herstellen und einbauen.
Ggf. erforderliche Aussparungen und Nischen nach
Unterlagen des AG gehören zum Leistungsumfang.
Die Bewehrung gehört zum Leistungsumfang.
Fertigteil für Winkelstützwand
- Lastfall '1'

- Höhe cm '55'

- Länge cm '100'

- Fußlänge cm '30`
- Wandstärke cm' 12`

- Sichtflächenschalung 'glatt'

- Kanten: gefast
- Expositionsklassen XC4, XD2, XF2,
- Druckfestigkeitsklasse C 'C30/37 LP'

  (min. C30/37 od. C30/37+LP)

Die Einbauhinweise des Herstellers sind zu beachten.

Liefernachweis:

_________________________________
oder gleichwertig

Abrechnung nach Aufmaß
Menge: 30,000 St

**12.9 Betonfertigteile herst. u. einb.**
Stahlbetonfertigteil nach Unterlagen des AG
für besondere Bauteile herstellen und einbauen.
Ggf. erforderliche Aussparungen und Nischen nach
Unterlagen des AG gehören zum Leistungsumfang.
Die Bewehrung gehört zum Leistungsumfang.
Fertigteil für Winkelstützwand
- Lastfall '1'

- Höhe cm '55'

- Länge cm '50'

- Fußlänge cm '30`
- Wandstärke cm' 12`

- Sichtflächenschalung 'glatt'

- Kanten: gefast
- Expositionsklassen XC4, XD2, XF2,
- Druckfestigkeitsklasse C 'C30/37 LP'

  (min. C30/37 od. C30/37+LP)

Die Einbauhinweise des Herstellers sind zu beachten.

Liefernachweis:

_________________________________
oder gleichwertig

Abrechnung nach Aufmaß
Menge: 4,000 St

**12.10 Zulage Betonfertigteile Ecke**
Zulage Ecke zu Stahlbetonfertigteil nach Unterlagen des AG
für besondere Bauteile herstellen und einbauen.
Ggf. erforderliche Aussparungen und Nischen nach
Unterlagen des AG gehören zum Leistungsumfang.
Die Bewehrung gehört zum Leistungsumfang.
Fertigteil für Winkelstützwand
- Lastfall '2'

- Höhe cm '55'

- Länge cm '60'

- Fußlänge cm '30`
- Wandstärke cm' 12`

- Sichtflächenschalung 'glatt'

- Kanten: gefast
- Expositionsklassen XC4, XD2, XF2,
- Druckfestigkeitsklasse C 'C30/37 LP'

  (min. C30/37 od. C30/37+LP)

Die Einbauhinweise des Herstellers sind zu beachten.

Liefernachweis:

_________________________________
oder gleichwertig

Abrechnung nach Aufmaß
Menge: 2,000 St

### Bereich 13 ING.BAUTEN AUS BETON U. STAHLBETON

**13.1 Bew. Beton einschl. Schalung herst. Fundament Stahlbeton**
StL-Nr. 2211831311999000
Bewehrten Beton einschließlich Schalung nach Unterlagen
des AG herstellen. Schalung vorhalten und beseitigen.
Bewehrung und Traggerüst der Bemessungsklasse B werden
gesondert vergütet.
Bauteil = Fundament.
Art der Verwendung = Stahlbeton.
Druckfestigkeitsklasse 'C25/30'

Expositionsklasse 'XC 2 WF'

Zusätzliche Anforderungen 'Zentrale Ausparung für späteres Einsetzten einer HEA 160 Stütze'
Menge: 16,000 m3

**13.2 Bew. Beton einschl. Schalung herst. Fundament Stahlbeton Schaltafeln**
StL-Nr. 2211831311999190
Bewehrten Beton einschließlich Schalung nach Unterlagen
des AG herstellen. Schalung vorhalten und beseitigen.
Bewehrung und Traggerüst der Bemessungsklasse B werden
gesondert vergütet.
Bauteil = Fundament.
Art der Verwendung = Stahlbeton.
Druckfestigkeitsklasse 'C35/40'

Expositionsklasse 'XC4, XD1, XF2, XA2, WA'

Zusätzliche Anforderungen '..........'

Sichtflächenschalung = Schaltafeln.
Schalungsverlauf 'frei wählbar'
Menge: 60,000 m3

**13.3 Bew. Beton einschl. Schalung herst. Stahlbeton**
StL-Nr. 2211831391990909
Bewehrten Beton einschließlich Schalung nach Unterlagen
des AG herstellen. Schalung vorhalten und beseitigen.
Bewehrung und Traggerüst der Bemessungsklasse B werden
gesondert vergütet.
Bauteil 'Wand'

Art der Verwendung = Stahlbeton.
Druckfestigkeitsklasse 'C35/45'

Expositionsklasse 'XC4, XD1, XF2, XA2, WA'

Sichtflächenschalung 'für das Erreichen von SB4'

Oberfläche 'SB4'
Menge: 45,000 m3

**13.4 Unbewehrten Beton herstellen X0 Ohne Schalung Abr. Frischbeton**
StL-Nr. 22118338991011
Unbewehrten Beton nach Unterlagen des AG herstellen.
Beton 'Magerbeton'

Druckfestigkeitsklasse 'C8/10'

Expositionsklasse X0.
Beton ohne Schalung herstellen.
Abgerechnet wird die eingebaute Frischbetonmenge.
Menge: 15,000 m3

**13.5 Bewehrung aus Betonst. herst.**
StL-Nr. 1871440101
Betonstahlbewehrung nach Unterlagen des AG
herstellen.
Bauwerksteil(e) 'Fundamente'

Stahlsorte BSt 500 S.
Menge: 7,000 t

**13.6 Bewehrung aus Betonst. herst.**
StL-Nr. 1871440101
Betonstahlbewehrung nach Unterlagen des AG
herstellen.
Bauwerksteil(e) 'Wände'

Stahlsorte BSt 500 S.
Menge: 7,500 t

**13.7 Vergussbeton herstellen**
Vergussbeton für Ausgleich, Verfüllung und dgl. aus unbewehrtem
Beton herstellen.

Pagel C70/85

oder gleichwertig

angegebenes Fabrikat '..............................................................' '

vom Bieter einzutragen'
Menge: 0,750 m3

### Bereich 14 Oberflächenschutz, Dichtung, Schutz, Fugen in Beto

**14.1 Behelfsbrücke Fußgänger herstellen**
Behelfsbrücke Fußgänger herstellen,
innerhalb der vereinbarten Bauzeit vorhalten, unterhalten, täglich umsetzten und abbauen.
Abmessungen der Brücke und sonstige Anforderungen nach Unterlagen des AG.
Lichte Weite(n) m:bis 3,00m
Gesamtbreite m :bis 1,50m
Brücke für Fußgänger
Brücke mit beidseitigem Geländer,
Material und konstruktive Ausbildung nach Wahl des AN
Keine Brückenskizze erforderlich
Menge: 4,000 St

**14.2 Stahlplatten als provisorische Überfahrten**
Behelfsbrücke Fahrbahn herstellen,
innerhalb der vereinbarten Bauzeit vorhalten, unterhalten, täglich umsetzten und abbauen.
Abmessungen der Brücke und sonstige Anforderungen nach Unterlagen des AG.
Lichte Weite(n) m:bis 3,00m
Gesamtbreite m :bis 4,00m
Brücke für PKW 's & LKW' s

(für Überbrückung der Pflasterstreifen)
Brückenklasse SLW 60
Brücke ohne Geländer,
Material und konstruktive Ausbildung nach Wahl des AN
Keine Brückenskizze erforderlich
Menge: 10,000 St

**14.3 Sollrissfuge herstellen**
Sollrissfuge nach  RIZ-ING "Fug2 - mit Fugenbandumlaufend FAE 50" herstellen
Menge: 5,000 m

### Bereich 15 Landschaftsbau: Sonst. Arbeiten

**15.1 Verkehrszeichen abbauen u.wieder setzen**
Verkehrszeichen (Schild) abbauen incl. Rohrpfosten, Fundament und nach Beendigung der Bauarbeiten wieder setzen;
einschl. Reinigung aller Teile, Erdarbeiten und Fundamentbeton.
Menge: 9,000 St

**15.2 Bodenhülse liefern und einbauen für Rohrpfosten d=60 mm**
Bodenhülse aus Stahl, feuerverzinkt mit Schnellverriegelung liefern und einbauen
für Rohrpfosten d=60 mm
incl. Fundament aus C 16/20
Menge: 9,000 St

### Bereich 16 Einbauten

**16.1 Abfallbehälter**
Abfallbehaelter-Ascher-Kombination
Modell A13KAD-S45/60 liefern und einbauen
NICsmart 45 l,
Abfallbehaelter mit verengter Einwurfoeffnung,
Stuetze lang zum Einbetonieren
Stahlblech feuerverzinkt,
Behaelter: Durchmesser 340 mm, Hoehe 485 / 585 mm,
flaches Dach direkt ueber dem Behaelter mit runder Einwurfoeffnung(Durchmesser 160 mm),

Staender: U-Profil 110 x 45 mm, Hoehe GOK ca. 720 / 820 mm
Im Dach integrierter Ascher mit Ausdrueckblech aus Edelstahl, Sammelbehaelter fuer Zigaretten im Behaeltereinsatz (s.u.)
Drahtkorbeinsatz fuer 45  l, Maschung 10 x 10 mm,
rund, verzinkt

Farbe: DB 703 Eisenglimmer

Incl. Betonfundament und aller erforderlichen Erd-,
Beton-und Nebenarbeiten.

Liefernachweis:

Nusser Stadtmoebel GmbH & Co. KG
Telefon: 07195 / 693-111
e-mail: nusser@stadtmoebel.de
Internet: www.stadtmoebel.de

oder gleichwertig

angegebenes Fabrikat '..............................................................' 'vom Bieter einzutragen'
Menge: 10,000 St

**16.2 Absperrpoller**
Absperrpfosten Modell G8-S1010
liefern und einbauen
BECKum feststehender Design-Sperrpfosten mit innenliegender
Sollbruchstelle zum Einbetonieren,
Designkopf aus Aluminium und gewoelbte Rosette
A 1010
feuerverzinkt und pulverbeschichtet

Durchmesser 76 mm,
Hoehe GOK ca. 900 mm,
Einbautiefe ca. 300 mm,
Reparatur mit Hilfe des Reparaturkit ohne Spezialwerkzeug moeglich

Farbe: DB 703 Eisenglimmer

Incl. Betonfundament und aller erforderlichen Erd-,
Beton-und Nebenarbeiten.
Betonfundament C 25/30:
ca. 400 mm x 400 mm  x 500 mm

Liefernachweis:
Nusser Stadtmoebel GmbH & Co. KG
Telefon: 07195 / 693-111
e-mail: nusser@stadtmoebel.de
Internet: www.stadtmoebel.de

oder gleichwertig

angegebenes Fabrikat '..............................................................' 'vom Bieter einzutragen'
Menge: 2,000 St

**16.3 Pollerleuchten**
Pollerleuchte liefern und einbauen
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
Farbe: Farbe: DB 703 Eisenglimmer

Incl. Betonfundament und aller erforderlichen Erd-,
Beton-und Nebenarbeiten.

Liefernachweis:
Lehner Leuchten GmbH
Schmidmühlener Straße 55
D-93133 Burglengenfeld
Telefon: +49 (0) 9471 60265-0
vertrieb@lehner.de

oder gleichwertig

angegebenes Fabrikat '..............................................................' 'vom Bieter einzutragen'
Menge: 12,000 St

**16.4 Mastleuchte**
Mastleuchte liefern und einbauen
- Kabelübergangskästen mit Überspannungsschutz

- Nostalgie-SM "Bad Kötzing" für Sechskantleuchte

- Nostalgieleuchte Lehner Sechskant mit E27-Fassung

- SB KÜK 3xD01 PEN-Pa ÜSS

- LED-Leuchtmittel E sym E27 nw/ww >2000lm

- Erdstück für Nostalgie-SM Mod. AM100/3.0

Farbe: DB 703 Eisenglimmer

Incl. aller erforderlichen Erd-, Nebenarbeiten
Betonfundament wird separat vergütet

Liefernachweis:
Bayernwerk
Modell Bad Kötzing
oder gleichwertig

angegebenes Fabrikat '..............................................................' 'vom Bieter einzutragen'
Menge: 15,000 St

**16.5 Straßenbeleuchtung des AG**
Straßenbeleuchtung des AG mit einer Masthöhe bis zu 8,00m
vom Lagerplart des AG aufnehmen, anliefern und einbauen.

Incl. aller erforderlichen Erd-, Nebenarbeiten
Betonfundament wird separat vergütet

Maße:  Lichtpunkthöhe bis ca. 8,00m

Entfernung vom Lagerplatz: bis 1 km
Menge: 10,000 St

**16.6 Bank Intersit**
Intersit, 3-sitzig liefern und einbauen
Drahtgitter, FP 170
Rahmen seitlich aus Laserschnitt-Formteilen,
Sitz- u. Rückenflächen durchgehend aus Drahtgitter.
Raster 15 x 30 mm, mit speziellen Rasterverdichtungen
zur optischen Platzeinteilung und zur Sitzstabilisierung.
Drahtstärke 3,3 mm, oben liegende Drähte quer zur Sitzrichtung.
Anschlüße aus Laserschnitt-Formteilen
Füße aus Rohr Durchmesser 60 mm,
Füße komplett feuerverzinkt und pulverbeschichtet.
Mit Armlehnen.
Maße (B x T x H) 1.418 x 534 x 821 (+170) mm,
Bodenkontakt: FP 170

Farbe: Farbe: DB 703 Eisenglimmer

Incl.Betonfundament und aller erforderlichen Erd-,
Beton-und Nebenarbeiten.

Liefernachweis:

ERLAU FREIRAUM
Friedensinsel 1
73432 Aalen, Germany
Telefon: +49 7361 504-0
Internet: www.erlau.com
E-Mail Marke Erlau: objekteinrichtung@erlau.com

oder gleichwertig

angegebenes Fabrikat '..............................................................' 'vom Bieter einzutragen'
Menge: 24,000 St

**16.7 Gartenbank**
Gartenbank  Metall  Wetterfest, Pulverbeschichtet, 320kg Belastbarkeit, Rundbank,

| Produktabmessungen | 160T x 160B x 85H cm |
| --- | --- |
| Material | Metall |
| Rahmenmaterial | Metall |

Mit 14 Füßen auf 7 stabilen Beinpaaren
gummierten Füße

Liefernachweis:

oder gleichwertig

angegebenes Fabrikat '..............................................................' 'vom Bieter einzutragen'

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Menge: 1,000 St

**16.8 Sportanlage Calisthenics**
Sportanlage Calisthenics
liefern und einbauen

Model SC – WRK 14

10 Stück Edelstahl  Rundrohr Pfosten L:  3500 mm : Durchmesser 114 mm Wandstärke 2mm  - Edelstahl geschliffen.

2 Stück Edelstahl  Rundrohr Pfosten L:  1500 mm : Durchmesser 114 mm Wandstärke 2mm - Edelstahl geschliffen.

4 Stück Edelstahl  Rundrohr Pfosten L:  2350 mm : Durchmesser 114 mm Wandstärke 2mm - Edelstahl geschliffen.

8 Stück Edelstahl  Rundrohr Reckstangen  Länge : 1500 mm ( Mitte Schelle ): Durchmesser 33,7 mm Wandstärke 1,5mm - Edelstahl geschliffen.

6 Stück Edelstahl  Rundrohr Reckstangen  Länge : 1500 mm ( Mitte Schelle ): Durchmesser 33,7 mm Wandstärke 3,2mm  -Edelstahl geschliffen.

2 Stück Edelstahl  Rundrohr Reckstangen  Länge : 2120 mm ( Mitte Schelle ): Durchmesser 33,7 mm Wandstärke 3,2 mm  -Edelstahl geschliffen.

7 Stück Edelstahl  Rundrohr Reckstangen ( für Bauchbank und Barren Befestigung ) Länge : 630 mm ( Mitte Schelle ): Durchmesser 33,7 mm Wandstärke 3,2mm - Edelstahl geschliffen.

Holz Bauchbank  4 Balken  176x9x9cm jeweils mit zwei Löcher Durchmesser 381 mm

Hängeleiter mit sieben Zwischenstangen - Edelstahl L: 2100 mm, B: 630 mm

Modul Ringe : besteht aus zwei verbundenen Reckstangen  mit Haltevorrichtung für Griffe.
Länge : 1500 mm ( Mitte Schelle ): Durchmesser 33,7 mm Wandstärke 1,5mm - Edelstahl geschliffen.

Kunststoffschellen: Schwarz -  Zweiteilig mit vier Sicherheitsschrauben mit PIN & vier Hülsen mit PIN

WRK FM 01  INFOTAFEL GROß

2 Stück Edelstahl  Rundrohr Pfosten L:  2500 mm : Durchmesser 114 mm Wandstärke 2mm  - Edelstahl geschliffen.

3 Stück Edelstahl  Vierkant Rohr  Länge : 1000 mm
40x40 mm Wandstärke 2 mm - Edelstahl geschliffen.

1x Alu-Dibondplatte 3 mm mit Druck Größe: ca. 1000mmx1000mm

Incl. Betonfundament und aller erforderlichen Erd-,
Beton-und Nebenarbeiten.

Liefernachweis:

SAYSU® GmbH
Weitzesweg 16A
61118 Bad Vilbel
info@saysu.de
www.saysu.de

oder gleichwertig

angegebenes Fabrikat '..............................................................' 'vom Bieter einzutragen'

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Menge: 1,000 St

**16.9 Findlinge 1,0 - 5,0 to/Stk**
Findlinge liefern und auf Beton C12/15, Dicke Betonbett 25 cm einbauen

Art:
Findlinge, Form rund, keine scharfen Kanten,

Material:
Granit

Farbe:
hellgrau

Gewichtsklasse:
1,0 - 5,0 to/Stk

Es ist darauf zu achten, dass die Steine keine Mulden/Vertiefungen etc. aufweisen,
in denen sich Wasser  sammeln kann.

Einbau der Findlinge nach Rücksprache mit der Bauleitung.
Einbau auf Beton C12/15, Dicke Betonbett 20 cm.

Einschl. aller Fundament-, Erd- und Nebenarbeiten.
Der anfallende Aushub ist in Eigentum des AN zu nehmen und einer fachgerechten Verwertung zuzuführen.

Abrechnung nach Aufmaß
Menge: 35,000 t

**16.10 Nachbearbeiten der Findlinge**
Nachbearbeiten/Stocken der Findlinge nach Angabe Bauleitung

Abrechnung nach tatsächlichem Stundenaufwand.
Menge: 10,000 h

**16.11 Granitsteinpodest**
Granitsteinpodest als Zylinder liefern und herstellen
in Betonbett, C20/25, i.M. 20 cm dick,

Abmessungen:
Form: Zylinder
Gesamt Höhe: 130 cm
Höhe über Flur: 100 cm
Durchmesser: 100 cm

Oberfläche:
Oberfläche gesägt

Farbe: grau-gelblich
Körnung: mittelkörnig

Angebotenes Material

Bruch  ………………………………………

Herkunftsland  ………………………………………
Menge: 1,000 St

**16.12 Granitsteinpoller**
Granitsteinpoller liefern und einbauen auf
Betonbettung C12/15, 20 cm stark.

Form:
Rund, konisch zulaufend

Oberfläche:
Oberseite poliert, seiten gesägt

Größe:
Durchmesser unten: 50 cm
Durchmesser oben: 40 cm
Höhe eingebaut: 90 cm
Gesamthöhe: 100 cm

Auf saubere und passgenaue Anschlüsse ist bei der Ausführung besonders zu achten.

Incl. Betonfundament und aller erforderlichen Erd-,
Beton-und Nebenarbeiten.

Farbe: grau-gelblich
Körnung: mittelkörnig

Angebotenes Material

Bruch  ………………………………………

Herkunftsland  ………………………………………
Menge: 2,000 St

**16.13 Granitsteinzylinder**
Granitsteinzylinder liefern und einbauen auf
Betonbettung C20/25, 30 cm stark

Form:
Rund,

Oberfläche:
Granit hell,
Sichtflächen geschliffen

Größe:
Durchmesser: 86 cm
Höhe eingebaut: 25 cm
Gesamthöhe: 50 cm

Auf saubere und passgenaue Anschlüsse ist bei der Ausführung besonders zu achten.

Incl. Betonfundament und aller erforderlichen Erd-,
Beton-und Nebenarbeiten.

Farbe: grau-gelblich
Körnung: mittelkörnig

Angebotenes Material

Bruch  ………………………………………

Herkunftsland  ………………………………………
Menge: 1,000 St

**16.14 Granitplatte**
Granitsteinplatte liefern und einbauen auf
Granitzylinder

Form:
Rund mit umlaufender Tropfkante

Oberfläche:
Granit hell,
Sichtflächen geschliffen

Größe:
Durchmesser: 100 cm
Gesamthöhe: 10 hoch mit einer Überhöhung von +2 cm des Mittelpunktes (=12 cm)

Montage mittels V4A Anker auf Granitzylinder.

Auf saubere und passgenaue Anschlüsse ist bei der Ausführung besonders zu achten.

Incl. Betonfundament und aller erforderlichen Erd-,
Beton-und Nebenarbeiten.

Farbe: grau-gelblich
Körnung: mittelkörnig

Angebotenes Material

Bruch  ………………………………………

Herkunftsland  ………………………………………
Menge: 1,000 St

**16.15 Granitmauersteine für Hochbeete**
Granitmauersteine liefern und
als Trockenmauer auf 15 cm Betonbettung C20/25 einbauen

Maße (lxbxh): ca. 20 - 50 cm x 20 - 50cm x 10 - 25 cm
Es sind ausreichend Bindersteine einzubauen!

Einbauort: Hochbeete

Abrechung: m² Ansichtfläche Mauer

Auf saubere und passgenaue Anschlüsse ist bei der Ausführung besonders zu achten.

Incl. Betonfundament und aller erforderlichen Erd-,
Beton-und Nebenarbeiten.

Farbe: grau-gelblich
Körnung: mittelkörnig

Angebotenes Material

Bruch  ………………………………………

Herkunftsland  ………………………………………
Menge: 95,000 m²

**16.16 Granitmauersteine für Rosenbogen und Mauerscheiben Alleauftakt**
Granitmauersteine liefern und
als Trockenmauer auf 15 cm Betonbettung C20/25 einbauen

Maße (lxbxh): ca. 40 - 70 cm x 50 cm x 50 cm

Mauersteine allseitig gebrochen
Vorderkanten gerundet R= 10 mm
Senkrechte Bindersteine möglich

Mauer freistehend

Einbauort: Rosenbogen und Mauerscheiben Alleauftakt - hier Mauersteine unterste Reihe

Abrechung: m² Ansichtfläche Mauer

Auf saubere und passgenaue Anschlüsse ist bei der Ausführung besonders zu achten.

Incl. Betonfundament und aller erforderlichen Erd-,
Beton-und Nebenarbeiten.

Farbe: grau-gelblich
Körnung: mittelkörnig

Angebotenes Material

Bruch  ………………………………………

Herkunftsland  ………………………………………
Menge: 5,000 m²

**16.17 Granitmauersteine für Rosenbogen und Mauerscheiben Alleauftakt**
Granitmauersteine liefern und
als Trockenmauer einbauen

Maße (lxbxh): ca. 40 - 70 cm x 35 - 50 cm x 25 - 30 cm

Mauersteine allseitig gebrochen
Vorderkanten gerundet R= 10 mm
Senkrechte Bindersteine möglich

Mauer freistehend

Einbauort: Rosenbogen und Mauerscheiben Alleauftakt

Abrechung: m² Ansichtfläche Mauer

Auf saubere und passgenaue Anschlüsse ist bei der Ausführung besonders zu achten.

Farbe: grau-gelblich
Körnung: mittelkörnig

Angebotenes Material

Bruch  ………………………………………

Herkunftsland  ………………………………………
Menge: 10,000 m²

### Bereich 17 Pflanz/Saatarbeiten

**17.1 Baumgrube herstellen**
Baumgrube gem. FLL-Richtlinie ausheben,
Maße: bis 3,0 x 3,0 x 2,0 m
Baumgrubensohle 30 cm tief lockern
Aushubmaterial im Baustellenbereich einbauen.
Homogenbereich 1

Die Baumgruben sind einschl. der späteren Verfüllung von der Bauleitung abnehmen zu lassen.

Abrechnung nach Aufmaß
Menge: 1150,000 m3

*Hinweis: Substrate*
Der Aushub der Baumgrube wird gesondert vergütet.

Das Baumgrubensubstrat (Qualitätsnachweise, Zertifikate) ist der Bauleitung vor Einbau vorzulegen und abnehmen zu lassen.

Der Austausch nicht abgenommenen Materials kann bis zur Abnahme gefordert werden.

**17.2 Baumsubtrat Sieblinienband B**
Bodensubtrat für Stadt- Straßenbäume,
überbaufähig, verdichtbar und frostsicher, gem. ZTVT
StB 95 und ZTV-Vegtra-Mü 2002,
frei Baustellezu den jeweiligen Verwendungsstellen
liefern und gem. DIN 18315 profilgerecht mit lagenweiser (Lagen von max. 20 cm) Verdichtung
einbauen.

Korngrößenverteilung: Sieblinienband B
Körnung: 0/32mm
Anteil an Schlämmkorn<= 7 Massen-%
Gesamtporenvolumen > 20 Vol-%
Wasserspeicherfähigkeit > 20 Vol-%
Luftgehalt (bei pF 1,8) >10 Vol-%
Wasserdurchlässig > 0,001 cm/s
Kalkgehalt (CaCO3) > 60 %
ph-Wert (CaCl2)5,5-7,7
Salzgehalt < 150mg/100 g Substrat
Gehalt an org. Substanz < 1,0 Massen-%
Vor Abtransport sind der Objektüberwachung
unaufgefordert Eignungsprüfungen des Herstellers oder einer vom AG anerkannten Prüfstelle vorzulegen. Die
Kosten der Eignungsprüfung sind in den EP einzurechnen.
Randausbildung senkrecht

Anforderungen an die tragschicht:
Verdichtungsgrad Dpr 103%
Tragfähigkeit = 120 MN/qm

Abweichung von der Sohlhöhe der profilgerechten Lage
+/-2 cm. Unebenheiten unter der 4 -Meter-Latte max.2
cm.
Schichtdicke bis ca.160 cm

Abrechnung nach vorherigem Aufmaß bzw. Lieferscheinen
im verdichtetem Zustand. (Umrechnungsfaktor nach
Herstellerangabe, ca. 1,7 to/cbm)
Menge: 150,000 m³

**17.3 Baumgrubenstubstrat liefern und einbauen**
Baumgrubenstubstrat aus zu liefernden Stoffen herstellen
und in die ausgehobenen Baumgruben profilgerecht einbauen
Auftragsdicke i.M. 50 cm
Maße: 2,5 x 2,5 m

a) 85% Oberboden DIN 18195 und DIN 18300
b) 15% Kompost entspr. den "Gütebestimmungen für
  Mulchstoffe und Komposte im Landschaftsbau"
  C:N Verhältnis:  25:1 max.
c) Strukturverbesserer mit Spurenelementen,
  0,25 kg/m²
  organ. Dünger NPK 7:7:7, 0,5 kg/m³

angegebenes Fabrikat '..............................................................'

'vom Bieter einzutragen'

Abrechung nach Aufmaß
Menge: 1000,000 m³

**17.4 Steingartensubstrat liefern und herstellen**
Einbaufertiges Steingartensubstrat für die Neuanlage von Pflanzflächen liefern und in einer fertig verdichteten Einbaustärke von 30 cm fachgerecht einbauen.

Aus Einzelrohstoffen gemischtes Steingartensubstrat mit optimal eingestelltem Verhältnis zwischen wassergefüllten Fein- und luftgefüllten Mittel- und Grobporen sowie sehr hohem Anteil an dauerhaft strukturstabilen, überwiegend offenporigen Mineralstoffen mit der Fähigkeit zur Wasser- und Nährstoffspeicherung bei gleichzeitig hoher Drainagefähigkeit. Mit geringem organischem Anteil aus hochwertigem Dauerhumus-Komponenten (Rottegrad V) und ausreichender, rein organischer Startdüngung.

Frei von Torf, Perlite, Bestandteilen von Bio-Abfällen, gebrauchtem Ziegelmaterial, Oberbodenaushub  sowie sehr alkalische Kalksplitte, Kiese und Schotter.

Anteil offenporiger Mineralstoffe:> 70 Vol-%
organische Substanz:  6 – 12 % Glühverlust in der TM
lösliche Salze:  1,0 – 2,0 g/l (KCl)
pH-Wert:  neutral – leicht alkalisch

Liefernachweis:
ökohum® - Steingartensubstrat

ökohum GmbH
Obere Bergenstraße 8
88518 Herbertingen
www.oekohum.de

oder gleichwertig,

angegebenes Fabrikat '..............................................................'

'vom Bieter einzutragen'
Menge: 50,000 m³

*Hinweis: Pflanzlieferung*

*Hinweis: Bäume liefern*

**17.5 Acer platanoides**
Acer platanoides liefern.
H., aew. St., 4xv., mDb., StU 20 - 25
Menge: 16,000 St

**17.6 Acer platanoides `Globosum`**
Acer platanoides `Globosum` liefern.
Formgehölz
Menge: 5,000 St

**17.7 Liriodendron tulipifera**
Liriodendron tulipifera liefern.
H., aew St., 3xv., mit Db., STU 16-18
Menge: 1,000 St

**17.8 Pinus sylvestris**
Pinus sylvestris liefern.
H., aew St., 4xv, mit Db., STU 20 - 25
Menge: 4,000 St

**17.9 Quercus petraea**
Quercus petraea liefern.
H., aew St., 4xv, mit Db., STU 20 - 25
Menge: 11,000 St

**17.10 Quercus rubra**
Quercus rubra liefern.
H., aew St., 4xv, mit Db., STU 20 - 25
Menge: 17,000 St

**17.11 Tilia cordata liefern**
Tilia cordata liefern.
H., aew St., 4xv., mDb., StU 20 - 25
Menge: 19,000 St

**17.12 Tilia euchlora**
Tilia euchlora liefern.
H., aew St., 4xv., STU 20 - 25
Menge: 10,000 St

*Hinweis: Flächenpflanzung/Kletterpflanzen*

**17.13 Hydrangea petiolaris**
Hydrangea petiolaris liefern.
Str., 2xv., im C., 40-60
Menge: 5,000 St

**17.14 Hypericum calycinum**
Hypericum calycinum liefern.
H., aew St., 4xv., mit Db., STU 20-25
Menge: 1,000 St

**17.15 Hypericum calycinum**
Hypericum calycinum liefern.
0,5l Topf
Menge: 220,000 St

**17.16 Parthenocissus quinquefolia**
Parthenocissus quinquefolia liefern.

H., aew St., 4xv., mit Db., STU 20-25
Menge: 3,000 St

**17.17 Rosa 'Sympathie'**
Rosa 'Sympathie' liefern.

Str., 2xv., im C., 40-60
Menge: 6,000 St

*Hinweis: Stauden/Zwiebel liefern und einpflanzen*
Die Ausschreibung der Stauden/Zwiebel erfolgt immer für ein ganzes Pflanzbeet.
Die genaue Zusammensetzung der Pflanzen pro Pflanzbeet wird als Anlage zur Ausschreibung beigefügt.

**17.18 2026-06-08-04-VA_BarockgartenBrunnen**
Liefern und pflanzen gemäß o.g. Pflanzliste im Kurztext.
Menge: 1,000 St

**17.19 2026-06-08-05-BarockgartenNord**
Liefern und pflanzen gemäß o.g. Pflanzliste im Kurztext.
Menge: 1,000 St

**17.20 2026-06-15-3.2-VA-Pfingstrosen**
Liefern und pflanzen gemäß o.g. Pflanzliste im Kurztext.
Menge: 1,000 St

**17.21 2026-06-15-3.5-3.7-VA-Taglilien**
Liefern und pflanzen gemäß o.g. Pflanzliste im Kurztext.
Menge: 1,000 St

**17.22 2026-06-22-2-VA-Rosengarten**
Liefern und pflanzen gemäß o.g. Pflanzliste im Kurztext.
Menge: 1,000 St

**17.23 2026-06-22-3.1-VA-Rittersporn**
Liefern und pflanzen gemäß o.g. Pflanzliste im Kurztext.
Menge: 1,000 St

**17.24 2026-06-22-3.3-VA-Wildstauden**
Liefern und pflanzen gemäß o.g. Pflanzliste im Kurztext.
Menge: 1,000 St

**17.25 2026-06-22-3.4-VA-Spaetsommer**
Liefern und pflanzen gemäß o.g. Pflanzliste im Kurztext.
Menge: 1,000 St

**17.26 2026-06-24-1-VA-Steingarten**
Liefern und pflanzen gemäß o.g. Pflanzliste im Kurztext.
Menge: 1,000 St

*Hinweis: Pflanzvorbereitung*

**17.27 Pflanzfläche fräsen**
StL-Nr. 12930104
Pflanzfläche (eben bis schwach geneigt)
20 cm tief fräsen und planieren.
Menge: 8000,000 m2

**17.28 Feinplanum Rasenflächen**
Planum für Rasen- und Wiesenflächen gemäß DIN EN 18 917 herstellen.
Zulässige Abweichung von der Sollhöhe 2 cm bei 4 m - Messstrecke.
Wegeanschlüsse  1 cm unter OK-Belag.
Steine und Fremdkörper, Durchmesser ab 3 cm,
Unkraut und schwer verrottbare Pflanzenteile ablesen.
Dauerunkräuter ausgraben.

Stoffe sind vom AN gern. TV zu entsorgen.
Die Bearbeitbarkeitsgrenzen gern. DIN 18 915 sind zu beachten.
Bodengruppe 2 und 4, DIN 18 915.

Die Ausführung von Hand im Bereich von bestehenden Bäumen ist
miteinzukalkulieren und wird nicht gesondert vergütet.

Abrechnung nach Aufmaß
Menge: 7000,000 m²

**17.29 Organisch-mineral. Dünger einbringen**
StL-Nr. 1293040904
Organisch-mineralischen Dünger
einbringen mit organischer Substanz mindestens % '60'

N mindestens % '12'

P2 05 mindestens % '4'

K2 0 mindestens % '6'

flächig,
m2 'auf Rasenflächen, Pflanzflächen, u. dgl.'

g/m2 '50'
Menge: 450,000 kg

*Hinweis: Pflanzung*

**17.30 Gehölz pflanzen**
StL-Nr. 12930301010101
Gehölz pflanzen einschließlich Pflanzloch herstellen.
Hochstamm, StU 16 - 25 cm, Solitär,
Stammbusch über 400 cm hoch,
Pflanzloch DU 100 cm, 60 cm tief,
mit Ballen,
mit Stammschattierung mit Schilfrohrmatte.
Menge: 90,000 St

**17.31 Gehölz pflanzen, Hei bis 150, vStr**
Gehölz pflanzen
einschließlich Pflanzgraben herstellen,
Heister bis 150 cm hoch,
verpflanzter Strauch
Pflanzloch DU 30 cm, 30 cm tief
Menge: 15,000 St

**17.32 Gräser, Stauden, Rosen, Kletterpflanzen pflanzen**
Gräser, Stauden, Rosen, Kletterpflanzen pflanzen,
einschließlich Pflanzloch herstellen
Containerware
Menge: 200,000 St

**17.33 Gehölzverankerung, Standard-Vierbock**
Gehölzverankerung mit Standard-Vierbock aus Pfählen herstellen.
standfest einschlagen und durch Querhölzer miteinander verbinden.

Material  : Pfähle, geschält und unbehandelt,
  min. 8 cm stark
Binder  : Kokosstrick
Bindung  :  4-fache 8er Schlaufe, am Pfahl mit Krampen angenagelt
Zopfdurchmesser :  10 bis 12 cm
Pfahllänge  : entsprechend der Qualität der jew. Gehölze
Querholz  : Latte 40/60 mm
Menge: 90,000 St

**17.34 Mulchabdeckung (Hochstämme)**
Mulchabdeckung mit Rindenmulch,
zum Schutz der Hochstämme,

Dicke 8 cm, im gesetzten Zustand messen,
ca. 2,0 m²/pro Gehölz.
Menge: 90,000 St

**17.35 Mulchabdeckung (Pflanzflächen)**
Mulchabdeckung mit Rindenmulch,
auf Pflanzflächen nach Angabe AG aufbringen

Dicke 8 cm, im gesetzten Zustand messen,
Menge: 500,000 m²

**17.36 Verdustungsschutz Weißanstrich**
Verdungstungsschutz als Weißanstrich herstellen für
Hochstammbäume,
StU 20/25
Anstrich fachgerecht am kompletten Stamm aufbringen bis
Kronenansatz.
Produkt nach Wahl des AN welches im Vorfeld mit der BL
abzustimmen ist.
Menge: 90,000 St

**17.37 Baumbewässerungsset**
Liefern und im Zuge der Pflanzung einbauen eines
Bewässerungs- bzw, Belüftungssets - bestehend aus:
FF-Drainschlauch, DN 80cm, 3,0 m lang:
1 St. T-Stück DN 80/80,
1 St. Verlängerungsstück ca. 50-70 cm, DN 80
1 St. Alu-Abdeckkappen bündig mit angrenzender
Vegatations- bzw. Geländeoberfläche fachgerecht
einbauen, einschl. aller erforderlicher Erd- und
Nebenarbeiten.
Menge: 90,000 St

**17.38 Wassersack zur Baumbewässerung für Halb- und Hochstämme liefern**
Wassersack zur Baumbewässerung

Volumen ca. 100 Liter

Liefernachweis:
baumbad XL 100 Liter Premium

Material:
PVC, UV-beständig, textilverstärkt,
Flächengewicht 420 g pro qm

Entleerungszeit: 9 bis 12 Stunden
Menge: 90,000 St

*Hinweis: Rasenansaat*

**17.39 Rasenansaat auf Oberboden herst.**
StL-Nr. 1293110101
Rasenansaat (Normalsaat) herstellen.
Saatgutmenge g/m2 '30'

Fertigstellungspflege wird gesondert vergütet.
Saatgutmischung RSM '2.3.'
Menge: 6000,000 m2

### Bereich 18 Fertigstellungspflege

*Hinweis: Vorbemerkungen*
1. Nebenleistungen
Für das Wässern der Gehölze unmittelbar nach der Pflanzung  wird keine Wassermenge vorgegeben.
Die Wassermengen sind vom AN so zu bemessen, dass die Wurzelbereiche der Pflanzen ausreichend durchfeuchtet und verschlämmt sind.
In die Einzelpreise der Entwicklungspflege ist folgendes einzurechnen:
- Kahlstellen im Rasen nachsäen  (im Frühjahr nach der Ansaat)  - Düngung Gehölze mit Langzeitdünger
Sämtliche Arbeiten der Fertigstellung & Entwickungspflege sind zu dokumentieren und dem Auftraggeber nach dessen Aufforderung vorzulegen.

**18.1 Mähen von Rasenflächen**
Mähen von Rasenflächen (größere Freiflächen innerhalb und Flächen außerhalb von Pflanzungen) nach
Angabe/Flächenermittlung.
(11)Zahl der Mähgänge '5'

(12)m2 je Mähgang '6.000'

Mähgut in Eigentum des AN übernehmen und einer
Verwertung nach Wahl des AN zuführen.
Menge: 30000,000 m2

**18.2 Fertigrasen und Ansaatfläche bewässern**
Bewässerung  des Fertigrasens und der Ansaatflächen,
Menge je Arbeitsgang bis zum Auflaufen: 10 l/m²,
Menge je Arbeitsgang nach dem Auflaufen: 20 l/m².

4  Arbeitsgänge zu je  6.000 m².
Menge: 24000,000 m²

**18.3 Wässern der Gehölze**
Wässern der Gehölze
(11)Anzahl der Wassergänge '8'

(12)Stück je Wässergang '90 St x 8 Wassergänge =  720'

H, StU 16 - 25 cm, Sol über 400 cm.
Menge: 720,000 St

**18.4 Wässern der Sträucher**
Wässern der Sträucher
Anzahl der Wassergänge '6'

Stück je Wässergang '15 St x 6 Wassergänge = 90'
Menge: 90,000 St

**18.5 Rasen düngen**
Düngen der Rasenflächen
(Fertigrasen, Ansaat u.dgl.)

in zwei Gaben:
erste Gabe nach dem ersten Schnitt,
zweite Gabe nach Rücksprache mit der Bauleitung

Richtqualität: Ammonsulfatsalpeter o.glw.
Reinnährstoffmenge je m²: 8 g/m²

Die Bauleitung ist mindestens 2 Tage vor Ausführung zu benachrichtigen.
Menge: 6000,000 m²

**18.6 Staudenfläche pflegen - hacken und jäten**
Staudenflächen pflegen
Unerwünschten Aufwuchs aufnehmen
und nach Wahl des AN verwerten.

Fläche hacken und jäten.

Stauden zurückschneiden.
Schnittgut nach Wahl des AN
verwerten.

4  Arbeitsgänge zu je 900 m².
Menge: 3600,000 m2

### Bereich 19 Entwicklungspflege (1 Jahr)

*Hinweis: Vorbemerkungen*
1. Nebenleistungen
Für das Wässern der Gehölze unmittelbar nach der Pflanzung  wird keine Wassermenge vorgegeben.
Die Wassermengen sind vom AN so zu bemessen, dass die Wurzelbereiche der Pflanzen ausreichend durchfeuchtet und verschlämmt sind.
In die Einzelpreise der Entwicklungspflege ist folgendes einzurechnen:
- Kahlstellen im Rasen nachsäen  (im Frühjahr nach der Ansaat)  - Düngung Gehölze mit Langzeitdünger
Sämtliche Arbeiten der Fertigstellung & Entwickungspflege sind zu dokumentieren und dem Auftraggeber nach dessen Aufforderung vorzulegen.

**19.1 Mähen von Rasenflächen**
Mähen von Rasenflächen (größere Freiflächen innerhalb und Flächen außerhalb von Pflanzungen) nach
Angabe/Flächenermittlung.
(11)Zahl der Mähgänge '8'

(12)m2 je Mähgang '6.000'

Mähgut in Eigentum des AN übernehmen und einer
Verwertung nach Wahl des AN zuführen.
Menge: 48000,000 m2

**19.2 Fertigrasen und Ansaatfläche bewässern**
Bewässerung  des Fertigrasens und der Ansaatflächen,
Menge je Arbeitsgang bis zum Auflaufen: 10 l/m²,
Menge je Arbeitsgang nach dem Auflaufen: 20 l/m².

4  Arbeitsgänge zu je  6.000 m².
Menge: 24000,000 m²

**19.3 Wässern der Gehölze**
Wässern der Gehölze
(11)Anzahl der Wassergänge '10'

(12)Stück je Wässergang '90 St x 10 Wassergänge =  900'

H, StU 16 - 25 cm, Sol über 400 cm.
Menge: 900,000 St

**19.4 Wässern der Sträucher**
Wässern der Sträucher
Anzahl der Wassergänge '10'

Stück je Wässergang '15 St x 10 Wassergänge = 115'
Menge: 115,000 St

**19.5 Rasen düngen**
Düngen der Rasenflächen
(Fertigrasen, Ansaat u.dgl.)

in zwei Gaben:
erste Gabe nach dem ersten Schnitt,
zweite Gabe nach Rücksprache mit der Bauleitung

Richtqualität: Ammonsulfatsalpeter o.glw.
Reinnährstoffmenge je m²: 8 g/m²

Die Bauleitung ist mindestens 2 Tage vor Ausführung zu benachrichtigen.
Menge: 6000,000 m²

**19.6 Staudenfläche pflegen - hacken und jäten**
Staudenflächen pflegen
Unerwünschten Aufwuchs aufnehmen
und nach Wahl des AN verwerten.

Fläche hacken und jäten.

Stauden zurückschneiden.
Schnittgut nach Wahl des AN
verwerten.

10  Arbeitsgänge zu je 900 m².
Menge: 9000,000 m2

### Bereich 20 Entwicklungspflege (2 Jahr)

*Hinweis: Vorbemerkungen*
1. Nebenleistungen
Für das Wässern der Gehölze unmittelbar nach der Pflanzung  wird keine Wassermenge vorgegeben.
Die Wassermengen sind vom AN so zu bemessen, dass die Wurzelbereiche der Pflanzen ausreichend durchfeuchtet und verschlämmt sind.
In die Einzelpreise der Entwicklungspflege ist folgendes einzurechnen:
- Kahlstellen im Rasen nachsäen  (im Frühjahr nach der Ansaat)  - Düngung Gehölze mit Langzeitdünger
Sämtliche Arbeiten der Fertigstellung & Entwickungspflege sind zu dokumentieren und dem Auftraggeber nach dessen Aufforderung vorzulegen.

**20.1 Mähen von Rasenflächen**
Mähen von Rasenflächen (größere Freiflächen innerhalb und Flächen außerhalb von Pflanzungen) nach
Angabe/Flächenermittlung.
(11)Zahl der Mähgänge '8'

(12)m2 je Mähgang '6.000'

Mähgut in Eigentum des AN übernehmen und einer
Verwertung nach Wahl des AN zuführen.
Menge: 48000,000 m2

**20.2 Fertigrasen und Ansaatfläche bewässern**
Bewässerung  des Fertigrasens und der Ansaatflächen,
Menge je Arbeitsgang bis zum Auflaufen: 10 l/m²,
Menge je Arbeitsgang nach dem Auflaufen: 20 l/m².

2  Arbeitsgänge zu je  7.000 m².
Menge: 14000,000 m²

**20.3 Wässern der Gehölze**
Wässern der Gehölze
(11)Anzahl der Wassergänge '10'

(12)Stück je Wässergang '90 St x 10 Wassergänge =  900'

H, StU 16 - 25 cm, Sol über 400 cm.
Menge: 900,000 St

**20.4 Wässern der Sträucher**
Wässern der Sträucher
Anzahl der Wassergänge '10'

Stück je Wässergang '15 St x 10 Wassergänge = 115'
Menge: 115,000 St

**20.5 Rasen düngen**
Düngen der Rasenflächen
(Fertigrasen, Ansaat u.dgl.)

in zwei Gaben:
erste Gabe nach dem ersten Schnitt,
zweite Gabe nach Rücksprache mit der Bauleitung

Richtqualität: Ammonsulfatsalpeter o.glw.
Reinnährstoffmenge je m²: 8 g/m²

Die Bauleitung ist mindestens 2 Tage vor Ausführung zu benachrichtigen.
Menge: 6000,000 m²

**20.6 Staudenfläche pflegen - hacken und jäten**
Staudenflächen pflegen
Unerwünschten Aufwuchs aufnehmen
und nach Wahl des AN verwerten.

Fläche hacken und jäten.

Stauden zurückschneiden.
Schnittgut nach Wahl des AN
verwerten.

10  Arbeitsgänge zu je 900 m².
Menge: 9000,000 m2
